# GOS-Burg_Haus 1_Los 1-WDVS, Gerüstbau, Abdichtg., Verschattg
Angebotsaufforderung (GAEB DA XML 3.3, DA83)
Projekt: 2026-006
Währung: EUR
Vergabeart: Öffentliche Ausschreibung
Abgabeort: Amt Burg (Spreewald), Hauptstr. 46, 03096 Burg (Spreewald)
Ausführungsbeginn: 27.04.2026
Ausführungsende: 20.11.2026
Auftraggeber: Amt Burg (Spreewald), Hauptstraße 46, 03096 Burg (Spreewald), Deutschland, Telefon +49 35603 / 68248, Fax +49 35603 / 68222; Vergabenummer: 01/BV/3-2026
Erstellt mit: SOFTTECH GmbH / GXML Toolbox V3.3 R20230503, AVANTI pro 2026, 18.03.2026

## 01/BV/5-2026 WDVS, Gerüstbau, Abdichtg., Verschattg. / Haus 1 - Südflügel
Datum: 18.03.2026

### Gewerk 01 Allgemeines

#### Titel 01.01 Erklärungen

*Hinweis: unter Zugrundelegung des Leistungsverzeichnisses, der*
unter Zugrundelegung des Leistungsverzeichnisses, der dazugehörigen Vorbemerkungen, der Vertragsbedingungen des Bauherrn und des terminlichen Ablaufs.

Der Bieter erklärt hiermit:

1.  dass er die Ausschreibung auf Vollständigkeitgeprüft hat.

2.  dass er die Vertragsbedingungen des AG anerkennt.

3.  dass keine der Seiten des Leistungsverzeichnisses fehlt oder fehlen.

4.  dass die Ausschreibungstexte nicht unvollständig bzw. mehrdeutig sind.

5.  dass bei eventuellen Rückfragen eine ausreichende und zufriedenstellende Klärung
  erfolgte.

6.  dass er diese Ausschreibung einschl. der Vertragsbedingungen ohne Einschränkung durch
  seine Unterschrift als maßgeblichen Vertragsbestandteil rechtsverbindlich anerkennt.

7.  dass die angebotenen Bauprodukte/Geräte alle sicherheits- technischen Anforderungen
  der auf diese Erzeugnisse anwendbaren EG-Richtlinien erfüllen oder mit der Bauart
  konform sind, für die eine EG-Baumusterprüfbescheinigung ausgestellt wurde.

8.  dass dem LV die Freistellungsbescheinigung zum Steuerabzug bei Bauleistungen
  gem. § 48b Abs. 1 Satz 1 des Einkommensteuergesetzes beiliegt.

......................................................................
Ort, Datum

......................................................................
Stempel und rechtsverbindliche Unterschrift

*Hinweis: Ich erkläre, dass ich meinen gesetzlichen Pflichten zur*
Ich erkläre, dass ich meinen gesetzlichen Pflichten zur Zahlung der vom Finanzamt erhobenen Steuern sowie zur Zahlung der Beiträge zur Sozialversicherung (Kranken-, Renten- und Arbeitslosenversicherung) nachgekommen bin und Rückstände nicht vorhanden sind.
Es ist mir bekannt, dass eine wissentlich falsche Angabe der vorstehenden Erklärung meinen Ausschluss von Auftragserteilungen zur Folge hat.

Ich/wir sind in der Lage, den Auftrag gemäß den Anforderungen dieses LV´s zu bewältigen und bestätigen hiermit, dass dafür überwiegend eigene Kapazitäten eingesetzt werden.
Die Anzahl der Arbeitskräfte ist auf den Bauzeitraum dieser Ausschreibung abzustellen.
Dafür sind folgende Mitarbeiterzahlen eingeplant, die während der gesamten Bauzeit für die Ausführung der Arbeiten zur Verfügung stehen:

1.  Bauleiter (Ingenieure, Meister o.)................

2.  Vorarbeiter/Poliere  ................

3.  Baufacharbeiter  ................

4.  Hilfskräfte  ................

5.  Auszubildende  ................

Als verantwortlicher Fachbauleiter und Ansprechpartner
wird benannt:

Herr/Frau...............................................

Tel. Büro...............................................

Tel. Funk...............................................

Es liegt eine/keine Anlage, bestehend aus .......... Seiten, über
ein Nebenangebot/eine Ausführungsvariante bei.

..............................................................................................
Ort, Datum

..............................................................................................
Stempel und rechtsverbindliche Unterschrift

#### Titel 01.02 Vorbemerkungen

*Hinweis: Abkürzungen:/ Vorbemerkungen*
Abkürzungen:
AN = Auftragnehmer
AG = Auftraggeber
o. glw. = oder gleichwertiges

Diese Vorbemerkungen sind ZUSÄTZLICHE TECHNISCHE
VERTRAGSBEDINGUNGEN - ZTV.
Sie sind als solche Bestandteil der Leistungsbeschreibung und werden wesentlicher Vertragsbestandteil.

Die nachfolgenden Leistungsdefinitionen bestimmen die vertraglich geschuldete Leistung des AN. Sämtliche Preise sind Nettopreise. Die zum Zeitpunkt der Beauftragung jeweils gültige gesetzliche Mehrwertsteuer wird hinzugerechnet.

Die gesamte Ausführung erfolgt in allen Punkten in handwerklicher Bauweise gemäß dem Stand der Technik, den anerkannten Regeln der Baukunst sowie den aktuell geltenden Gesetzen, Verordnungen und Vorschriften.
Dies gilt gleichermaßen für die Einhaltung des Arbeits- und Gesundheitsschutzes während des gesamten Ausführungszeitraumes.

Es gelten in der jeweils aktuellen Fassung unter anderem folgende Gesetze, Verordnungen, DINs und berufsgenossenschaftliche Vorschriften:
-  die VOB in allen Teilen;
-  das Arbeitsschutzgesetz (ArbSchG)
-  das Arbeitssicherheitsgesetz (ASiG)
-  das Produktsicherheitsgesetz (ProdSG)
  sowie die dazugehörigen Verordnungen (ProdSV)
-  das Bundesimmissionsschutzgesetz (BImSchG)
-  das Gesetz über Ordnungswidrigkeiten (OWiG)
-  das Sozialgesetzbuch I, IV, VII und X
-  die Arbeitsstättenverordnung (ArbStättV) mit den
  dazugehörigen Technische Regeln (ASR)
-  die Baustellenverordnung (BaustellV)  mit den
  dazugehörigen Regeln (RAB)
-  die Betriebssicherheitsverordnung (BetrSichV) mit
  den dazugehörigen Technische Regeln (TRBS) und
  den Bekanntmachungen (BekBS)
-  die Biostoffverordnung (BioStoffV) mit den
  dazugehörigen Technische Regeln (TRBA)
-  die Gefahrstoffverordnung (GefStoffV) mit den
  dazugehörigen Technische Regeln (TRGS)
-  die Lärm- und Vibrations-Arbeitsschutzverordnung mit
  den dazugehörigen Technischen Regeln (TRLV)
-  die Lastenhandhabungsverordnung (LasthandhabV)
-  die Maschinenverordnung (9. ProdSV)
-  die PSA-Benutzungsverordnung (PSA-BV)
-  die Straßenverkehrs-Ordnung (StVO)
-  die Verordnung zur arbeitsmedizinischen Vorsorge
  (ArbMedVV) mit den dazugehörigen
  Arbeitsmedizinischen Regeln (AMR)
-  die zum Bauvorhaben gehörenden DIN-Vorschriften
-  die berufsgenossenschaftlichen Vorschriften und
  Hinweise (DGUV-Vorschiften, DGUV-Informationen,
  DGUV-Regeln, DGUV-Grundsätze)

Soweit in der Leistungsbeschreibung auf Technische Spezifikationen, z.B. nationale Normen, mit denen Europäische Normen umgesetzt werden, europäische technische Zulassungen, gemeinsame technische Spezifikationen, internationale Normen, Bezug genommen wird, werden auch ohne den ausdrücklichen Zusatz:
'oder gleichwertig', immer gleichwertige Technische Spezifikationen in Bezug genommen".

Abweichend von der DIN 18202 "Toleranzen im Hochbau" gelten auf der Grundlage der DIN 18201, Abschn. 4.2, erhöhte Anforderungen als vereinbart.
Grenzmaße, Winkel- und Ebenheitstoleranzen müssen eine nach der Verkehrssitte als ordnungsgemäß zu bezeichnende Leistung gewährleisten. Vorleistungen anderer Gewerke sind auf dieser Grundlage zu prüfen.

Der AN übernimmt für seine Leistung die Fachbauleitung im Sinne der jeweiligen landesrechtlichen Bauordnung und gibt der zuständigen Behörde unaufgefordert die entsprechende Erklärung ab. Der Fachbauleiter ist dem AG namentlich zu benennen und hat für die gesamte Bauzeit auf der Baustelle zur Verfügung zu stehen.
Er muss geeignet sein, alle im Rahmen des Auftrages durchzuführenden Leistungen im Sinne der Landesbauordnung auszuführen.
Die Fachbauleitung hat alle nach VOB üblichen Aufgaben zu erfüllen und die Einhaltung von Sicherheitsbestimmungen zu garantieren.
Die Bestimmungen des Arbeitssicherheitsgesetzes, der Unfallverhütungs- und Umweltschutzvorschriften sind einzuhalten.

Von allen einzubauenden Materialien sind vor Baubeginn dem Bauherrn Muster kostenfrei vorzulegen. Wenn nicht anders beschrieben, werden Farben, Dekore etc. aus der Standardfarbkarte des jeweiligen Herstellers vorgesehen.
Hat der Bieter Bedenken gegen die gemäß Ausschreibungsunterlagen vorgesehene Art der Ausführung,  gegen Werkstoffe oder die Vorarbeiten Dritter, so hat er sie dem AG schriftlich mitzuteilen.
Sondervorschläge und Ausführungsalternativen können unter Beibehaltung des Ausstattungsstandards angeboten werden.

Im Leistungsverzeichnis sind das angebotene Fabrikat/Typ zu bezeichnen, ausführlich zu beschreiben und der Nachweis der Gleichwertigkeit gegenüber den ausgeschriebenen Materialien zu erbringen.
Es sind ausschließlich Bauprodukte und Bauarten entsprechend BbgBO anzubieten und zu verarbeiten. Entsprechende Zulassungen, Zertifikate usw. nach BbgBO sind nach Aufforderung vorzulegen.
Die Verarbeitungsrichtlinien der Hersteller sind zu Baubeginn der örtlichen Bauleitung zu übergeben.
Bei brandschutztechnischen Anforderungen sind die amtlichen Nachweise (Prüfzeugnis oder Prüfbescheid oder allgemeine bauaufsichtliche Zulassung) der Bauleitung zu übergeben.

Der Bieter hat sich vor Bearbeitung und Abgabe des Angebotes über alle Leistungen und Anforderungen, Gegebenheiten und Umstände, die in irgendeinem Zusammenhang mit dieser Ausschreibung stehen, durch Einsichtnahme in die Pläne und sonstige Unterlagen und eigene Feststellungen ein genaues Bild zu verschaffen, insbesondere über Zu-, Abfahrt- und Versorgungsanschlüsse und alle sonstigen Verhältnisse zu unterrichten, die für das Angebot wesentlich sind. Eine Besichtigung der Baustelle ist empfohlen;
die Objektbesichtigung ist beim AG anzumelden. Ansprüche wegen unzureichender Information sind ausgeschlossen.

Sämtliche angegebenen Mengen und Massen sind auf ihre Richtigkeit zu überprüfen und bei der Kalkulation zu berücksichtigen; jegliche nachfolgende Forderungen werden nicht anerkannt.

Der AN hat bei seinen Leistungen alle Sicherheits-, Verkehrssicherungspflichten, sonstige Vorschriften und Maßnahmen zur Verhinderung eines Schadeneintritts zu berücksichtigen und zu erfüllen. Er stellt den AG von Ansprüchen auch Dritter frei, die in Zusammenhang mit der zu erbringenden Leistung stehen.
Sämtliche für die Durchführung der Vertragsleistung erforderliche Genehmigungen, mit Ausnahme der Baugenehmigung, hat sich der AN auf seine Kosten zu beschaffen, sofern in den Positionen nicht anders beschrieben.

Für die angebotenen Leistungen übernimmt der AN die Verpflichtung der Vollständigkeit, d. h., Leistungen und Nebenleistungen, die sich bei den Positionen zwangsläufig ergeben, sind einzukalkulieren, auch wenn sie im Text des LV nicht ausdrücklich erwähnt sind.
Dies betrifft sämtliche Materialien, insbesondere sämtliches Klein- und Befestigungsmaterial, Lieferung der zugehörigen Stoffe und Bauteile, sowie alle tariflichen oder außertariflichen Vergütungen und alle sonstigen Kosten und Aufwendungen (z.B. Erschwerniszulagen, Arbeitsschutzmaßnahmen, Sicherungsmaßnahmen nach UVV, Transportkosten etc.). Dies gilt ungeachtet des Sitzes des Bieters.

Sind Erdarbeiten erforderlich, hat sich der AN zu vergewissern, ob und wo auf der Baustelle und den angrenzenden Bereichen Kabel und Leitungen sowie Polygon- und Marksteine vorhanden sind.
Der AN hat diese Einrichtungen zu schützen und haftet für verursachte Schäden.

Der AN ist für den Schutz, die Sicherheit und die Sauberkeit der Baustelle, des Bauwerks, der Bauteile und der angrenzenden Grundstücke verantwortlich und hat entsprechend geeignete Vorkehrungen zu treffen.
Das betrifft auch Maßnahmen gegen Wasserschäden, Tauwasser, Schnee und Eis; Belastungen sind ohne besondere Vergütung zu entfernen. Umsichtig vorzugehen ist bei Sichtbeton, Sichtmauerwerk, Kunststoffen, Blechen, Holzflächen, Natursteinflächen usw..
In das Abwassersystem dürfen keine mit Schadstoffen  kontaminierte Abwässer eingeleitet werden.
Kontaminierte Abwässer sind durch den AN fachgerecht zu entsorgen.
Gefahrenbereiche auf der Baustelle sind abzusperren und zu kennzeichnen. Entstehen dadurch Behinderungen für andere Unternehmer oder Dritte, sind der Zeitraum der Absperrung sowie alternative Maßnahmen mit der Bauleitung abzustimmen.

Der AN haftet für alle durch ihn verursachte Schäden, diese  sind vom AN in eigener Verantwortung und auf eigene Kosten zu beseitigen. Sollten Schäden auftreten, die keinem Gewerk direkt zurechenbar sind, so haften alle Gewerke gemäß ihrem Anteil an der Bausumme gemeinschaftlich. Dies gilt auch für in den Wohnungen verursachte Schäden.

Alle Maße sind vor der Ausführung am Bau zu überprüfen, sofern keine Detailzeichnungen mit verbindlichen Maßangaben vorliegen.
Wenn der AN entsprechende Bedingungen und/oder Umstände feststellt, die nicht dem LV oder Plänen entsprechen, ist umgehend die Bauleitung zu verständigen.

Zu den auf der Baustelle vorzuhaltenden Ausführungsunterlagen zählt neben evtl. Ausführungsplänen auch eine Ausfertigung der Leistungsbeschreibung.

Alle Materialien sind zur Verarbeitung trocken zu lagern, Baumaterialien (insbesondere Dämmplatten), die in Feuchtigkeit gelegen haben, dürfen nicht mehr verarbeitet werden.
Die Ausführung der Positionen Untergrundvorbereitung erfolgt nach gemeinsamen Aufmaß und Freigabe durch die örtliche Bauleitung.

Bei der Wahl technologischer Abläufe sind Arbeiten so auszuführen, dass Beeinträchtigungen anderer Arbeiten, Belästigungen durch Lärm und Staub auf das unvermeidbare Maß reduziert werden.
Der AN hat die erforderlichen Maßnahmen zum Schutz vor Witterungsschäden zu treffen. Dazu gehört auch die ggf. erforderliche Kontrolle der Baustelle, insbesondere der Schutz der Messeinrichtungen unabhängig von deren Rechtsträgerschaft.
Späne vom Bohren und Fräsen sowie Reste von Schleifstaub sind sofort von den bearbeiteten Teilen zu entfernen. Gegen Verschmutzungen und Beschädigungen anderer Bauteile sowie zur Verhinderung von Personen-Gefährdungen sind vom AN der Verkehrssitte entsprechende und zumutbare Vorkehrungen zu treffen (Abdeckungen, Hinweisschilder, Absperrungen, Sicherheitsposten u.dgl.).

Die Vergütung erfolgt für die tatsächliche Leistung nach örtlichem Aufmaß. Mögliche mehrmalige Unterbrechungen des Arbeitsablaufs sind in die Einheitspreise einzukalkulieren. Nach jedem Arbeitsschritt ist der örtlichen Bauleitung Mitteilung zu machen, so dass eine Kontrolle des jeweiligen Arbeitsschrittes möglich ist. Die Kontrollen sind im Bautagebuch festzuhalten.
Der AN ist verpflichtet, aussagefähige Bautagesberichte zu erstellen und diese dem AG oder seinem Bevollmächtigten mindestens einmal wöchentlich in Kopie zu übergeben.

Den Bauablauf störendes oder ungeeignetes Personal ist auf Anweisung der Bauleitung sofort gegen geeignetes Personal auszutauschen.

Jegliche vom AN gewünschten Abweichungen, insbesondere die, die zu Mehrkosten und/oder Terminverlängerungen führen, müssen zuvor vom AN schriftlich niedergelegt werden. Ohne gesonderte, zustimmende schriftliche Erklärung des AG hat der AN keinen Anspruch auf eine Veränderung der Vergütung bzw.der Baufristen.

Der Abschluss einer Bauleistungsversicherung erfolgt durch den AG.
Für die Prämie werden 0,20% der Bruttoabrechnungssumme in Abzug gebracht.

Kostenbeteiligung für Baustrom/Bauwasser: 0,60%
Dieser Betrag wird durch den AG von der Bruttoabrechnungsumme der Schlussrechnung in Abzug gebracht.

Die Ausführung von Bedarfs- und Eventualpositionen erfolgt nur nach ausdrücklicher (schriftlicher) Zustimmung durch die BL. Sämtliche Arbeiten/Leistungen sind vollständig und funktionstüchtig (schlüsselfertig) auszuführen.

Werden innerhalb von zwei Jahren nach Schlusszahlung durch die interne oder externe Revision Fehler, u. a. Aufmaß-, Rechenfehler sowie Verstöße gegen die vertragsrechtlichen Grundlagen, in der Abrechnung festgestellt, so ist die Schlussrechnung zu berichtigen;
AN und AG sind verpflichtet, sich daraus ergebende Beträge zu erstatten.

Übergabedokumentation:
Der AN hat dem AG nach Fertigstellung bzw. mit Einreichung der Schlussrechnung die Fachunternehmererklärung und die Abschlussdokumentation in 2-facher Papier- und 1-facher digitaler Form unaufgefordert  dem AG zur Verfügung zu stellen, einschl. der für die Benutzung und Bewirtschaftung des Bauwerks erforderlichen Unterlagen wie Produkt- und Pflegehinweise, Bauabnahmescheine sowie eine Dokumentation der benutzten Produkte.

1.  Angaben zur Baustelle
1.1 Ortsbesichtigung / Vorinformation
  Der Bieter hat sich vor Bearbeitung und Abgabe des
  Angebotes über alle Leistungen und Anforderungen,
  Gegebenheiten und Umstände, die in irgendeinem
  Zusammenhang mit dieser Ausschreibung stehen, durch
  Einsichtnahme in die Pläne und sonstige Unterlagen
  und eigene Feststellungen ein genaues Bild
  zu verschaffen, insbesondere über Zu-, Abfahrt- und
  Versorgungsanschlüsse und alle sonstigen
  Verhältnisse, die für das Angebot wesentlich sind.
  In der Regel sind im Baugelände Leitungen und Kabel
  verschiedener Medienträger vorhanden. Aktuelle
  Leitungsauskünfte/Schachtscheine sind im Zuge der
  Baumaßnahme durch den AN zu beschaffen.
  Es wird empfohlen, dass der AN vor der Kalkulation
  die Örtlichkeiten besichtigt und unter
  Berücksichtigung der vorgefundenen örtlichen
  Gegebenheiten das Angebot erstellt.
  Die Objektbesichtigung ist beim AG anzumelden.
  Zusätzlich zum Angebot hat der Bieter in geeigneter
  Weise seine Qualifikation für die speziellen Arbeiten
  nachzuweisen.

2.  Baustelleneinrichtungsplan
  Dem Bieter wird empfohlen, sich vor Abgabe des
  Angebotes durch Besichtigung
  des Baugeländes über die Möglichkeiten für die
  Anfahrten, die Containerstellungen,
  die Heranführung Baustrom und Bauwasser etc. in
  eigener Verantwortung volle Klarheit zu verschaffen.
  Vor Ausführungsbeginn hat der AN mit dem AG
  festzulegen, wo das erforderliche Gerät, Schutt,
  Container und dergleichen auf der Baustelle gelagert
  werden kann, um gegenseitige Störung der am Bau
  beteiligten Handwerker während der Bauausführung zu
  vermeiden (s.h. Entwurf - BE-Plan).
  Eventuelle Änderungen gegenüber der abgestimmten
  Baustelleneinrichtung sind
  mit der AG-Objektüberwachung abzustimmen.

2.1.Hilfsmittel / Hebezeuge / Beleuchtung
  Sämtliche für die Ausführung der Leistungen des AN
  benötigten Geräte, Hilfsmittel, Betriebsstoffe etc.
  sind Bestandteil der Baustelleneinrichtung des AN.
  Kräne und sonstige Hebeeinrichtungen werden bauseits
  nicht zur Verfügung gestellt. Notwendige Hebezeuge
  (z.B. für Geländerkonstruktionen, Materialtransport
  u.a.) sind in die Einheitspreise des LV
  einzukalkulieren.
  Vorgenanntes gilt auch für sämtliche zum
  Lastentransport erforderlichen Geräte.
  Regelungen zur Mitbenutzung von Hebezeugen, Gerüsten
  u.dgl. mit anderen AN und deren Abrechnung sind Sache
  der AN.
  Die Beleuchtung der Arbeitsplätze ist Bestandteil der
  Baustelleneinrichtung des AN.

2.2.Lagerflächen, Flächeninanspruchnahme öffentl. Bereiche
  In der Regel stehen Lagerflächen auf dem Grundstück
  zur Verfügung (Baustellenbereich).
  Materiallieferungen können nur auf den angewiesenen
  Plätzen, ggf. beschränkt auf den Tagesbedarf,
  gelagert werden;
  für die Abgrenzung und Bewachung des übergebenen
  Lagerplatzes, Räume o.ä. hat der AN selbst zu sorgen.
  Werden zusätzlich zu den bereitgestellten Flächen
  öffentliche Flächen in Anspruch genommen, hat der AN
  die entsprechende Abstimmung mit den verschiedenen
  Rechtsträgern, Ämtern, Behörden etc. vorzunehmen
  (z.B. Sondernutzungserlaubnis nach StVO).
  Das Einholen der Genehmigungen und die entsprechenden
  Gebühren ist Leistungsumfang des AN, sofern in den
  Positionen nicht anders beschrieben.
  Alle erforderlichen Leistungen zur Verkehrssicherung
  sind im Angebot einzukalkulieren.
  Nach Abschluss der Arbeiten sind die Flächen der
  AN-eigenen Baustelleneinrichtung/Lagerplätze etc.
  zu reinigen und weitestgehend wiederherzurichten.
  Im Objekt dürfen keine Räume zur Lagerung von
  Arbeitsmitteln und -materialien eingerichtet werden.
  Das Abschließen von Räumen im Objekt ist nicht
  zulässig.
  Die Lagerung feuergefährlicher Stoffe bedarf einer
  ausdrücklichen Zustimmung der Objektüberwachung.

2.3.Werbung
  Firmenschilder, Werbeschilder und andere Werbemittel
  dürfen im Baubereich nur mit vorheriger schriftlicher
  Zustimmung des AG angebracht werden.
  Auch die Gerüstflächen- oder Fassadenflächen dürfen
  nicht zu Werbezwecken vermietet werden, dies steht
  allein dem AG zu.
  Besichtigungen der Baustelle durch Dritte sind
  nur mit vorheriger Zustimmung des AG gestattet.
  Der AG kann verlangen, dass Firmenschilder der
  auf der Baustelle tätigen AN nur an von ihm
  bestimmten Stellen in einheitlicher Form und Größe
  angebracht werden.

2.4 Abrechnung
  Hinweis: Die Umlage für die Nutzung der vom AG
  bereitgestellten Baustelleneinrichtung beträgt 0,60 %
  der Bruttoabrechnungssumme.
  Alle weiteren für den AN zur Baustelleneinrichtung
  notwendigen Leistungen (Einrichten, Vorhalten
  über die eigene vereinbarte Leistungszeit sowie
  Räumen der Baustelle und Wiederherstellen des
  Geländes einschl. Entfernen von Verunreinigungen,
  etc.) werden nicht gesondert vergütet und sind in
  die Einheitspreise einzukalkulieren, sofern in den
  einzelnen Positionen
  nicht anders beschrieben.

2.5Abbrucharbeiten
  Bei Abbrucharbeiten umfassen die Leistungen Ausbau,
  Abtransport und Entsorgung der beschriebenen Bauteile
  und Stoffe, wenn im Positionstext nichts anders angegeben
  ist. Der anfallende Bauschutt, bzw. ausgebaute Materialien
  werden Eigentum des AN und sind ordnungsgemäß zu
  entsorgen. Die sachgemäße Entsorgung ist dem AG
  schriftlich nachzuweisen und spätestens mit nächsten
  Zahlungsanforderung vorzulegen.
  Die Säuberung der Baustelle hat nach allen beendigten
  Leistungen ständig zu erfolgen.

2.6Hindernisse im Erdreich
  Das Grundstück wurde nicht auf vermutete Kampfmittel
  untersucht

3.  Angaben zur Organisation
3.1.Bauführung auf der Baustelle
  Der AN übernimmt für seine Leistung
  die Fachbauleitung im Sinne der jeweiligen
  landesrechtlichen Bauordnung und gibt der zuständigen
  Behörde unaufgefordert die entsprechende Erklärung
  ab.
  Er hat für die Durchführung seiner Leistungen einen
  verantwortlichen Bauleiter bzw.
  Projektverantwortlichen namentlich zu benennen. Die
  Person muss während der Ausführungszeit vor Ort
  anwesend sein und geeignet sein, alle im Rahmen des
  Auftrages durchzuführenden Leistungen im Sinne der
  Landesbauordnung auszuführen.

  Der Bauleiter und das Aufsichtspersonal müssen die
  deutsche Sprache beherrschen. Der Auftragnehmer
  hat dafür zu sorgen, dass während der Arbeit auf der
  Baustelle ständig Personal anwesend ist, die es
  ermöglicht, in deutscher Sprache zu verhandeln bzw.
  den notwendigen Schriftverkehr zu führen.
  Dies gilt auch für die Subunternehmer!

  Die Fachbauleitung hat alle nach VOB üblichen
  Aufgaben zu erfüllen und die Einhaltung von
  Sicherheitsbestimmungen zu garantieren. Der AN ist
  verpflichtet, nur fachkundiges Personal einzusetzen.
  Den Bauablauf störendes oder ungeeignetes Personal
  ist auf Anweisung der Bauleitung sofort gegen
  geeignetes Personal auszutauschen.
  Der AN verpflichtet sich, auf Anforderung des AG, für
  Not- und Havariefälle einen zuständigen
  Ansprechpartner zu benennen;
  dessen Erreichbarkeit auch nach Arbeitsschluss,
  am Wochenende und an Feiertagen, gewährleistet sein
  muss.

3.2.Schutzmaßnahmen / Genehmigungen
  Der AN hat bei seinen Leistungen alle Sicherheits-,
  Verkehrssicherungspflichten, sonstige Vorschriften
  und Maßnahmen zur Verhinderung eines Schadeneintritts
  zu berücksichtigen und zu erfüllen. Er stellt den AG
  von Ansprüchen auch Dritter frei, die in Zusammenhang
  mit der zu erbringenden Leistung stehen.
  Sie obliegt dem AN mit Beginn seiner vertraglichen
  Ausführungsfrist bis zur Gesamtabnahme seiner
  Leistungen; dazu zählt auch die Baustellensicherung.
  Sämtliche für die Durchführung der Vertragsleistung
  erforderliche Genehmigungen, mit Ausnahme der
  Baugenehmigung, hat sich der AN auf seine Kosten zu
  beschaffen, sofern in den Positionen nicht anders
  beschrieben.
  Vor Beginn der Arbeiten sind angrenzende Bauteile
  sowie Grundstücke nachhaltig und ohne Beschädigung
  vor Verunreinigung zu schützen.
  Entsprechend geeignete Vorkehrungen sind vom AN
  zu treffen. Das betrifft auch Maßnahmen gegen
  Wasserschäden, Tauwasser, Schnee und
  Eis; Belastungen sind ohne besondere Vergütung zu
  entfernen. Umsichtig vorzugehen ist bei Sichtbeton,
  Sichtmauerwerk, Kunststoffen, Blechen, Holzflächen,
  Natursteinflächen usw. .
  Durch Nichtbeachtung entstehende Kosten gehen zu
  Lasten des AN.
  Der AN hat die erforderlichen Maßnahmen zum Schutz
  vor Witterungseinflüssen (mit denen üblicherweise zu
  rechnen ist) zu treffen.
  Dazu gehört auch die ggf. erforderliche Kontrolle
  der Baustelle, insbesondere der Schutz
  der Messeinrichtungen unabhängig von deren
  Rechtsträgerschaft.
  Alle Bauteile sind bis zur Abnahme vor Beschädigung
  und Verschmutzung zu schützen. Verschmutzte Bauteile
  sind sofort und ohne Aufforderung sachgerecht
  zu reinigen.
  Späne vom Bohren und Fräsen sowie Reste von
  Schleifstaub sind sofort von den bearbeiteten Teilen
  zu entfernen.
  Kosten für die Wiederherstellung und Reinigung von
  beschädigten und verschmutzten Konstruktionen der zu
  erhaltenen Bausubstanz gehen zu Lasten
  des AN. Sollten Schäden auftreten, die keinem Gewerk
  direkt zurechenbar sind,
  so haften alle Gewerke gemäß ihrem Anteil an der
  Bausumme gemeinschaftlich. Dies gilt auch für im
  Objekt zur Verfügung gestellten Räumen etc.
  verursachte Schäden.
  Sind Erdarbeiten erforderlich, hat sich der AN zu
  vergewissern, ob und wo auf der Baustelle und den
  angrenzenden Bereichen Kabel und Leitungen sowie
  Polygon- und Marksteine vorhanden sind. Der AN hat
  diese Einrichtungen zu schützen und haftet für
  verursachte Schäden.
  Der AN hat für die Dauer der Bauausführung auch alle
  Schutzmaßnahmen zu treffen, die im Baubereich zur
  Sicherung von baulichen Anlagen und Einrichtungen
  aller Art, Bäumen und gärtnerischen Anlagen, sowie
  zur Sicherung von Personen erforderlich sind. Die
  Schutzvorrichtungen sind so lange bestehen zu lassen,
  bis jede Gefährdung von Personen oder Sachen
  ausgeschlossen ist.
  Das gleiche gilt für die verkehrspolizeilich
  vorgeschriebenen Maßnahmen zur
  Sicherung des Baubereiches (Abdeckungen,
  Hinweisschilder, Absperrungen, Sicherheitsposten u.dgl.).
  Die Beseitigung und fachgerechte Entsorgung der
  Schutz- und Verpackungsmaterialien ist Sache des AN.
  Beim Umgang mit wassergefährdenden Stoffen (Benzin,
  Diesel o.ä.) für den Baustellenbetrieb ist besondere
  Sorgfalt anzuwenden. Eine Betankung darf
  nicht innerhalb der Baustelle vorgesehen werden.
  Fahrzeuge und Baumaschinen, die Kraftstoff- und/oder
  Ölverluste aufweisen, sind unverzüglich
  von der Baustelle zu entfernen. Falls erforderlich,
  sind sie gegen Tropfverluste zu sichern.
  Gefahrenbereiche auf der Baustelle sind abzusperren
  und zu kennzeichnen.
  Entstehen dadurch Behinderungen für andere
  Unternehmer oder Dritte, sind der Zeitraum
  der Absperrung sowie alternative
  Maßnahmen mit der Bauleitung abzustimmen.

  Jeder Arbeitgeber hat vor Arbeitsbeginn schriftlich
  nachzuweisen, dass er die an der Baustelle beschäftigten
  Arbeitnehmer über die sicherheits- und gesundheitsrelevanten Maßnahmen und die Arbeitsverfahren
  unterwiesen hat.

3.3.Baubesprechung
  Die Baubesprechung, die zur Koordination der
  Leistungen und der am Bau beteiligten Firmen dient,
  findet in der Regel wöchentlich statt - nach Bedarf
  auch öfter. Der Termin wird in der Bauanlaufberatung
  von der
  Objektüberwachung mitgeteilt.
  Der AN hat zu den Baustellenbesprechungen einen
  bevollmächtigten Vertreter zu entsenden, der befugt
  ist, vertraglich bindende Absprachen zu terminlichen,
  wirtschaftlichen und qualitativen Auswirkungen zu
  treffen.

3.4.Nachunternehmer
  Der AN ist nach schriftlicher Bestätigung des AG
  berechtigt, Nachunternehmer für Teilleistungen zu
  beauftragen. Die Nachunternehmer sind dem AG
  mindestens 10 Werktage vor der geplanten Ausführung
  unaufgefordert schriftlich anzuzeigen.
  Alle Nachunternehmer müssen fachkundig,
  leistungsfähig und zuverlässig sein und
  ihren gesetzlichen Verpflichtungen zur Zahlung zu
  Steuern und Sozialabgaben nachkommen. Die
  entsprechenden Nachweise sind mit der Anzeige beim AG
  unaufgefordert vorzulegen. Eine Weitergabe an einen
  weiteren Nachunternehmer
  ist ausgeschlossen.

3.5 Bauablauf/Arbeitszeiten
  Auf der Grundlage der beigefügten Ausführungszeiten
  der einzelnen Gewerke und seiner technologischen
  Überlegungen unterbreitet der AN dazu einen Vorschlag
  (Bauablaufplan; dieser wird mit Bauleitung und AG
  abgestimmt).
  Die Arbeit an Samstagen ist möglich. Sie ist der
  Objektüberwachung vorab anzumelden. Sie ist der
  Objektüberwachung vorab anzumelden.

3.6.Bautagesberichte
  Der AN hat arbeitstägliche, aussagefähige
  Bautagesberichte zu führen und wöchentlich
  unaufgefordert an die Objektüberwachung
  zu übersenden.
  Die Tagesberichte müssen Angaben enthalten über das
  Kalenderdatum, Anzahl und Art der auf der Baustelle
  beschäftigten Arbeitskräfte, Anzahl und Art der
  eingesetzten Geräte, den wesentlichen Baufortgang
  größerer Teilabschnitte, Wetterverhältnisse, von der
  Bauüberwachung erhaltene Unterlagen und Anordnungen
  sowie besondere Vorkommnisse.
  Die Kontrollen der jeweiligen Arbeitsschritte
  z.B. für Leistungen, wie
  Untergrundvorbereitung, die zum Zeitpunkt der
  Gesamtabnahme nicht mehr sichtbar sind, sind
  ebenfalls im Bautagebuch festzuhalten.

3.7 Arbeitsunterbrechungen
  Arbeitsunterbrechungen sind nur nach vorheriger
  Abstimmung mit der Objektüberwachung möglich.
  Unstimmigkeiten/Differenzen mit dem AG berechtigen
  den AN nicht, seine Arbeiten zu unterbrechen.

4.  Angaben zur Ausführung
4.1.Leistungsbeschreibung und Ausführungsunterlagen
  Die Ausführung erfolgt auf Grundlage der
  Vertragsunterlagen, der zum Ausführungszeitpunkt
  gemäß Baufortschritt gültigen Pläne unter
  Berücksichtigung der gültigen Normen und
  Vorschriften, Regeln und Stand
  der Bautechnik/Baukunst.
  Die der Ausschreibung beiliegenden Zeichnungen und
  die mit Vertragsabschluss übergebene Planung
  des Architekten des AG erheben keinen Anspruch auf
  Vollständigkeit und dienen lediglich dazu, die
  gewünschte optische Wirkung der vom AN
  zu erbringenden Leistungen darzustellen.
  Bei Widerspruch zwischen Leistungsbeschreibung und
  Ausführungsplanung gilt m Zweifelsfall
  die höherwertige Ausführung.
  Der Wortlaut des vom AG übergebenen
  Leistungsverzeichnisses ist verbindlich.
  Für die angebotenen Leistungen übernimmt der AN die
  Verpflichtung der Vollständigkeit, d. h.,
  Leistungen und Nebenleistungen, die sich bei den
  Positionen zwangsläufig ergeben,
  sind einzukalkulieren, auch wenn sie im Text
  des LV nicht ausdrücklich erwähnt sind.
  Dies betrifft die Lieferung sämtlicher Materialien,
  insbesondere Klein- und Befestigungsmaterial,
  zugehörige Stoffe und Bauteile, Transport auf die
  Baustelle, Abladen, fachgerechtes Lagern,
  horizontaler und vertikaler Transport
  auf der Baustelle sowie den Schutz vor Einflüssen
  der Witterung, sowie alle tariflichen oder
  außertariflichen Vergütungen und alle
  sonstigen Kosten und Aufwendungen (z.B.
  Erschwerniszulagen, Arbeitsschutzmaßnahmen,
  Sicherungsmaßnahmen nach UVV, Transportkosten etc.).
  Dies gilt ungeachtet des Sitzes des Bieters.
  Zu den auf der Baustelle vorzuhaltenden
  Ausführungsunterlagen zählt neben
  evtl. Ausführungsplänen auch eine Ausfertigung der
  Leistungsbeschreibung.

4.2.Abmessungen und Messarbeiten
  Angaben von Bauteilabmessungen oder Arbeitshöhen,
  absoluten Höhen (NN), sowie Achsen, usw. im
  Leistungsverzeichnis sind nur ungefähre Angaben.
  Sofern keine verbindlichen Maßangaben vorliegen, sind
  die genauen Werte vor Ort zu überprüfen. Wenn der AN
  entsprechende Bedingungen und/oder Umstände
  feststellt, die nicht dem LV oder Plänen entsprechen,
  ist umgehend die Bauleitung zu verständigen.
  Sämtliche erforderliche Messarbeiten sind vom AN
  selbst zu leisten.
  Die wesentlichen Messpunkte werden vom AN gesetzt und
  für die Dauer der Bauzeit durch diesen befestigt und
  gesichert sowie nach Abschluss der Arbeiten und
  Aufforderung durch die Objektüberwachung durch den AN
  beseitigt. Beschädigungen oder Verlust
  von bauseitigen Höhenmarken durch Leistungen Dritter
  werden zu Lasten des Verursachers ausschließlich
  durch den AN korrigiert.
  Abweichend von der DIN 18202 "Toleranzen im Hochbau"
  gelten auf der Grundlage der DIN 18201, Abschn. 4.2,
  erhöhte Anforderungen als vereinbart. Grenzmaße,
  Winkel- und Ebenheitstoleranzen müssen eine nach der
  Verkehrssitte als ordnungsgemäß zu bezeichnende
  Leistung gewährleisten. Vorleistungen anderer Gewerke
  sind auf dieser Grundlage zu prüfen.

4.3.Bedenkenanmeldung
  Hat der AN Bedenken gegen die in der
  Ausführungsplanung festgelegte Ausführung eines
  Bauteils, einer Bauteilgruppe, oder die Vorarbeiten
  Dritter hat er unverzüglich seine Bedenken
  schriftlich an die Objektüberwachung zu übermitteln
  und auf die Folgen aufmerksam zu machen.
  Das gilt insbesondere für die in
  der Leistungsbeschreibung und in den Plänen
  vorgesehenen Konstruktionen, Arbeitsweisen, Systeme,
  Stoffe und Fabrikate.

4.4.Alternativ- / Bedarfs- / Eventualpositionen
  Alternativ- / Bedarfs- oder Eventualpositionen dürfen
  grundsätzlich nur mit (schriftlicher) Zustimmung oder
  Genehmigung des AG bzw. dessen Objektüberwachung
  ausgeführt werden. Sämtliche Arbeiten/Leistungen sind
  vollständig und funktionstüchtig (schlüsselfertig)
  auszuführen. Die gesetzlichen Regeln der
  Geschäftsführung ohne Auftrag werden davon nicht
  berührt.

4.5.Anforderungen an Bauteile
  Material, Leistungen/ Bauteile müssen sämtliche
  Anforderungen erfüllen, welche die Herstellungsweise,
  die weiteren Arbeiten am Bauteil, die Belastung, die
  Nutzung der Bauteile, die geforderten
  Maßgenauigkeiten, die Angaben aus dem
  Leistungsverzeichnis etc., auch während der Bauzeit
  stellen.
  Die endgültige Materialwahl, Ausführungsart oder
  Oberflächenausführung hat nach der zum
  Ausführungszeitpunkt gültigen Planung
  bzw. Bemusterung durch den AG zu erfolgen.
  Soweit in der Leistungsbeschreibung auf Technische
  Spezifikationen, z.B. nationale Normen, mit denen
  Europäische Normen umgesetzt werden, europäische
  technische Zulassungen, gemeinsame technische
  Spezifikationen, internationale Normen,
  Bezug genommen wird, werden auch ohne den
  ausdrücklichen Zusatz:
  'oder gleichwertig', immer gleichwertige Technische
  Spezifikationen in Bezug genommen".
  Schlägt der AN abweichende Produkte zur Ausführung
  vor, müssen diese mindestens gleichwertig sein. Die
  Gleichwertigkeit muss der AN durch Vorlage
  aussagekräftiger Produktbeschreibungen, Prüfzeugnisse
  und gegenüberstellende Bemusterung nachweisen.
  Die Gleichwertigkeit ist dann gegeben, wenn die
  Produkte/Materialien sowohl in
  technisch-physikalischer Hinsicht, als auch im
  Erscheinungsbild dem vorgegebenem
  Fabrikat/ Material mindestens entsprechen. Über die
  Gleichwertigkeit entscheidet letztlich der AG.
  Von allen einzubauenden Materialien sind
  vor Baubeginn dem Bauherrn Muster kostenfrei
  vorzulegen. Wenn nicht anders beschrieben, werden
  Farben, Dekore etc. aus der Standardfarbkarte des
  jeweiligen Herstellers vorgesehen.
  Sondervorschläge und Ausführungsalternativen können
  unter Beibehaltung des Ausstattungsstandards
  angeboten werden.
  Es sind ausschließlich Bauprodukte und Bauarten
  entsprechend BbgBO anzubieten und zu verarbeiten.
  Entsprechende Zulassungen, Zertifikate usw.
  nach BbgBO sind nach Aufforderung vorzulegen.
  Es sind nur Erzeugnisse von hoher Qualität
  zu verwenden. Es dürfen nur unbeschädigte und
  einwandfreie Materialien eingebaut werden.
  Alle Materialien sind zur Verarbeitung trocken
  zu lagern, Baumaterialien (insbesondere Dämmplatten),
  die in Feuchtigkeit gelegen haben, dürfen nicht mehr
  verarbeitet werden.

4.6.Prüfzeugnisse / Verarbeitungsrichtlinien
  Hersteller
  Zu Baubeginn sind dem AG/ der Bauleitung alle
  Prüfzeugnisse und Gutachten amtlich anerkannter
  inländischer Materialprüfungsanstalten oder
  vergleichbarer Einrichtungen vorzulegen, die für den
  Nachweis der Einhaltung der gestellten Forderungen
  erforderlich sind, ebenso
  die Verarbeitungsrichtlinien der Hersteller.
  Für Stoffe und Bauteile, für die eine
  bauaufsichtliche Zulassung erforderlich ist, ist eine
  Kopie dieser zum Zeitpunkt des Einbaus gültigen
  Zulassung dem Auftraggeber 10 Tage vor Einbau
  auszuhändigen.
  Der AN hat dem AG (auf Anforderung) Lieferanten und
  Hersteller der verwendeten Baustoffe bekanntzugeben,
  sowie einen Nachweis über deren Umweltverträglichkeit
  und Eignung vorzulegen.
  Außerdem sind von allen Baustoffen und
  Betriebsstoffen
  die EG-Sicherheitsdatenblätter und
  Betriebsanweisungen gemäß GefStV vorzulegen.
  Der AN hat den Nachweis über die Gütesicherung der zu
  liefernden Stoffe entsprechend den DIN-Normen zu
  erbringen.
  Diese Forderung gilt als erfüllt, wenn die Stoffe das
  Gütezeichen einer anerkannten
  Güteschutzgemeinschaft tragen.
  Es sind ausschließlich FCKW-freie Baustoffe
  zugelassen.
  Die Verwendung von Baustoffen, die
  gesundheitsschädigende Stoffe enthalten, ist
  unzulässig. Die entsprechenden Nachweise sind der
  Objektüberwachung vor Beginn der Arbeiten
  unaufgefordert vorzulegen.
  Die Objektüberwachung des AG behält sich vor, von
  allen zur Anwendung kommenden Stoffen Proben zu
  entnehmen und auf Qualität und Eignung untersuchen
  zu lassen.
  Stoffe und Bauteile, für
  die Verarbeitungsvorschriften des Herstellerwerkes
  bestehen, sind nach diesen Vorschriften einzubauen.

4.7.Leistungsänderungen / Mehrkosten
  Werden im Leistungsverzeichnis nicht aufgeführte
  Leistungen verlangt, ist durch den AN unverzüglich,
  vor Ausführung der Leistungen ein Nachtragsangebot
  einzureichen.
  Für alle Nachtragsangebote gilt als vereinbart, dass
  das Preisgefüge des Hauptauftrags zur Anwendung
  kommt.
  Werden Leistungen vom AN ohne schriftliche
  Bestätigung des AG oder der Objektüberwachung
  erbracht, kann der AG unter Zugrundelegung
  entsprechender Positionen des Hauptauftrags
  die Vergütung einseitig festsetzen oder
  die Leistungen ablehnen.
  Jegliche vom AN gewünschten Abweichungen,
  insbesondere die, die zu Mehrkosten und/oder
  Terminverlängerungen führen, müssen zuvor vom AN
  schriftlich niedergelegt werden. Ohne gesonderte,
  zustimmende schriftliche Erklärung des AG hat der AN
  keinen Anspruch auf eine Veränderung der Vergütung
  bzw. der Baufristen.

4.8.Abrechnung der Leistungen
  Die Abrechnung erfolgt, soweit nicht anders
  vereinbart, nach örtlichem Aufmaß und ist logisch
  nach den Positionen des Leistungsverzeichnisses
  geordnet aufzustellen. Mengen und Ansätze,
  die nicht durch den AN nachgewiesen werden können,
  sind nicht vergütungsfähig.

4.9.Zwischenbauzustände
  Der AN hat sämtliche statisch relevanten Leistungen,
  z.B. zur Aussteifung im Bauzustand, zum Erreichen /
  Sichern der Zwischenbauzustände, für die
  aufgabengerechte Baureihenfolge etc. selbst
  zu erbringen. Dazu zählen auch die statischen
  Berechnungen für Zwischenbauzustände oder für
  Hilfsmittel.

4.10.Schuttentsorgung/ Baureinigung
  Nicht wiederverwendbares Material ist als Abfall zu
  behandeln. Der AN hat während der gesamten
  Ausführungszeit für die Beseitigung und Abfuhr seines
  anfallenden Bauschuttes und anderer Abfälle zu sorgen
  und aufzukommen. Zwischenlagern und Vorsortieren von
  Abfallmaterial auf der Baustelle ist nicht
  vorgesehen.
  Der vom AN genutzte Arbeitsbereich ist täglich grob
  und regelmäßig, mindestens am letzten Arbeitstag der
  Woche, fein zu reinigen. Für das Auffangen und
  Abtransportieren sind ständig geeignete Container
  vorzuhalten. Schutt-/Abfall- Container sind täglich
  zum Feierabend abzufahren bzw. abzudecken. Am letzten
  Werktag der Woche sind volle Container generell
  abzufahren. Die freie Lagerung von Schutt im Gebäude
  und im Außenbereich ist nicht gestattet.
  Die gültigen Ver- und Anordnungen, Abfallgesetze und
  Hinweise
  der Umweltbehörden zur Trennung von Schutt-, Abfall-
  und Reststoffen sind einzuhalten. Die ordnungsgemäße
  Entsorgung ist nachzuweisen.
  Werden durch Fahrzeuge des AN oder seiner
  Subunternehmer öffentliche Straßen, Wege und Plätze
  infolge der Bauarbeiten verschmutzt, sind sie
  unverzüglich im Rahmen der Verkehrssicherung zu
  reinigen. Diese Arbeit gehört zu den Nebenleistungen,
  die nicht besonders vergütet werden.
  Diese Leistungen sind in die Einheitspreise
  einzukalkulieren. Bei Nichtbeachtung behält sich der
  AG die Ausführung einer Ersatzvornahme vor.

4.11. Abnahmen
  Die förmliche Abnahme ist vom AN mit der Frist von
  zwei Wochen zum Abnahmetermin schriftlich zu
  beantragen.
  Prüfatteste, Abnahmebescheinigungen usw. von
  staatlichen und hierfür bestimmten Stellen für
  diejenigen Anlagen, die einer solchen Abnahme
  bedürfen, sind bis zur Abnahme der Vertragsleistungen
  vorzulegen.
  Die Abnahme mit dem AG / Übergabe an den AG wird
  grundsätzlich nur einmal durchgeführt.
  Ist auf Grund der Anzahl der Mängel eine Abnahme
  nicht möglich, gehen sämtliche dadurch erforderlichen
  zusätzlichen Abnahmebegehungen einschließlich der
  anfallenden Ingenieurkosten auf AG-Seite zu Lasten
  des AN.
  Eine Abnahme durch Übergabe der erbrachten Leistung
  an ein Folgegewerk ist ausgeschlossen.
  Nach der Fertigstellung der Leistungen muss der AN
  die Baustelle spätestens zwei Wochen
  nach Aufforderung räumen.

4.12. Nachweise
  Der AN ist verpflichtet, brandschutztechnische
  Nachweise / Zulassungen sowie Produktdatenblätter der
  zu verwendenden Bauprodukte der Objektüberwachung vor
  Ausführung der betreffenden Leistungen vorzulegen.
  Erforderliche Eignungs- und Gütenachweise z. B.
  Allgemeine bauaufsichtliche Prüfzeugnisse
  Zulassungen o.dgl. sind unaufgefordert
  vor Ausführung der Arbeiten zu übergeben; sie müssen
  zum Zeitpunkt der Ausführung gültig sein.

4.13. Beschädigungen und Verunreinigungen
  Der AN hat Beschädigungen und Verunreinigungen an
  Bauteilen anderer Gewerke unverzüglich schriftlich
  der Objektüberwachung zu melden.
  Gleiches gilt für Beschädigungen und Verunreinigungen
  an den eigenen Leistungen des AN, verursacht durch
  andere Gewerke.
  Die Baustelle ist sauber zu halten, Verunreinigungen
  Materialreste, Verpackungen etc. sind unverzüglich,
  spätestens zum Tagesarbeitsende zu beseitigen und zu
  entsorgen. In das Abwassersystem dürfen keine mit
  Schadstoffen kontaminierte Abwässer eingeleitet
  werden.
  Kontaminierte Abwässer sind durch den AN fachgerecht
  zu entsorgen.

4.14. Brandschutz
  Bei gefährlichen Arbeiten des AN im Hinblick auf
  Feuer, Hitze, Rauch und Funkenflug wird der AN eine
  Brandwache und Berücksichtigung der allgemeinen und
  gegebenenfalls anzuwendenden besonderen
  Brandschutzbestimmungen
  stellen und ausrüsten. Die Kosten dafür sind
  einzukalkulieren.

4.15. Lärm- und Staubimmission
  Mit Rücksicht auf die Anwohner benachbarter Gebäude
  sowie unter Beachtung der städtischen Satzungen
  dürfen Abbruch-, Stemm- und Strahlarbeiten nicht vor
  7.00 Uhr und nicht nach 19.00 Uhr ausgeführt werden.
  Lärmintensive Arbeiten sind während der Zeit von
  13:00-15:00 Uhr nach Möglichkeit zu unterlassen.
  Die Lärm- und Staubentwicklung ist auf ein Mindestmaß
  zu reduzieren. Für alle Arbeiten sind grundsätzlich
  geeignete Maßnahmen zum Schutz der An-/Bewohner und
  fremden Eigentums vorzusehen.
  Bei der Ausführung der Arbeiten sind - soweit
  erforderlich - notwendige Maßnahmen zur
  Schallabschottung zu ergreifen, damit die
  Immissionswerte der Allgemeine Verwaltungsvorschrift
  zum Schutz gegen Baulärm (AVV Baulärm),
  Punkt 3.1.1 f) tagsüber 45 dB(A) nicht überschritten
  werden. Auf eine geräusch- und erschütterungsarme
  Ausführung ist zu achten.
  Staubintensive Bereiche der Baustelle sind von in
  Betrieb befindlichen Gebäudeteilen, sowie von
  benachbarten Grundstücken durch wirksame Mittel
  abzutrennen. Es ist auf eine staubarme Ausführung der
  Arbeiten zu achten. Dies betrifft hauptsächlich
  Demontagearbeiten sowie das Anmischen von Baustoffen
  (Mörtel, Gips etc.). Gegebenenfalls sind geeignete
  Absaugeinrichtungen mit Sauggutbehälter einzusetzen.
  Die Reinigung von Arbeitsbereichen im Gebäude hat in
  jedem Fall durch Absaugen, in keinem Fall durch Fegen
  zu erfolgen.
  Das Umladen von Schuttcontainern auf dem
  Baustellengelände ist aus  Emissionsschutzgründen
  nicht zulässig.
  Nicht vermeidbare immissionsintensive Arbeiten sind
  zeitlich und örtlich mit der Objektüberwachung
  mindestens 4 Werktage vor Ausführung der Arbeiten
  abzustimmen.
  Zusätzlich können durch den AG die Betriebszeiten
  abweichend von den allgemeinen Arbeitszeiten
  eingeschränkt werden.

5.  Gesundheits- und Arbeitsschutz
5.1.Gesundheitsschutz
  Auf die Einhaltung der Unfallverhütungsvorschriften
  (UVV) ist strengstens zu achten. Es dürfen nur
  gesundheitlich unbedenkliche Baustoffe verwendet
  werden. Maßgebend für die Begrenzung der
  Schadstoffkonzentrationen in Innenräumen sind die
  MAK-Werte des Bundesgesundheitsministeriums.
  Überschreitungen dieser Werte sind unzulässig.
  Die Einhaltung der Grenzwerte hat der AN
  auf Verlangen des AG durch Messungen eines
  unabhängigen Instituts nachzuweisen
  (zu messen sind z.B. Konzentrationen von
  Formaldehyd, Holzschutzmitteln, organischen
  Lösungsmitteln, Restmonomere, Radon, Asbest).
  Beim Einsatz von Mineralfaserdämmstoffen ist zu
  beachten, dass nur Dämmstoffe mit Ki 40-Fasern
  eingesetzt werden, die vom Ausschuss für Gefahrstoffe
  (AGS) frei von Krebsverdacht eingestuft werden.
  Entsprechende Materialnachweise müssen geführt
  werden. Mineralfaserdämmstoffe dürfen nicht im
  Verbund mit der Raumluft eingesetzt werden.
  Die Anweisungen des SiGeKo sind umgehend zu befolgen.

5.2Jeder meldepflichtige Unfall ist dem PM, der BL/BÜ und
  dem SiGeKo unmittelbar nach Eintreten mündlich
  mitzuteilen.

  Weiterhin ist bei meldepflichtigen Unfällen eine Durchschrift
  der betrieblichen Anzeige an die zuständige
  Berufsgenossenschaft unverzüglich dem SiGeKo
  zu übergeben, der diese an die Sicherheitsfachkraft
  des Amt Burg übergibt.

  Unfälle durch elektrischen Strom, werden wie schwere
  Unfälle behandelt, d. h., es erfolgt sofort eine Mitteilung
  an den unmittelbaren Vorgesetzten, den PM und der BL/BÜ
  sowie das Team Gebäudemanagement des Amtes Burg.
  Spätestens 2 Tage nach dem Ereignis ist ein schriftlicher
  Untersuchungsbericht (formlos) beim Team des
  Amt Burg vorzulegen.

5.3.Jeder AN hat sicherzustellen, dass jeglicher Alkoholkonsum
  und die Einnahme sonstiger berauschender Mittel durch
  seine Beschäftigten auf der Baustelle unterbleiben.
  Des Weiteren darf die Arbeit nicht unter Alkohol-/
  Drogeneinfluss angetreten werden.

  Personen, bei denen der Verdacht besteht, dass sie unter
  Alkoholeinfluss stehen oder sonst wie berauscht sind,
  müssen durch den Verantwortlichen des AN unverzüglich
  von der Baustelle entfernt werden. Die Verantwortlichen
  befinden darüber, ob der Beschäftigte allein oder
  in Begleitung eines Dritten den Heimweg antritt oder
  ob er ärztliche Hilfe benötigt.

5.4Persönliche Schutzausrüstung (PSA)
  Ergibt sich aus der Gefährdungsbeurteilung der Auftragnehmer, dass PSA erforderlich sind (z. B. Augen-  oder
  Gesichtsschutz, Atemschutz, Warnkleidung usw.), hat
  der AN seine Beschäftigten damit auszustatten.
  Personen ohne die erforderliche PSA werden durch das PM
  bzw. die BL/BÜ oder den SiGeKo von der Baustelle
  verwiesen.

  Jeder Arbeitgeber hat vor Arbeitsbeginn schriftlich
  nachzuweisen, dass er die an der Baustelle beschäftigten
  Arbeitnehmer über die sicherheits- und gesundheitsrelevanten Maßnahmen und die Arbeitsverfahren
  unterwiesen hat.

6.  Bauprodukte
  Entsprechend der LBO Brandenburg in aktuellster
  Fassung (§17 Bauprodukte) sind für die verwendeten
  Baustoffe und Bauteile vom Lieferanten bzw. Hersteller
  Eignungsnachweise beizubringen. Soweit die Baustoffe
  nicht in der Bauregelliste A aufgeführt sind, sind entweder
  eine allgemeine baurechtliche Zulassung (§18), ein
  allgemeines baurechtliches Prüfzeugnis (§19) oder eine
  Zustimmung im Einzelfall (§20) erforderlich.
  Bauprodukte bedürfen einer Bestätigung ihrer
  Übereinstimmung mit den technischen Regeln nach §22.
  Die Bestätigung der Übereinstimmung erfolgt durch
  Übereinstimmungserklärung des Herstellers oder ein
  Übereinstimmungszertifikat.
  Das Ü-Zeichen ist auf dem Bauprodukt oder auf seiner
  Verpackung, wenn dies nicht möglich ist, auf dem
  Lieferschein anzubringen. Nicht gekennzeichnete Produkte
  dürfen nicht eingebaut werden.

*Hinweis: Hinweise - Ergänzungen zu Vorbemerkungen*
Ergänzung zu Vorbemerkungen WDVS Haus 1

Arbeiten mit erheblichen Geräuschbelästigungen dürfen in Folge des Schulbetriebes an Werktagen erst ab 13:00 Uhr oder in den Ferien ausgeführt werden.

Dies gilt z.B. für folgende Arbeiten:
-  Bohrarbeiten
-  Abbruch Putz (Putz abschlagen)
-  Setzen von Dübeln

Das Setzen der Dübel für das WDVS ist für die 29. - 34. KW 2026 einzuplanen (Sommerferien). Die Montage der Verschattungsanlagen ist in der 43. und 44. KW 2026 einzuplanen (Winterferien). Die zus. Aufwendungen für die partiellen Arbeitszeitverlagerungen sind bei der Kalkulation einzukalkulieren.

### Gewerk 02 Zusätzliche Vertragsbedingungen

#### Titel 02.01 WDVS-arbeiten

*Hinweis: ZTV Zusätzliche Technische Vertragsbedingungen*
ZTV Zusätzliche Technische Vertragsbedingungen

ZTV-1. Systembindung

Es dürfen nur Wärmedämm-Verbundsysteme mit einer allgemeinen bauaufsichtlichen Zulassung des Deutschen Instituts für Bautechnik (DIBt) bzw. im WDV-System nur die vorgegebenen Komponenten des gleichen Herstellers verarbeitet werden.
Ist dies nicht der Fall, kann der Bauherr / Investor umfangreich Ansprüche geltend machen. Sie reichen von der Einbehaltung fälliger Zahlungen, der Forderung, das System auf Kosten des Ausführenden Handwerkers zurückzubauen bis zum Umstand,dass bei Systemmischungen jegliche Gewährleistung gemäß VOB und BGB erlischt.

Zur einwandfreien, fachgerechten Ausführung sind die vom Systemhersteller angebotenen Werkzeuge und Hilfsmaterialien zu benutzen, sowie die Ausführungshinweise der Technischen Merkblätter des Herstellers zu beachten.

Alternativ-Systeme, mit Nachweis der geforderten System- und Systemkomponenten-Eigenschaften, sind als komplettes System zulässig.

Der Nachweis der geforderten Eigenschaften muss zusammen mit der Abgabe des Alternativangebotes erbracht werden. Der Nachweis muss bezüglich der Anwendung (gleiches Anwendungsgebiet) und der Stoffzusammensetzung (Nachweis durch Laboranalyse) geführt werden.

Das herzustellende Beschichtungssystem ist durchgängig mit den vom System-Hersteller vorgesehenen Systemkomponenten auszuführen.

Zur Gewährleistung der Verträglichkeit der einzelnen Stoffe müssen alle verwendeten Stoffe von einem Hersteller stammen.

Zur einwandfreien, fachgerechten
Ausführung sind die vom Systemhersteller angebotenen Werkzeuge und Hilfsmaterialien zu benutzen, sowie die Ausführungshinweise der Technischen Merkblätter des Herstellers zu beachten.

Die angebotenen Systeme müssen als komplettes System bauaufsichtlich zugelassen sein.

Die bauaufsichtliche Zulassung, sowie der Nachweis der geforderten Eigenschaften muss zusammen mit der Abgabe des Alternativangebotes erbracht werden.
Der Nachweis muss bezüglich der Anwendung (gleiches Anwendungsgebiet) und der Stoffzusammensetzung (Nachweis durch Laboranalyse) geführt werden.

Leistungsumfang

Der Bieter hat sich vor Angebotsabgabe über den Umfang der auszuführenden Arbeiten umfassend zu informieren und die örtlichen Gegebenheiten zu berücksichtigen.
Schäden und Behinderungen die erst während der Bauausführung erkennbar werden, sind schriftlich dem Auftraggeber mitzuteilen.
Die weitere Vorgehensweise wird vom AG festgelegt.

*Hinweis: ZTV-1. Baubeschreibung*
ZTV. Baubeschreibung (11)' '

Die Baumaßnahme aller Gewerke oder Leistungsbereiche  erfolgen in Abschnitten laut Bauzeitenplan. Witterungsbedingte Bauverzögerungen sind nicht vorherzusehen und werden nicht separat vergütet.
Der Bauzeitenplan ist zu beachten; er ist vorbehaltlich und gilt nur, wenn alle Gewerke, bzw. Lose vergeben werden können. Dies ist im Angebot zu berücksichtigen, eine separate Vergütung für Mehraufwand erfolgt nicht.

*Hinweis: ZTV-2. Leistungsumfang*
ZTV-2. Leistungsumfang

Der Bieter hat sich vor Angebotsabgabe über den Umfang der auszuführenden Arbeiten umfassend zu informieren und die örtlichen Gegebenheiten zu berücksichtigen.
Schäden und Behinderungen die erst während der Bauausführung erkennbar werden, sind schriftlich dem Auftraggeber mitzuteilen. Die weitere Vorgehensweise wird vom AG festgelegt.

*Hinweis: ZTV-3. Verarbeitungsbedingungen*
ZTV-3. Verarbeitungsbedingungen

Grundsätzlich sind die Ausführungsanweisungen und/oder die Technischen Merkblätter der Herstellers genauestens zu beachten.

Die Mindestverarbeitungstemperaturen der Materialien dürfen in keinem Fall unterschritten werden.
Bei Verklebungs- und Beschichtungsarbeiten darf die Temperatur der Außenluft, der Untergründe und der Materialien bis zur vollständigen Durchhärtung nicht unter + 5 Grad Celsius liegen. (Ausnahme: QS-Produkte - siehe Techn. Merkblätter)

Farbübereinstimmungen und Farbabweichungen gemäß BFS Merkblatt Nr. 25.

### Gewerk 03 Allgemein/Sonstiges

#### Titel 03.01 Baustelleneinrichtung Haus 1

**03.01.0001 Bauzaun, Stahlrahmen (mobil), h=2,00 m**
Bauzaun für partielle Abgrenzung innerhalb des Baugeländes aus mobilen Stahlrahmenelementen mit Rundstahlfüllstäben, Stützfüßen aus Beton, inkl. sämtlicher Verbindungen, Kupplungen etc. sowie Kette zum Verschluss eines zu öffnenden Bauzaunfeldes (einschl. Vorhängeschloss mit Bauschließkreis, inkl.. 10x Stck. Schlüssel wird vom AN bereitgestellt), aufstellen und nach Abschluss aller Bauarbeiten abbauen und abtransportieren.

Zaunhöhe: 2,00 m,

Aufstellung in Abstimmung mit der Bauleitung auf dem Grundstück, Grund-Vorhaltedauer 4 Wochen, inkl. Aufwendungen im Bereich von Geländeunebenheiten;
Schilder zur Kennzeichnung der Baustelle werden durch den AN gestellt, die sturmsichere Montage dieser Schilder an den Einzelbauteilen der BE (Zaun, Container usw.) ist mit den Einzelpreisen der Positionen abgegolten.

Der Aufbau erfolgt zeitversetzt, nach Bauabschnitten (2 x BA) in Abstimmung mit der Bauleitung.

Ausführung: Bahnhofstraße 10
  nach Angabe der Bauleitung

Leistung einschl.:
-  liefern und montieren Auflast für Herstellung Sturmsicherheit
  ist mit einzukalkulieren;
-  liefern und montieren von 8x Stck. Hinweisschildern:
  "Betreten der Baustelle verboten!
  Eltern haften für Ihre Kinder" ist mit einzukalkulieren;
-  liefern und montieren von 8x Stck. Hinweisschildern:
  "Betreten nur mit geeignetem Schuhwerk gestattet"
  ist mit einzukalkulieren;
-  liefern und montieren von 8x Stck. Hinweisschildern:
  "Achtung Baustelle! Betreten für Unbefugte verboten"
  ist mit einzukalkulieren;

Abrechnung zum Nachweis.
Menge: 98,000 m

**03.01.0002 Bauzaun, vorhalten**
über die Grundeinsatzzeit hinaus:

Gebrauchsüberlassung:  weitere 40 Wochen

Bauzaunmenge und Vorhaltung sind monatlich zu dokumentieren und der Bauleitung zur Bestätigung vorzulegen. Bauzaunkontrolle auf Standsicherheit, 14-tägig für die Zeit der Vorhaltung.

Abrechnung zum Nachweis.
Menge: 3920,000 mWo

**03.01.0003 Zulage Umsetzen Bauzaun**
Zulage zu vorbeschriebenem Bauzaun für das einmalige Umsetzen von Bauzaunelementen im Außenbereich.

Abrechnung zum Nachweis.
Menge: 20,000 m

**03.01.0004 Bauzauntor, b=4,00m, auf- und abbauen und abtransportieren**
für vorbeschriebenen Bauzaun, zweiflügelig, abschließbar, mit Kette und Vorhängeschloss mit 10x Stck. Schlüsseln;

Durchfahrtsbreite:  4,00 m
Grund-Vorhaltedauer:  4 Wochen

Ort:  Straßenseite / BE-Zufahrt
  in Abstimmung mit der Bauleitung

Abrechnung zum Nachweis.
Menge: 3,000 St

**03.01.0005 Bauzaun/-Tor vorhalten**
über die Grundeinsatzzeit hinaus:

Gebrauchsüberlassung:  weitere 40 Wochen

Abrechnung zum Nachweis.
Menge: 120,000 StWo

*Hinweis: Hinweis Baustromverteiler:*
Hinweis:
Es werden alle Baustromverteiler zur Miete verwendet. Die Baustromverteiler werden durch den AG vom AN gemietet. Während des Mietzeitraumes sind alle eventuell anfallenden Reparaturen und Instandhaltungsmaßnahmen durch den AN sicherzustellen und werden nicht separat vergütet.

Der Anschluss an die Gebäudehauptverteilung erfolgt im Haus 1- Mitte im alten E-Raum an die SNV-Verteilung.

**03.01.0006 Anschluss-und Zählerschrank mit Zähler**
Anschluss-u. Zählerschrank für 55 kVA mit Zähler Stabiles Gehäuse aus verzinktem Stahlblech mit witterungsbeständiger Pulverbeschichtung RAL 2000 gelborange, schwenkbaren Kranösen und ergonomischen Griffen mit Wandbefestigung (nur bei Verteilertypen bis ca. 70 kg). Messeinrichtung nach DIN 43870.
Alle Einbauten schutzisoliert in Schutzart IP 54. Verzinktes Untergestell mit Kunststoffhülsen oder verzinkten Laschen für Erdnägel zur Bodenbefestigung.

Anschlussleistung: 55 kVA
Sicherunglasttrennschalter: NH00/100 (Zugang)
Zählerfeld: 1
Lasttrennschalter
mit Sicherung: NH00/80 (Abgang)
Leistung: 55 kVA
Gewicht: ca. 33 kg

Anschluß über Klemmbereich mit Zugangsklemmen / Abgangsklemmen 35 mm²

Ausstattung:
-  1 St. Sicherungslasttrennschalter NH00 (Zugang)
-  1 St. Zählerfeld mit Direktmessung (ungeeicht)
-  1 St. Sicherungslastrennschalter NH00 / 80A (Abgang)

zur Miete, liefern, aufstellen und anschließen.
Menge: 9,000 Mona

**03.01.0007 Endverteiler-Schrank 44 kVA (außen)**
Endverteiler-Schrank 44 kVA (außen) mit allstromsensitiven Schutzeinrichtungen nach EN 60439-4 bzw. -4/A1 230/400 V, 50 Hz Stabiles Gehäuse aus verzinktem Stahlblech mit witterungsbeständiger Pulverbeschichtung RAL 2000 gelborange Schutzart IP 44, Bedienfront IP21 einschl. Untergestell Anschluß über Klemmbereich mit Zu- und Abgangsklemmen 6-35 mm²

Ausstattung:
-  Lasttrennschalter mit Einspeisesicherung 63A
  1 x 5pol. CEE-Steckdose 63 A / 400 V
  mit allstromsensitivem FI-Schutzschalter,
  2 x 5pol. CEE-Steckdose 32 A / 400 V
  1 x 5pol. CEE-Steckdose 16 A / 400 V
  6 x Schutzkontaktsteckdosen 2P+E / 230 V,

Schutz aller Abgänge durch FI-Schutzschalter, Leitungsschutzschalter mit C-Charakteristik,

Abmaße: ca.: 1000 x 700 x 360 mm (HxBxT)
Gewicht: ca.: 43 kg

zur Miete liefern und aufstellen.

(Standort: außen / Baufeld / Ostseite)
Menge: 9,000 Mona

**03.01.0008 Endverteiler-Schrank 44 kVA (außen)**
Endverteiler-Schrank 44 kVA (außen) mit allstromsensitiven Schutzeinrichtungen nach EN 60439-4 bzw. -4/A1 230/400 V, 50 Hz Stabiles Gehäuse aus verzinktem Stahlblech mit witterungsbeständiger Pulverbeschichtung RAL 2000 gelborange Schutzart IP 44, Bedienfront IP21 einschl. Untergestell Anschluß über Klemmbereich mit Zu- und Abgangsklemmen 6-35 mm²

Ausstattung:
-  Lasttrennschalter mit Einspeisesicherung 63A
  1 x 5pol. CEE-Steckdose 63 A / 400 V
  mit allstromsensitivem FI-Schutzschalter,
  2 x 5pol. CEE-Steckdose 32 A / 400 V
  1 x 5pol. CEE-Steckdose 16 A / 400 V
  6 x Schutzkontaktsteckdosen 2P+E / 230 V,

Schutz aller Abgänge durch FI-Schutzschalter, Leitungsschutzschalter mit C-Charakteristik,

Abmaße: ca.: 1000 x 700 x 360 mm (HxBxT)
Gewicht: ca.: 43 kg

zur Miete liefern und aufstellen.

(Standort: außen / Baufeld / Westseite)
Menge: 9,000 Mona

**03.01.0009 NH-Sicherungseinsatz Gr.1 - 2, 100 - 160A**
NH-Sicherungseinsatz Gr.1 bis 2, 100 - 160A Betriebsklasse gL/gG 500V~, nach VDE 0636, stirnseitiger Melder, mit  Messerkontakten, ohne spannungsfreie Grifflasche, liefern und montieren.
Menge: 3,000 St

**03.01.0010 D02-Sicherungseinsatz, 25 - 63A**
D02-Sicherungseinsatz, 25 - 63A
Material:  Keramik
-  Ausführung:  Kupfer
-  Maße:  ca. 15x36,5mm (ØxL)
-  Nennstrom:  25 bis 63A
-  Spannung:  400V AC, 250V DC
-  Betriebsklasse:  gL-gG
-  VDE-Norm
liefern und montieren.
Menge: 3,000 St

**03.01.0011 Winkelstaberder 2,50 m**
Winkelstaberder
aus Stahl/verzinkt, Länge:  2,50 m
  inkl. Anschlussleitung
grün/gelb, Länge:  10 m
1x25mm² hochflexibel mit 2 St. Anschlusskabelschuhen liefern, senkrecht eintreiben und beidseitig anschließen.
Menge: 1,000 St

**03.01.0012 Kabelspieß für Baustromkabel**
Kabelspieß für Baustromkabel aus Stahl, feuerverzinkt
Länge:  1m
liefern und in Boden einstecken.
Menge: 30,000 St

**03.01.0013 Sammelhalter für Baustromkabel**
Sammelhalter für Baustromkabel aus Metall, ausgelegt für  80 Leitungen 3x1,5mm² inkl. Befestigungsmaterial an Betonwand liefern und montieren.
Menge: 20,000 St

**03.01.0014 Gummikabel 5x25**
Gummischlauchleitung 5x25mm²
Typ:  H07 RN-F 5G25
Aufbau entsprechend DIN VDE 0282 Teil 4, schwarz, in Teillängen liefern und auf Kabelspießen, in Sammelhaltern verlegen.
Menge: 120,000 m

**03.01.0015 Endverschluß 5x25 mm²**
Gummischlauchleitung H07 RN-F 5G25 absetzen, einführen und mit notwendigen
Kabelschuhen anschließen
Menge: 4,000 St

**03.01.0016 Bohren und Abdichten Mauerwerkswand**
Bohren und Abdichten Mauerwerkswand
Herstellen einer Bohrung:  Ø 4 cm
in Mauerwerkswand:  Stärke 24 cm
Nach Belegen mit Baustromkabel ist die Bohrung abzudichten.
Menge: 2,000 St

**03.01.0017 Prüfen und Inbetriebnahme (Baufeld)**
Prüfen und Inbetriebnahme (Baufeld) der gesamten Baustromanlage im Baufeld, inkl. Anfertigung eines Prüfprotokolls (je nach Bauablauf sind Teilinbetriebnahmen einzukalkulieren) Anlage bestehend aus folgenden Hauptkomponenten:
-  1x Anschlussschrank
-  2x Endverteiler
Menge: 1,000 St

**03.01.0018 Wartung und Prüfung GV+KV (monatlich)**
Wartung und Zyklische Wiederholungsprüfung der Baustromanlage, Umfang:
-  2x Endverteiler
inkl. aller Kabelverbindungen
inkl. Anfertigen eines Prüfprotokolls (nach Vorgabe des Auftraggebers) je Prüfung,
Prüffristen:  monatlich
Schutzschaltung - gesamte Anlage auf ordnungsgemäßen Zustand (Ausführung entsprechend UVV BGV A3).
Menge: 12,000 mal

**03.01.0019 Test FI-Schutzschalter (täglich)**
Funktionstest der Fehlerstrom-Schutzschalter in den Baustromverteilern der Baustelle
Anzahl der Verteilungen:  1 Stück
Prüffrist:  täglich
(entsprechend UVV BGV A3).
Menge: 12,000 Mona

**03.01.0020 Präzisions-Zylinderschloss**
Präzisions-Zylinderschloss Massiver Messingkörper, rostfreies
Präzisionsschließwerk, Stahlbügel gehärtet und verchromt, doppelt verriegelt. Lieferumfang:
Vorhängeschloss mit 6 Schlüsseln.
Bügel-Ø:  6 mm
Gehäuse-Ø:  40 mm
liefern (zur Sicherung von Baustromverteilern im Außenbereich).
Menge: 2,000 St

**03.01.0021 Rückbau und Abtransport der gesamten Baustromanlage**
Rückbau und Abtransport der gesamten Baustromanlage inkl. Entsorgungskosten der nicht mehr verwendbaren / defekten Anlagenteile.
Menge: 1,000 psch

**03.01.0022 Installationsleitung, PE-HD-Rohr**
Installationsleitung, PE-HD-Rohr-Leitung für den Anschluss eines Bauwasseranschlusses im Baufeld (Bauwasser-entnahmestelle), davon ca. 90% erdverlegt in ausgehobenen Erdbaugraben; Erdbauleistungen sind separat ausgeschrieben,
hier:  PE-HD-Druckrohr,
  für trinkwasserführende Leitungen
  hart, nach DIN 8074/75,
  PN 16, SDR 11,
Dimension:  bis 32 x 2,9 mm (DN 25)
Menge: 10,000 lfdm

**03.01.0023 Klemmfitting aus Polyethylen**
Klemmfitting aus Polyethylen Betriebsdruck PN 16 bar
Verarbeitung nach Herstellerangaben,
Typ:  Winkelstück
Dimension:  bis 32 x 32 mm
Menge: 4,000 Stck

**03.01.0024 Klemmfitting aus Polyethylen**
Klemmfitting aus Polyethylen Betriebsdruck PN 16 bar
Verarbeitung nach Herstellerangaben,
Typ:  Kupplungsstück
Dimension:  bis 32 x 32 mm
Menge: 2,000 Stck

**03.01.0025 Klemmfitting aus Polyethylen**
Klemmfitting aus Polyethylen Betriebsdruck PN 16 bar
Verarbeitung nach Herstellerangaben,
Typ:  T-Stück
Dimension:  bis 32 x 32 x 32 mm
Menge: 2,000 Stck

**03.01.0026 Klemmfitting aus Polyethylen**
Klemmfitting aus Polyethylen Betriebsdruck PN 16 bar
Verarbeitung nach Herstellerangaben,
Typ:  Anschlussverschraubung
  mit AG oder IG
aus Messing, in DG- oder Winkelform
Dimension:  25 x 3/4"
Menge: 2,000 Stck

**03.01.0027 Leistung wie zuvor beschrieben, jedoch**
Leistung wie zuvor beschrieben, jedoch
Dimension:  32 x 1"
Menge: 2,000 Stck

**03.01.0028 Herstellung einer Bauwasser-Abnahmestelle**
Herstellung einer Bauwasser-Abnahmestelle Bauwasser-anschluss im Außenbereich, vorübergehend herstellen und vorhalten während der Bauzeit (ca. 9 Monate), einschl. Rückbau auf Anweisung der Bauleitung, Position beinhaltet folgende Leistung:
-  Anschluss herstellen an HD-PE-Leitung im Außenbereich,
  einschl. Übergang PE-HD,
  mit PE-HD-Übergangsstück/ Klemmkupplung
-  PE-HD-Wasserleitung, bis 32x2,9 mm, BL bis 30 m
-  Befestigung an Wand bzw. Bautafel, ggf. mit Befestigung an
  erdeingeschlagenen Haltestab,
  Anschlusswinkel für gesicherte baustellengerechte
  Befestigung, einschl. aller Kleinteile und Nebenarbeiten und
  2 Stück Auslaufventile 1/2 und 3/4" am Verteilerstück
-  im EP ist der 2-malige Umbau bzw. die Außer- und
  Wiederinbetriebnahme wegen allgemeiner Umbauarbeiten
  zu kalkulieren
Menge: 2,000 Stck

**03.01.0029 Stundenlohn Facharbeiter**
bei Ausführung von außervertraglichen Leistungen im Stundenlohn, welche nur auf Anordnung oder mit Zustimmung des AG auszuführen sind, werden nachstehend angebotene Verrechnungssätze gegen Nachweis vergütet; anzubieten sind für die jeweilige Arbeitskraft Verrechnungssätze, in denen unaufgegliedert einzurechnen sind:

-  Lohn - und lohngebundene Kosten;
-  betriebliche Gemeinkosten;
-  Baustellengemeinkosten (einschl. Fahrkosten zur Baustelle);
-  Zuschläge für Überstunden (Mehrarbeit, Nacht-, Sonn- und
  Feiertagsarbeit) sind nicht einzubeziehen.

Facharbeiterstunden für unvorhergesehene Arbeiten zum Nachweis.
Menge: 12,000 h

### Gewerk 04 WDVS Fassade und Sockel

#### Titel 04.01 Allg. Baumaßnahmen Untergrundvorb. Fassade

*Hinweis: Baubeschreibung zur energetischen Ertüchtigung der Fassade am Haus 2*
Baubeschreibung zur energetischen Ertüchtigung der Fassade am Haus 1 der Schule GOS "Mina Witkojc" in Burg mit folgenden Leistungen, welche in einem Los zusammengefasst sind.
Gewerk: Gerüstbauarbeiten
Auf- und Abbau eines Fassadengerüstes für die Folgegewerke Wärmedämmverbundsytem und Dachdecker, mit ca. 850 m².

Demontage und Wiedermontage der im Bestand vorhandenen Verschattungsanlagen, an  ca. 20 Stck. Fenstern.

Bekleidung der Fassade mit einem Wärmedämmverbundsystem ca. 650 m².

Nachträgliche Herstellung einer Bauwerksabdichtung mit den erforderlichen Erdarbeiten am Fundamentmauerwerk, ca. 40 m².

Demontage und Neumontage der Verschattungsanlagen an der Hofseite. Neumontage von  3x Stck. Verschattungsanlagen an der Ostseite (Giebelseite).

Bauzeit mit festen Zwischenterminen
Baubeginn: 18. KW 2026
Bauende: 40. KW 2026

**04.01.0001 Schutzabdeckung von Bauteilen etc., aussen**
Abdeckung von bereits eingebauten Bauteilen wie z.B., Fenster, Geländer Türen, Betonfußböden (Bestand), Mauerwerks-seitenwände und Fußböden sowie Anbauten komplett mit Gitterfolie und Klebeband, vor- u. unterhalten für die Dauer der eigenen Leistung, zum Schutz vor Verschmutzung und Beschädigung.

Folien zum Abschluss der Arbeiten demontieren/entfernen und fachgerecht entsorgen. Der Zeitpunkt kann u. U. erst deutlich nach Beendigung der Putzarbeiten erfolgen.

Es sind ausschließlich solche Klebebänder zu verwenden, welche keinerlei Rückstände an den Fenstern und Rahmen hinterlassen.

Abdeckung bestehend aus Abdeckplane LDPE-Folie,
Dicke:  0,05 mm
und Klebeband.

Abrechnung zum Nachweis.
Menge: 800,000 m2

**04.01.0002 Demontage Lichtstrahler, aussen**
Lichtstrahler an der Fassade (Straßenseite) demontieren, beim AG bzw. in der GOS-Burg (beim Hausmeister) einlagern und nach Fertigstellung der Fassadenarbeiten (WDVS) wieder am selben Ort fachgerecht befestigen.
Erforderliche Rücklagen für eine fachgerechte Befestigung sind im LV-WDVS gesondert ausgewiesen.

Ort:Haus 1 / Längsfassaden

Abrechnung zum Nachweis.
Menge: 4,000 St

**04.01.0003 Demontage Klimagerät, aussen vor der Fassade**
Klimagerät auf Wandkonsolen an der Fassade befestigt, demontieren und in Materialcontainer / Baustellencontainer einlagern. Konsolen von der Wand abtrennen. Die elektroseitige Abkoppelung erfolgt bauseits.
Abmessung:B/H ca. 50/50 cm

Ort:Haus 1 / Fassade Westseite

Abrechnung zum Nachweis.
Menge: 1,000 St

**04.01.0004 Ausführung wie Vorpos. 04.01.0003, nur Demontage Schaltgerät**
wie in Vorpos. 04.01.0003 im vollem Wortlaut beschrieben, jedoch

Schaltkasten auf Wandkonsolen an der Fassade befestigt,
Abmessung:B/H ca. 30/40 cm

Ort:Haus 1 / Fassade Westseite

Abrechnung zum Nachweis.
Menge: 1,000 St

**04.01.0005 Dokumentation vorhandene Kabel auf der Fassade, aussen**
Vorhandene Elt.-Kabel etc., welche auf der Fassade verbleiben sind vor Beginn der Fassadenarbeiten einzumessen und schriftlich zu dokumentieren, vor dem Setzender Dübel für das WDVS ist die Lage der Kabel zu markieren (damit beim Setzen der Dübel etc., die Elt.-Kabel nicht beschädigt werden).

Ort:Haus 1 / Fassade Westseite

Abrechnung zum Nachweis.
Menge: 1,000 psch

**04.01.0006 Prüfung des Untergrundes**
Die Prüfung des Putzuntergrundes hat gemäß VOB, Teil C, DIN 18350 im Zuge der Wahrnehmung der Prüfungs- und Hinweispflicht durch den Auftragnehmer zu erfolgen.

Die dauerhafte Verträglichkeit zwischen einer vorhandenen Beschichtung und dem Klebemörtel ist zu prüfen.

Der Untergrund ist auf Verwendbarkeit sowie nach den Kriterien der Allgemein Bauaufsichtlichen Zulassungen zu prüfen. Darüber hinaus ist die DIN 18345 zu berücksichtigen.

Hinweis:
Putz ist teilweise gerissen!
Fassade Westseite mit Kratzputz, d= ca. 30 mm, ohne Anstrich;

Ort:Haus 1 /
  gesamte Fassade und
  Fundamentsockel

Abrechnung zum Nachweis.
Menge: 845,000 m2

**04.01.0007 Prüfung der Abreißfestigkeit**
Prüfung der Abreißfestigkeit des Putzuntergrundes nach den anerkannten Regeln der Technik, es ist zu prüfen, ob der Untergrund mindestens eine Abreißfestigkeit gem. bauaufsichtlicher Zulassung des WDVS aufweist.

6x Prüfungen nach Vorgabe der Bauleitung.

Abrechnung zum Nachweis.
Menge: 1,000 psch

**04.01.0008 Außenputz abschlagen**
Außenputz als zweilagiger Kratzputz auf Ziegelmauerwerk ohne Schadstoffbelastung abschlagen.

Leistung inkl. Laden sowie Transport- und Entsorgungskosten. Die Entsorgung sämtlicher Abfälle hat unter Erfüllung der abfallrechtlichen Deklarations-, Nachweis- und Dokumentations-pflicht zu erfolgen.

Putzdicke: bis 30 mm

Abfallschlüssel nach AVV :170904,
  gemischte Bau- u. Abbruchabfälle.
Ausführung:in Flächen über 20,0 m²

Ort:Haus 1,
  Fassade 2 Seiten und Hofseite

Abrechnung zum Nachweis.
Menge: 50,000 m2

**04.01.0009 Ausführung wie vor Pos. 04.01.0008, nur Flächen bis 5,0 m²**
wie Vorpos. 04.01.0008 im vollem Wortlaut beschrieben, jedoch

Ausführung:in Flächen bis 5,0 m²
  in Kleinflächen
Menge: 50,000 m2

**04.01.0010 Ausführung wie vor Pos. 04.01.0008, nur Flächen 5 - 20 m²**
wie Vorpos. 04.01.0008 im vollem Wortlaut beschrieben, jedoch

Ausführung:in Flächen über 5,0 - 20,0 m²
  in Kleinflächen
Menge: 12,000 m2

**04.01.0011 Ausführung wie vor Pos. 04.01.0008, nur im Bereich Fundamentsockel**
wie Vorpos. 04.01.0008 im vollem Wortlaut beschrieben, jedoch

Fundamentsockel 60 cm unter UK Gelände.
Menge: 35,000 m2

**04.01.0012 Demontage Gipskartonplatten auf der geputzten Fassade**
Gipskartonplatten punktuell auf der geputzten Fassade verklebt abnehmen. Klebereste von der Fassade mit geeigneten Gerät entfernen

Ort:Haus 1 / Ostseite
  Anschlüsse zu neuen
  Gebäudeteilen

Abrechnung zum Nachweis.
Menge: 17,000 m2

**04.01.0013 Abbruch von Fensterbänken aus Terrazzo / Naturstein**
Abbruch von Fensterbänken aus Terrazzo/Naturstein im Mörtelbett verlegt. Leistung einschl. seitlichem Ausstemmen aus der Fensterleibung.

Einzellänge: im Mittel 168 cm
Breite: ca. 22 cm
Höhe vorn: ca. 5 cm
Höhe am Fenster: mit Aufkantung ca. 8 cm

Abbruch und Entsorgung inkl. Mörtelbett, wie in Pos 04.01.0008 beschrieben.

Abrechnung zum Nachweis.
Menge: 74,000 St

**04.01.0014 Abbruchbereiche reinigen**
Abbruchbereiche der Fensterbank reinigen, Auftragen eines passenden Haftgrundes zum Mauerwerk sowie Auftragen einer ebenen Ausgleichsschicht mit feinem Zementmörtel.

Schichtdicke: bis 15 mm als Untergrund
  für den neuen Fensterbankaufbau
Breite: bis 18 cm

Abrechnung zum Nachweis.
Menge: 125,000 m

**04.01.0015 Putz auf einer Teilfläche von ca. 30 x 30 cm vom Mauerwerk abtrennen**
Putz vorher mit Diamantschneidgerät von der restlichen Putzfläche abtrennen. Frei gelegte Fläche anschließend mit geeignetem Zementspachtel eben, dünnschichtig ausspachteln, als späteren Untergrund für die Verklebung der Universal-Montageplatten der Verschattung bzw. sonstigen Halterungen. Ausführung bei nicht tragfähigem Putz auf Hochlochziegel.

Abrechnung zum Nachweis.
Menge: 226,000 St

**04.01.0016 Kabel und Leitungen einmessen**
Kabel und Leitungen, welche auf der Fassade verbleiben einmessen und dokumentieren.. Die Messergebnisse sind zu protokollieren und Deckungsgleich vor dem Setzen der Dübel auf die Oberfläche des gespachtelten WDVS (Armierungsputz) zu übertragen.

Abrechnung zum Nachweis.
Menge: 30,000 m

**04.01.0017 Fensterbefestigung mit passenden Fensterwinkel ergänzen**
Fensterbefestigung partiell mit passendem Fensterwinkel ergänzen;
Fensterwinkel: ungleichschenkelig
  100 x 150 mm
Fensterwinkel liefern und am Mauerwerk (Hochlochziegel) mit passenden Befestigungsmittel (Dübel etc.) befestigen.

Abrechnung zum Nachweis.
Menge: 30,000 St

**04.01.0018 Vollflächige Abdeckung**
Vollflächige Abdeckung der Fensteranlagen mit einer 18 mm dicken OSB-Platte mit vertikaler und horizontaler Aussteifung zwischen Fensterbank und Sturz. Abdeckung nach dem Abschneiden der seitlichen Laibung wieder demontieren. Material wird Eigentum des AN.

Abdeckung von 5 Stück Fensteranlagen.

Abrechnung zum Nachweis.
Menge: 21,000 m2

**04.01.0019 Abschneiden von seitlichen Fensterlaibungen**
Abschneiden von seitlichen Fensterlaibungen, bestehend aus Putz und Mauerwerk, mit Diamantschneidgerät.

Laibungstiefe: bis 18 cm

Schnitttiefe bis unmittelbar vor dem Fensterrahmen. Die Fenster verbleiben im Bestand und dürfen nicht beschädigt werden, evtl. Nachschneidearbeiten mit kleinerem Schneidgerät sind einzukalkulieren. Material ohne Schadstoffbelastung.

Ausführung an 5 Stück Fensteranlagen.

Laibungstiefe: 16 cm
  Abstand des Schnittes von
  der Laibung ca. 30 mm;

Leistung inkl. Laden sowie Transport- und Entsorgungskosten. Die Entsorgung sämtlicher Abfälle hat unter Erfüllung der abfallrechtlichen Deklarations-, Nachweis- und Dokumentations-pflicht zu erfolgen.

Abfallschlüssel nach AVV 170904, gemischte Bau- und Abbruchabfälle.

Abrechnung zum Nachweis.
Menge: 28,500 lfm

**04.01.0020 Ausführung wie Vorpos. 04.01.0019, nur Sturzbereiche Fenster**
wie Vorpos. 04.01.0019 im vollem Wortlaut beschrieben, jedoch

nur Sturzbereiche der Fenster;

Abrechnung zum Nachweis.
Menge: 9,000 lfm

**04.01.0021 Verspachtelung der Anschlussbereiche**
Verspachtelung der Anschlussbereiche zur Fuge am Fenster mit einem dünnlagigen Feinspachtel als Rücklage für die neue Fensterfugenabdichtung.

Ausführung an den seitlichen Laibungen sowie an der Sturzlaibung (dreiseitig).

Auftragsdicke: bis 5 mm
Auftragsbreite: ca. 80 mm

Ausführung inkl. zum Untergrund passende Haftgrundierung.

Angebot. Fabrikat:.......................................
  (vom Bieter einzutragen)

Abrechnung zum Nachweis.
Menge: 29,000 lfm

**04.01.0022 Äußere Abdichtung**
Äußere Abdichtung:
Äußere Abdichtung der Außenfuge mit vorkomprimiertem Dichtungsband, wind- und schlagregendicht, passend zur Fugenbreite, Beanspruchungsgruppe B61, DIN 18542 mit Prüfzeugnis (z. B. illmod 600 o. glw.), nach den Richtlinien des Herstellers.

Ort:Laibungsbereiche

Angebot. Fabrikat:.......................................
  (vom Bieter einzutragen)

Äußere Abdichtung mit Abdichtungsfolie:
Die Schlagregensicherheit ist stets zu gewährleisten und durch ein Prüfzeugnis zu belegen. Schlagregendicht bis 600 PA  (in Anlehnung an DIN 18542), geeignet für "i3 System-Typ D-G.

Folienbreite: 20 cm
Fabrikat: illbruck Fensterfolie außen

Verklebung mit Butyl-Primer, Fugenband im Brüstungsbereich als "Wanne" ausgebildet, damit stehendes Wasser abgeleitet wird. Das Fugenband sollte unbedingt einige Zentimeter an der Laibung hochgeführt werden. Es sind die Richtlinien des Herstellers einzuhalten.

Ort:Anschluss der Außenfensterbank

Abrechnung zum Nachweis.
Menge: 125,000 lfm

**04.01.0023 Ausführung wie vor Pos. 04.01.0022, nur**
wie Vorpos. 04.01.0022 im vollem Wortlaut beschrieben, jedoch

Folienbreite: 10 cm
Ort:Sturzbereiche und
  seitliche Laibungen
Menge: 29,000 lfm

**04.01.0024 Äußeren Blitzableiter demontieren**
Blitzableiter an der Fassade demontieren, inkl. Leitungshalter, Befestigungsmittel restlos demontieren. Material auf der Baustelle zur Wiederverwendung einlagern.
Länge gesamt: 90 m
Halter im Abstand von ca. 1,0 m.

Leistung einschl.:
-  Schließen von Löchern im Putz nach Entfernen von Leitungs-
  und Stranghaltern mit Reparaturmörtel
  (Zement-Sand-Gemisch);

Ort:Haus 1 / West- und Ostseite

Abrechnung zum Nachweis.
Menge: 90,000 lfm

**04.01.0025 Schilder, Markierungen etc. einmessen, demontieren bzw.**
einlagern (beim AG),

und nach der Herstellung des WDVS mit entsprechenden Aufklotzungen (gesonderte Pos.) wieder befestigen. Kopie des Aufmaßes ist der Bauleitung vor Beginn der Arbeiten zu übergeben.
Einzelgrößen: von 20/20 bis 70/80 [cm]

Abrechnung zum Nachweis.
Menge: 12,000 St

**04.01.0026 Bohrkerne Durchm. 5 cm**
Ziehen von Bohrkernen Durchm. 5 cm zur Bestimmung des Wandaufbaues der Außenwände. Lage der Bohrkerne lt. Angabe durch die Bauleitung.

Inkl. aller Nebenleistungen. Inkl. Schuttbeseitigung. Schließen des Bohrkernes mit Leichtmörtel. Um größere Schäden zu vermeiden, muss nicht ganz durchgebohrt werden.

Außenwanddicke: 42 cm,
Bohrtiefe: bis 41 cm.

Anordnung nach Angabe der Bauleitung.

Abrechnung zum Nachweis.
Menge: 4,000 St

**04.01.0027 Ausgleichsputz**
Die Unebenheiten des Untergrundes bis 1 cm/m dürfen beim späteren Verkleben der Dämmplatten mit Klebe- und Armierungsmörtel überbrückt werden. Die übrigen evtl. konisch verlaufenden Unebenheiten > 1 cm, resultierend aus Absätzen an der Fassade, müssen durch einen Putz nach DIN 18550-2 ausgeglichen werden.

Ausgleichen der Unebenheiten des Untergrundes > 1 cm/m bei Mischmauerwerk mit saugender Oberfläche mit einem hochvergüteten Haftmörtel Mörtelgruppe CS II (ehem. P II b) in erforderlicher Auftragsdicke (nicht unter 5 mm) und Einhaltung der entsprechenden Standzeiten für eine ausreichende Erhärtung. Bei Putzstärken über 2 cm ist mehrlagig zu arbeiten, die Oberfläche jeder Lage ist dabei stets gut aufzurauen und Standzeiten dazwischen einzuhalten.

Schichtdicke:  bis 15 mm
Standzeit:  1 Tag pro 1 mm Putzdicke

Die Tragfähigkeit der Ausgleichsputzlage ist vor Verkleben der Dämmplatten zu prüfen. Eine zum Mauerwerk passende Grundierung für stark saugende Untergründe ist einzukalkulieren.

Angebot. Fabrikat:.......................................
  (vom Bieter einzutragen)

Abrechnung zum Nachweis.
Menge: 440,000 m2

**04.01.0028 Ausführung wie vor Pos. 04.01.0027, nur Ausgleichsputz**
wie Vorpos. 04.01.0027 im vollem Wortlaut beschrieben, jedoch

Ausgleichsputz nur Einzelflächen als planebene Rücklage für Teile, welche auf der Fassade mechanisch befestigt werden.

Einzelflächengröße:  im Mittel ca. 900 cm²

Abrechnung zum Nachweis.
Menge: 226,000 St

**04.01.0029 Ausführung wie vor Pos. 04.01.0027, nur Ausgleichsputz**
wie Vorpos. 04.01.0027 im vollem Wortlaut beschrieben, jedoch

Ausgleichsputz nur Fensterlaibungen und Sturzlaibungen,  ca. 16,0 cm tief. Herstellung der Laibungsflächen als Untergrund für Grundierung, Egalisierungsspachtel mit Gewebe.

Abrechnung zum Nachweis.
Menge: 460,000 lfm

**04.01.0030 Ausgleichsputz - Mehrverbrauch - Zulage**
Ausgleichsputz wie in Vorpos. 04.01.00027 im vollem Wortlaut beschrieben, jedoch

Schichtdicke:  bis 20 mm.

Abrechnung zum Nachweis.
Menge: 40,000 m2

**04.01.0031 Ausgleichsputz**
Ausgleichsputz wie in Vorpos. 04.01.0027 im vollem Wortlaut beschrieben, jedoch

Schichtdicke:  bis 20 mm,
  zweilagiger Zementputz. Untergrund vorher gründlich mit Stahlbesen reinigen.

Ort:  Fundamentsockel

Abrechnung zum Nachweis.
Menge: 60,000 m2

**04.01.0032 Nachschäumen von Fehlstellen**
Nachschäumen von Fehlstellen im unteren Anschlussbereich zwischen Fensterrahmen und Mauerwerk mit PU-Schaum gemäß DIN 4102 der Baustoffklasse B2 als geschlossene Fugenfüllung mit abschließendem Schnitt zur Herstellung einer ebenen Rücklage.

PU-Schaum Wärmeleitfähigkeit 0,030 W/(mK) in Anlehnung an DIN 52612. Überstehenden Schaum flächengleich abschneiden.

Profilquerschnitt:  ca. 20 - 30 cm²
Fabrikat:  illbruck Fensterschaum o. glw.

Angebot. Fabrikat:  .......................................
  (vom Bieter einzutragen)

Ort:  Fugen im Sohlbankbereich,

Abrechnung zum Nachweis.
Menge: 15,000 m

**04.01.0033 Ausführung wie Vorposition 04.01.0032, nur**
wie Vorpos. 04.01.0032 im vollem Wortlaut beschrieben, jedoch

seitlicher Laibungsbereich.

Profilquerschnitt:  10 cm²

Abrechnung zum Nachweis.
Menge: 20,000 m

**04.01.0034 Universalgrundierung wie in der Pos. 04.01.0046 beschrieben**
für stark strukturierte und stark saugende Untergründe mit Kratzputzstruktur.

Abrechnung zum Nachweis.
Menge: 500,000 m2

**04.01.0035 Reinigung**
Untergrund abkehren und reinigen, haftmindernde Rückstände mit Hochdruckwasserstrahl (ca. 120 bar) gründlich entfernen sowie sonstige Unebenheiten und Teile auf der Fläche beseitigen (Altanstriche, auch mehrlagig, Schmutz, Staub, Algen entfernen, zur Herstellung eines tragfähigen Untergrundes). Im Bereich der Fugen (Fenster) mit geringerem Druck arbeiten.

Nachfolgend Prüfung des Untergrundes auf seine Eignung und Tragfähigkeit. Leistung einschl. Schuttbeseitigung gemäß den geltenden Entsorgungsrichtlinien.

Untergrund:  Putz der gesamte Außenfassade
  außer Sockel

Abrechnung zum Nachweis.
Menge: 785,000 m2

**04.01.0036 Wetterschenkelprofil**
Wetterschenkelprofil aus Aluminium, pulverbeschichtet, im  RAL-Farbton n. Wahl des AG.

Farbe:  .....
Einzellänge:  162 cm, Ausladung 5 cm,
  2-fach gekantet

liefern und am unteren Fensterrahmen montieren.

Für 1 Stück Fenster.

Angebot. Fabrikat:  .......................................
  (vom Bieter einzutragen)

Abrechnung zum Nachweis.
Menge: 1,000 St

**04.01.0037 Fensterrahmenanschluss fachgerecht herstellen**
Unteren Fensterrahmenanschluss an bereits neu montierten Kunststofffenstern wieder fachgerecht herstellen mit folgendem Leistungsumfang:
-  Gründliche Reinigung der unteren Anschlüsse
  von Verschmutzungen, losen Schaumresten und
  Lagerfugenmörtel.
-  Verfüllung von Ausbruchstellen mit Zementmörtel.

Ort:Fenster im Bestand
  Bereich unter der Fensterbank

Abrechnung zum Nachweis.
Menge: 125,000 m

**04.01.0038 Demontage Messfühler für die HA-Station**
*** Bedarfsposition mit GB
Messfühler für die Aufschaltung der HA-Station demontieren, provisorisch am Gerüst befestigen und nach Fertigstellung des WDVS an der selben Stelle neu befestigen.

Abrechnung zum Nachweis.
Menge: 1,000 St

**04.01.0039 Abtrennung von alten Befestigungsmitteln aus Stahl**
Bolzen d= 20 mm, Halterungen für sonstige ehemalige Anlagen etc.

Ort:  Haus 1 / gesamte Fassade

Abrechnung zum Nachweis.
Menge: 12,000 St

**04.01.0040 FOAMGLAS o. glw. liefern und verlegen**
FOAMGLAS-Platten T4 WDS o. glw. im Bereich als Austrittstufe verlegen. Ausführung und Verlegung lt. Herstellervorschrift.

Streifen mit den
Abmessungen B/L/D:  16/200/3 - 3 cm
Wärmeleitfähigkeit:  0,040 [W/(m*K)]

Ort:  Abgleichen von Höhendifferenzen
  unter der Austrittsstufe
  Außenzugang Heizraum

Abrechnung zum Nachweis.
Menge: 1,000 St

**04.01.0041 Ausführung wie vor Pos. 04.01.0040**
wie Vorpos. 04.01.0040 im vollem Wortlaut beschrieben, jedoch

Abmessungen B/L/D:  16/165/3 - 3 cm

Ort:  Abgleichen von Höhendifferenzen
  unter der Austrittsstufe
  Fluchtwegtür

Abrechnung zum Nachweis.
Menge: 2,000 St

**04.01.0042 Ausführung wie vor Pos. 04.01.0040**
*** Bedarfsposition ohne GB
wie Vorpos. 04.01.0040 im vollem Wortlaut beschrieben, jedoch

Abmessungen B/L/D:16/100/3 - 3 cm

Ort:Nebeneingang - 2;
  Abgleichen von Höhendifferenzen
  unter der Austrittsstufe

Abrechnung zum Nachweis.
Menge: 1,000 St

**04.01.0043 Reinigung des Sockelmauerwerkes mit Stahlbesen**
Ort:  Fundamentsockel

Abrechnung zum Nachweis.
Menge: 60,000 m2

**04.01.0044 Reinigen mit Hochdruckreiniger kalt**
Reinigen mit Hochdruckreiniger kalt

Reinigen des Untergrundes mit einem Hochdruckreiniger. Schmutz, Staub und lose Bestandteile entfernen. Abwasser und anfallendes Material ist vollständig zu sammeln und gemäß den gesetzlichen Bestimmungen zu entsorgen.

Ort:  Sockelbereich und Fundament

Abrechnung zum Nachweis.
Menge: 68,000 m2

**04.01.0045 Reinigen mit Hochdruckreiniger kalt**
Reinigen mit Hochdruckreiniger kalt

Reinigen des Untergrundes mit einem Hochdruckreiniger. Schmutz, Staub und lose Bestandteile entfernen. Abwasser und anfallendes Material ist vollständig zu sammeln und gemäß den gesetzlichen Bestimmungen zu entsorgen.

Ort:  Wände mit WDVS ab OK Gelände
  einschl . Laibungsflächen

Abrechnung zum Nachweis.
Menge: 785,000 m2

**04.01.0046 Universalgrundierung auf Acrylatbasis, siloxanvergütet, Bauteil: Wand**
Universalgrundierung auf Acrylatbasis, siloxanvergütet

Wässrige, siloxanvergütete, Universalgrundierung auf Acrylat-basis auf mineralische und organische Untergründe und Beschichtungen sowie abgewitterte, tragfähige Altbeschichtungen liefern und auftragen.

Grundierung darf keinen Film bilden.

Produkteigenschaften:  oberflächenverfestigend,
  wasserabweisend,
  gutes Eindringvermögen,
  saugfähigkeitsregulierend,
  haftvermittelnd

Bauteil:  Wand
  Ausgleichsputz neu
  Altputz

Produkt:  *Stoplex W od. glw.

Angebot. Fabrikat:  .......................................
  (vom Bieter einzutragen)

Abrechnung zum Nachweis.
Menge: 785,000 m2

**04.01.0047 Demontage einer Fenstervergitterung aus Rundstahl**
Demontage einer Fenstervergitterung aus Rundstahl DN 16 mm über Kreuz in den Fensterlaibungen vermörtelt.

Abmessung:  B/H ca. 162/185 [cm]

Stäbe an der Laibung mit passenden Trenngerät abtrennen.

Abrechnung zum Nachweis.
Menge: 1,000 St

**04.01.0048 Demontage Feuerwehrleiter aus Metall einschl. aller Befestigungsmitte**
Demontage und Entsorgung einer Feuerwehrleiter/ Rettungswegleiter aus Stahl (mit Rostschutzanstrich), auf der Fassade  über zwei Geschosse führend, einschl. aller Befestigungsmittel.

Ort:  Ostseite

Leistung einschl.:
-  Abbruch von Hand/ mit handgeführten Kleingeräten,
  Ausführung staubarm, ohne Untergrundbeschädigung;
-  fachgerechter Entsorgung
-  transportgerecht zerkleinern
-  fachgerechte Sortierung und Entsorgung des Materials
  nach den gültigen Entsorgungsrichtlinien;

Abrechnung zum Nachweis.
Menge: 1,000 St

**04.01.0049 Erschwernisse durch Schulbetrieb**
Zusatzaufwand für sämtliche nachfolgend im LV beschriebenen Leistungen durch die Ausführung der Arbeiten während des laufenden Schulbetriebes, wie u.a.

-  stark eingeschränkte Platzverhältnisse für die eigene BE,
  Containerstellflächen, Materiallagerungen, Geräteaufstellflächen etc.;
-  eingeschränkte Zeitfenster für den An- und Abtransport
  von Geräten, Maschinen, Abfällen, Verfüllmaterialien etc.
-  abschnittsweises Arbeiten mit zeitlichen und örtlichen
  Unterbrechungen;

Abrechnung als Pauschale.
Menge: 1,000 psch

**04.01.0050 Zulage für Ausführung der Arbeiten ab 14:00 Uhr - 20:00 Uhr**
Zulage für nachfolgen im LV beschriebenen Leistungen, die auf Grund von Nutzeranforderungen (Lärmschutz) in der Zeit ab 14:00 - 20:00 Uhr auszuführen sind.
Die ausgeführten Leistungen werden regulär über Einheitspreise des LV abgerechnet, es ist lediglich der Mehraufwand gegenüber den Einheitspreisen für die Ausführung der Arbeiten ab 14:00 Uhr - 20:00 Uhr zu kalkulieren.

Die Ausführung ist dem Bauherrn vor Beginn der Arbeiten anzuzeigen und gegen Nachweis abzurechnen.

Abrechnung zum Nachweis.
Menge: 80,000 h

**04.01.0051 Stundenlohn Facharbeiter**
Für evtl. erforderliche Arbeiten, die nicht im Leistungsverzeichnis erfasst sind und nur auf ausdrückliche Anweisung und gegen Nachweis zur Ausführung kommen, werden verrechnet für:  Facharbeiter
Menge: 8,000 h

**04.01.0052 Stundenlohn Helfer**
Für evtl. erforderliche Arbeiten, die nicht im Leistungsverzeichnis erfasst sind und nur auf ausdrückliche Anweisung und gegen Nachweis zur Ausführung kommen, werden verrechnet für:  Helfer
Menge: 10,000 h

#### Titel 04.02 Fassadendämmung

**04.02.0001 Steinwolleplatte, verkleben Plattendicke: '14' cm**
Steinwolle-Dämmplatte beidseitig vorbeschichtet, mit mineralischen Klebemörtel liefern und verkleben.

Wärmedämmplatten aus Steinwolle nach EN 13162, Anwendungstyp WAP-zh nach DIN 4108-10, beidseitig vorbeschichtet. Faserrichtung parallel zur Oberfläche, hohe Abreißfestigkeit = 7,5 kN/m2 für optimierte Dübelmengen, Bemessungswert der Wärmeleitfähigkeit 0,035 W/(m*K), nichtbrennbar nach DIN 4102, Euroklasse A1 nach EN 13501-1,den Herstellerrichtlinien entsprechend, mit einem mineralischen Klebemörtel kleben.

Platten im Verband planeben und press gestoßen verlegen. Offene Fugen mit Dämmstoff ausfüllen.

Zusätzliche Verdübelung gemäß separater Position.

Format B/H:  800/625 mm
Plattendicke:
'14'
  cm
Klebemörtel:
'StoLevell Duo plus'
Produkt:  *Sto-Steinwolleplatte o. glw.

Angeb. Fabr.  .......................................
  (vom Bieter einzutragen)

Abrechnung zum Nachweis.
Menge: 576,000 m2

**04.02.0002 Ausführung wie Pos. 04.02.0001, nur d=16 cm**
wie Vorpos. 04.02.0001 im vollem Wortlaut beschrieben, jedoch

Plattendicke: 16 cm
Ort:  partielle Flächen ohne Putz

Abrechnung zum Nachweis.
Menge: 84,000 m2

**04.02.0003 Zulage zur Vorpos. 04.02.0001, für den Mehrverbrauch an Kleber**
auf Grund der stark strukturierten Untergründe aus Kratzputz (Körnung 15 - 20 mm);

Abrechnung zum Nachweis.
Menge: 576,000 m2

**04.02.0004 Ausführung wie Pos. 04.02.0001, nur druckfeste Perimeterdämmg. d=14 cm**
wie Vorpos. 04.02.0001 im vollem Wortlaut beschrieben, jedoch

Material:  druckfeste Perimeterdämmung
  '14' cm

Format B/H:  800/625 mm

Stabilisierung der Fassade über schweren Anbauteilen.

Abrechnung zum Nachweis.
Menge: 8,000 m2

**04.02.0005 Ausführung wie Pos. 04.02.0004, nur Plattendicke: '4' cm**
wie Vorpos. 04.02.0004 im vollem Wortlaut beschrieben, jedoch

Format B:  32 cm
Ort:  Laibungen der Hauszugangstür
  1 Stück

Fabrikat:  Sto Perimeterdämmung od. glw.

Abrechnung zum Nachweis.
Menge: 6,700 lfm

**04.02.0006 Ausführung wie Pos. 04.02.0004, nur Plattendicke: '12' cm**
wie Vorpos. 04.02.0004 im vollem Wortlaut beschrieben, jedoch

Format B/H:  50/80 cm
Ort:  Fassade Spritzwasserbereiche
  über Vordächern
Höhe:  30 cm

Abrechnung zum Nachweis.
Menge: 6,000 m2

**04.02.0007 Vertiefte Montage Thermodübel II - UEZ 8/60 Dübelversenkteller**
gelb Wandbau;

Verdübelung der Steinwolle-Dämmplatten mit bauaufsichtlich zugelassenen Thermodübeln für vertiefte Montage gemäß Fachverband WDVS WZ 1 u. 2 (Binnenland)

Zusätzliche Befestigung der Dämmplatten mit bauaufsichtlich zugelassenen Thermodübeln und gelben Dübelversenktellern liefern und anbringen.

Tellerdurchmesser:  60 mm
Bohrlochtiefe:  mind. 90 mm
Verankerungstiefe:  mind. 65 mm

Verdübelungsbild entsprechend den Verarbeitungsrichtlinien / Zulassung.

Dübelteller mit speziellem Montageelement bei kontrollierter Tiefenbegrenzung ca. 15 mm versenken.

Rondell in die entstandene Vertiefung planeben einsetzen.

Wandbaustoff:  Mauerwerk mit unterschiedlicher
  Struktur

Wandaufbau innen:  24,0 cm KS-MW
Wandaufbau außen:  11,0 cm Hohlblockziegel (Ton)
  mit KS-MW verzahnt,
  25 - 30 mm Kratzputz bzw.
  20 mm Glattputz,
  2x bisherige Hauftzugspr.
  haben einen Wert on
  mindestens 2,5 kN ergeben;

Dübel (Typ/Länge):  230 mm
Verbrauch:  im Mittel 6 Dübel/m2
  (ca. 3.456 Stück. Dübel)

Produkt:  *Sto-Dübelversenkteller gelb
  *Sto-Thermodübel II UEZ 8/60
  *Sto-Thermodübel Rondell MW

Befestigung nach erstellten Dübelplan des AN.

Abrechnung zum Nachweis.
Menge: 576,000 m2

**04.02.0008 Ausführung wie Pos. 04.02.0007, nur Dübellänge L= 250 mm**
wie Vorpos. 04.02.0007 im vollem Wortlaut beschrieben, jedoch

Dübel (Typ/Länge):  250 mm
Verbrauch:  im Mittel 6 Dübel/m2
  (ca. 504 Stck. Dübel)

Produkt:  *Sto-Dübelversenkteller gelb
  *Sto-Thermodübel II UEZ 8/60
  *Sto-Thermodübel Rondell MW

Ort:  Bereiche mit Steinwolleplatten
  d = 160 mm,

Abrechnung zum Nachweis.
Menge: 84,000 m2

**04.02.0009 Ausführung wie Pos. 04.02.0007, nur Dübellänge L= 210 mm**
*** Bedarfsposition ohne GB
wie Vorpos. 04.02.0007 im vollem Wortlaut beschrieben, jedoch

Dübel (Typ/Länge):  210 mm

Abrechnung zum Nachweis.
Menge: 1,000 m2

**04.02.0010 Verdübelung gemäß Nachweis nach DIN EN 1991-1-4**
Nachweis der Dübelmenge/m2 nach DIN EN 1991-1-4

Für einen Nachweis der Dübelmengen/m2 ist eine Ausführungsplanung mit Ermittlung der statisch erforderlichen Dübelmenge in Abhängigkeit des Untergrundes und des aufzubringenden Wärmedämm-Verbundsystemes zu erstellen.

Ausführung inkl. Prüfnachweis. Nachweis der erforderlichen Dübellänge auf der Grundlage von Ausziehversuchen.
Menge: 1,000 psch

**04.02.0011 WDVS Laibungsplatte MW 3866 liefern und montieren.**
Laibungsplatte hochdämmend mit fein strukturierter Oberfläche, integriertem Eckprofil und Gewebestreifen;

Dämmelement:  als Mineralwolle-Platte
Wärmeleitfähigkeit:  0,040 W/m²K
Brandverhalten:  Klasse A 2 nach DIN 13501-1
Laibungstiefe:  ca. 320 mm
  in Längen von ca. 1,50 - 2,00 m
Verarbeitung:  lt. Herstellervorschrift
  (Praxismerkblatt)

Ort:  Laibung ohne Putz

Abrechnung zum Nachweis.
Menge: 30,000 m

**04.02.0012 Durchführung von Ausziehversuchen**
zur Befestigung der vorgegebenen Dübel der Vorpos. 03.02.0007 und 03.02.0008;
Menge: 4,000 St

**04.02.0013 Nachträgliches Öffnen und Schließen des WDVS**
Nachträgliches Öffnen und Schließen des Wärmedämm-verbundsystems bis auf das Mauerwerk zur nachträglichen Herstellung von Verankerungen für Anlagen, welche unmittelbar im Mauerwerk (Tragschale) verankert werden.

Abrechnung zum Nachweis.
Menge: 6,000 St

**04.02.0014 Schließen der Fuge zw. d. Rücklagen zur Befestig. d. Verschattungsanl.**
Schließen der Fuge zwischen den Rücklagen zur Befestigung der Verschattungselemente mit einer Perimeterdämmung. Die Breite ist passend zu den unterschiedlichen Fugenbreiten auszuführen.
Mittlere Abmessung:  B/H/L 10/14 /25 [cm]

Abrechnung zum Nachweis.
Menge: 38,000 St

**04.02.0015 Stundenlohn Facharbeiter**
Für evtl. erforderliche Arbeiten, die nicht im Leistungsverzeichnis erfasst sind und nur auf ausdrückliche Anweisung und gegen Nachweis zur Ausführung kommen, werden verrechnet für:  Facharbeiter
Menge: 10,000 h

**04.02.0016 Stundenlohn Helfer**
Für evtl. erforderliche Arbeiten, die nicht im Leistungsverzeichnis erfasst sind und nur auf ausdrückliche Anweisung und gegen Nachweis zur Ausführung kommen, werden verrechnet für:  Helfer
Menge: 8,000 h

#### Titel 04.03 Armierung und Putzschicht

**04.03.0001 Mineralische Armierung mit Gewebe**
Mineralischen Klebe- und Armierungsmörtel/ Unterputz mit alkalibeständigem Glasfasergewebe liefern und vollflächig als Armierungsschicht auftragen und eben abziehen.

Vergüteten, mineralischen Klebe- und Armierungsmörtel volldeckend auf Wärmedämmplatte auftragen, Glasfasergewebe eindrücken und plan spachteln.Gewebestöße 10 cm überlappen.

Zusätzliche Diagonalarmierung an Ecken der Öffnungen und Eckkantenausbildungen gemäß separater Positionen.

Produkt:  *Sto-Glasfasergewebe
  *StoLevell Duo plus
  o. glw.

Angeb. Fabrikat:  .......................................
  (vom Bieter einzutragen)

Abrechnung zum Nachweis.
Menge: 714,000 m2

**04.03.0002 Zulage Egalisationsspachtelung**
Liefern und Auftragen der zweiten Lage Armierungsmasse (wie vor, jedoch ohne Gewebe) auf Armierungsschicht als Egalisationsspachtelung bei Korngrößen < 3 mm und erhöhten Anforderung nach DIN 18202

Produkt:  *StoLevell Uni od. glw.

Angeb. Fabrikat:  .......................................
  (vom Bieter einzutragen)

Abrechnung zum Nachweis.
Menge: 714,000 m2

**04.03.0003 Sturzeckwinkel mit Diagonalarmierung**
Sturzeckwinkel - Armierungselement im Sturz-/Laibungsbereich mit Diagonalarmierung.

Einen Sturzeckwinkel, als Armierungselement im Sturz-/Laibungsbereich mit Diagonalarmierung  liefern und einbauen.

Laibungstiefe:  bis
'14'
  cm

Produkt:  *Sto-Sturzeckwinkel
  o. glw.

Angeb. Fabrikat:  .......................................
  (vom Bieter einzutragen)

Abrechnung zum Nachweis.
Menge: 144,000 St

**04.03.0004 Diagonalarmierung - Pfeil**
Diagonalarmierung an Ecken von Öffnungen mineralischer Armierungsmörtel - Pfeil

Diagonalarmierung an Ecken von Gebäudeöffnungen mineral. Armierungsmasse - Pfeil liefern und anbringen.

Armierungspfeil 40 x 33 cm aus Glasfasergewebe als zusätzliche Verstärkung unter der normalen Armierung. Armierungsmörtel wie vor.

Produkt:  *Sto-Armierungspfeil
  o. glw.

Angeb. Fabrikat:  .......................................
  (vom Bieter einzutragen)

Abrechnung zum Nachweis.
Menge: 288,000 St

**04.03.0005 Putzgrund für mineralische und silikatische Folgebeschichtungen**
Voranstrich auf Dispersion-Silikat-Basis für nachfolgende Siliconharz- und Silikat- und mineralische Beschichtungen, auf schwach saugenden mineralischen Untergründen, liefern und auftragen.

Produkteigenschaften:  haftvermittelnd, pigmentiert,
  gefüllt,
  saugfähigkeitsegalisierend,
  CO2- u. wasserdampfdurchlässig
  organischer Anteil < 5%,
  alkalibeständig

Verlängert die offene Zeit bei der Putzverarbeitung.

Hellbezugswert > 20% (bei StoTherm Classic >15%)

Produkt:  *StoPrep Miral od. glw.

Angeb. Fabrikat:  .......................................
  (vom Bieter einzutragen)

Abrechnung zum Nachweis.
Menge: 714,000 m2

**04.03.0006 Siliconharz-Oberputz Bauteil: ' ' Farbton: ' ' nach Farbprojek**
Siliconharz-Oberputz

Siliconharz-Oberputz nach EN 998-1  in Kratzputzstruktur, vergütet, manuell und maschinell verarbeitbar auf alle mineralischen Untergründe als Schlussbeschichtung liefern, auftragen und strukturieren.

Produkteigenschaften:  Sehr hoch CO2- und
  wasserdampfdurchlässig,
  witterungsbeständig,
  hydrophobiert, sehr gute
  Verarbeitungseigenschaften

Körnung:  3 mm

Getönt:  Mit einem farbtonegalisierenden
  Beschichtungsaufbau versehen
  gemäß separater Position

Produkt:  *StoSilco blue K/MP

Angeb. Fabrikat:  .......................................
  (vom Bieter einzutragen)

Ort:  WDVS Fassade;
  über Sockel außen

Abrechnung zum Nachweis.
Menge: 714,000 m2

**04.03.0007 Mineralischer Oberputz Bauteil: ' ' Farbton: ' ' nach Farbprojek**
*** Bedarfsposition ohne GB
Mineralischer Oberputz

Mineralischen Oberputz nach EN 998-1 in Kratzputzstruktur, vergütet, manuell und maschinell verarbeitbar auf alle mineralischen Untergründe als Schlussbeschichtung liefern, auftragen und strukturieren.

Produkteigenschaften:  Sehr hoch CO2- und
  wasserdampfdurchlässig,
  witterungsbeständig,
  hydrophobiert,
  sehr gute Verarbeitungseigenschaften

Körnung:  3 mm

Getönt:  Mit einem farbtonegalisierenden
  Beschichtungsaufbau versehen
  gemäß separater Position

Produkt:  *StoMiral K

Angeb. Fabrikat:  .......................................
  (vom Bieter einzutragen)

Abrechnung zum Nachweis.
Menge: 1,000 m2

**04.03.0008 Siliconharz-Oberputz - feine Filzstruktur**
*** Bedarfsposition ohne GB
Siliconharz-Oberputz - feine Filzstruktur als Lisenen herstellen

Siliconharz-Oberputz nach EN 998-1, filzbar in feiner Struktur, als Feinputz für quarzsandähnliche Putzoberflächen, besonders geeignet für Faschen, für alle mineralischen Untergründe als Schlussbeschichtung liefern, auftragen und sauber filzen.

Produkteigenschaften:  Witterungsbeständig,
  hydrophobiert,
  wasserdampfdurchlässig.

Den Untergrund vor der Beschichtung auf Unebenheiten überprüfen.

Getönt:  Mit einem farbtonegalisierenden
  Beschichtungsaufbau versehen
  gemäß separater Position

Lisenenbreite:  320 mm Laibung
  110 mm äußere Fasche
  Ges. Breite 430 mm

Bauteil:  Fenster- und Türlaibungen

Farbton:  lt. Farbprojekt

Produkt:  * StoSilco blue K/MP od. glw.

Angeb. Fabrikat:  .......................................
  (vom Bieter einzutragen)

Ort:  WDVS Laibungsbereich
  Fenster- und Türlaibungen
  dreiseitig

Abrechnung zum Nachweis.
Menge: 1,000 m

**04.03.0009 Ausführung wie Vorpos. 04.03.0008 nur als flächiger Auftrag**
wie Vorpos. 04.03.0008 im vollem Wortlaut beschrieben, jedoch

Ort:Fassadenfläche über Gesims

Abrechnung zum Nachweis.
Menge: 28,000 m2

**04.03.0010 Ausführung wie Vorpos. 04.03.0008, nur als flächiger Auftrag**
Gebäudesockel mit WDVS bekleidet;

wie Vorpos. 04.03.0008 im vollem Wortlaut beschrieben, jedoch

Ort:  Gebäudesockel über OK Gelände
  50 - 60 cm hoch

Abrechnung zum Nachweis.
Menge: 60,000 m2

**04.03.0011 Stundenlohn Facharbeiter**
Für evtl. erforderliche Arbeiten, die nicht im Leistungsverzeichnis erfasst sind und nur auf ausdrückliche Anweisung und gegen Nachweis zur Ausführung kommen, werden verrechnet für:  Facharbeiter
Menge: 10,000 h

**04.03.0012 Stundenlohn Helfer**
Für evtl. erforderliche Arbeiten, die nicht im Leistungsverzeichnis erfasst sind und nur auf ausdrückliche Anweisung und gegen Nachweis zur Ausführung kommen, werden verrechnet für:  Helfer
Menge: 8,000 h

#### Titel 04.04 Anstrich

**04.04.0001 Echte Siliconharz-Fassadenfarbe / 2x Bauteil: 'Fassade' Farbton:**
Echte Siliconharz-Fassadenfarbe 2-lagig, besonders ergebnis-sicher, robust, außen, auf mineralische und organische, nicht elastische Untergründe als Zwischen-und Schlussbeschichtung liefern und auftragen.

Produkteigenschaften:  Strukturerhaltend;
  echte Siliconharzfarbe
  (ca. 50% des
  Gesamtbindemittelanteils)
  nach Norm FDT 30-808,
  sehr gut deckend; hoch
  wasserabweisend;
  hoch CO2- und
  wasserdampfdurchlässig;
  geringe Verschmutzungsneigung,
  spannungsarmes, gleichmäßiges
  Trocknungsverhalten.

Mit verkapseltem Filmschutz.

Das Produkt kann zusätzlich mit StoAdditiv QS (wässriger Trocknungsbeschleuniger speziell bei feuchtkalter Witterung) ausgestattet werden.

Produkt:  *StoColor Silco G

Angeb. Fabrikat:  .......................................
  (vom Bieter einzutragen)

Ort:  Außenfassade
  mit bis zu vier unterschiedlichen
  Farbtönen;

Abrechnung zum Nachweis.
Menge: 714,000 m2

**04.04.0002 Zulage zur vorh. Pos. für Anstrich Kleinflächen bis 5 m²**
Zulage zur vorh. Pos. 04.04.0001, für Anstrich Kleinflächen bis 5 m²;

Abrechnung zum Nachweis.
Menge: 45,000 m2

**04.04.0003 Zuschlag für Farbanstrich in der Farbtonklasse C2 Pu Sto o. glw.**
Anzugeben ist der Mehrpreis pro 1 m²

2-maliger Farbanstrich lt. Farbkarte des Anbieters

Angeb. Fabrikat:  .......................................
  (vom Bieter einzutragen)

Abrechnung zum Nachweis.
Menge: 120,000 m2

**04.04.0004 Ausführung wie vor, nur**
wie Vorpos. 04.04.0003 im vollem Wortlaut beschrieben, jedoch

Zuschlag für Farbtonklasse C3

Abrechnung zum Nachweis.
Menge: 50,000 m2

**04.04.0005 Zulage für das farbliche Absetzen der Fensterlaibungen sowie**
das Anlegen einer Fasche um die Fenster- und Türanlagen.

Abrechnung zum Nachweis.
Menge: 409,000 m

**04.04.0006 Anlegen einer Qualitätssicherungsfläche durch den AN**
Anlegen einer Qualitätssicherungsfläche durch den AN anhand eines Planungsdetails mit verschiedenen Farbmustern. Die technische Begleitung und Dokumentation erfolgt durch einen Mitarbeiter der Bauleitung mit verschiedenen Farbmustern.

Einzelgröße Abmessung:  1 m²

Abrechnung zum Nachweis.
Menge: 3,000 St

**04.04.0007 Stundenlohn Facharbeiter**
Für evtl. erforderliche Arbeiten, die nicht im Leistungsverzeichnis erfasst sind und nur auf ausdrückliche Anweisung und gegen Nachweis  zur Ausführung kommen, werden verrechnet für:  Facharbeiter
Menge: 8,000 h

**04.04.0008 Stundenlohn Helfer**
Für evtl. erforderliche Arbeiten, die nicht im Leistungsverzeichnis erfasst sind und nur auf ausdrückliche Anweisung und gegen Nachweis zur Ausführung kommen, werden verrechnet für:  Helfer
Menge: 8,000 h

#### Titel 04.05 Laibungen / Zubehör

**04.05.0001 Laibungen Laibungstiefe: ca. '32 ' cm Dämmstoffdicke '4 ' cm Miwo**
Laibungen, Armierungs- und Filzschicht dreiseitig

Liefern und Herstellen der Wärmedämmung, Armierungsschicht, Schlussbeschichtung sowie des Farbanstriches in Laibungen von Öffnungen, Aussparungen und Nischen.

Dämmstoff, Miwo, Kleber, Armierungsmasse, Gewebe, Filzputz (wie in Pos. 04.03.0008 beschrieben), Grundierung, Schlussbeschichtung als komplette Leistung, Anpassung der Laibungsdämmung an die Fenster.

Farbanstrich:  wie vor, lt. Farbprojekt

Laibungstiefe gesamt:  ca.
'32'
  cm

Dämmstoffdicke:
'4'
  cm

Material:  Steinwolleplatte L,

Ort:  Laibung im Sturzbereich Türen,
  Ausführung als komplette Leistung
  kalkulieren, wie beschrieben
  mit Siliconharzputz und
  mit Siliconharzanstrich;

Abrechnung zum Nachweis.
Menge: 12,000 m

**04.05.0002 Ausführung wie Vorpos. 04.05.0001, nur**
wie Vorpos. 04.05.0001 im vollem Wortlaut beschrieben, jedoch

Variante:  Fensterlaibungen verbleiben im
  Bestand,
  nur Untergrund für die Laibungsbekleidung, bestehend aus
  Kalk-Zement-Putz, 16 cm breit
  und ca. 16 cm Laibungsplatte,
  wie in der Vorpos. beschrieben.
Gesamttiefe der Laibung:  ca. 32 cm

Ort:  Laibungen als Komplettleistung,
  3-seitig an Fenstern und
  am Treppenhaus

Abrechnung zum Nachweis.
Menge: 411,000 m

**04.05.0003 Ausführung wie Vorpos. 04.05.0001, nur Sto-Resopal od. glw.**
wie Vorpos. 04.05.0001 im vollem Wortlaut beschrieben, jedoch

Wärmedämmung hoch dämmend WLG 0,22 Sto-Resol o. glw. d= 20 mm

Ort:  Zugangsbereiche
Menge: 6,400 m

**04.05.0004 Ausführung wie Vorpos. 04.05.0001, nur Steinwolle-Platte L**
wie Vorpos. 04.05.0001 im vollem Wortlaut beschrieben, jedoch

nur Dämmstoff Steinwolle-Platte L, Fabrikat Sto o. glw.

Dämmstoffdicke:  2 cm
Laibungstiefe:  32 cm
Farbanstrich:  lt. Farbprojekt n. Wahl des AG

Angebot. Fabrikat:  .......................................
  (vom Bieter einzutragen)

Abrechnung zum Nachweis.
Menge: 30,000 m

**04.05.0005 Ausführung wie Vorpos. 04.05.0001, nur Perimeterdämmung**
*** Bedarfsposition ohne GB
wie Vorpos. 04.05.0001 im vollem Wortlaut beschrieben, jedoch

Ausführung als komplette Leistung, nur
Dämmstoffmaterial:  Perimeterdämmung
Dämmstoffdicke.  4 cm
Laibungstiefe:  32 cm
Farbanstrich:  lt. Farbprojekt n. Wahl des AG

Abrechnung zum Nachweis.
Menge: 1,000 m

**04.05.0006 Ausführung wie Vorpos. 04.05.0001, nur WDVS-Laibungsplatte**
wie Vorpos. 04.05.0001 im vollem Wortlaut beschrieben, jedoch

nur Dämmstoff (Laibungsplatte) bereits in die Laibung eingeklebt (s.h. Pos. 04.02.0011)

Dämmstoffdicke:  2 cm
Laibungstiefe:  32 cm
Farbanstrich:  lt. Farbprojekt n. Wahl des AG

Material:  WDVS-Laibungsplatte MW 3866
  mit Kaschierung und
  mit Kantenschutz;
  Mineralwolle nicht brennbar;

Angebot. Fabrikat:  .......................................
  (vom Bieter einzutragen)

Abrechnung zum Nachweis.
Menge: 30,000 m

**04.05.0007 Liefern und Verlegen eines passenden Dämmkeiles**
für das Auflager der Fensterbänke aus Naturstein, inkl. Anpassung an die Rahmenholzhöhe der Fenster (unten);
Dicke:  im Mittel 25 mm
Breite:  32 cm
Material:  Sto-Mineralschaum-Dämmkeil
  o. glw.
  nicht brennbar
WLG:  045 W/m2K

Ort:  Fensterbänke von 105 - 280 [cm];

Abrechnung zum Nachweis.
Menge: 125,000 m

**04.05.0008 Liefern und Verlegen einer Ausgleichsschicht, d= 20 mm**
*** Bedarfsposition ohne GB
aus Styrodur WLG 040 W/m²k

Dicke:  20 mm
Breite:  32 cm
Ort:  Fensterbank wie vor

Material zum Höhenausgleich.
Menge: 1,000 m

**04.05.0009 Ausführung wie Vorpos. 04.05.0007, nur d= 40 mm**
*** Bedarfsposition ohne GB
wie Vorpos. 04.05.0007 im vollem Wortlaut beschrieben, jedoch

Dicke:  40 mm
Menge: 1,000 m

**04.05.0010 Ausbildung 2.te Dichtebene - Dichtwanne**
Ausbildung einer 2. Dichtebene als Dichtwanne

Im Brüstungsbereich Dämmung ausführen gemäß separater Position.

Den Untergrund mit 5% Gefälle vorbereiten. Auf den so vorbereiteten Untergrund, selbstklebendes Glasfasergewebe aufbringen und mit zementverträglichem Dispersionsspachtel 1,0 : 1,0 Gew.-Teile mit Zement (CEM I oder CEM II A/LL oder CEM II B/LL) gemischt, einspachteln (2 Schichten) zur Ausbildung von Dichtwanne (ca. 3 cm hoch) und Brüstungskante.

Einzellängen von:  1,0 - 2,5 m.

Ort:  Fensterbänke Türschwellen.

Produkt:  *StoFlexyl
  *StoFlexyl Cement
  *StoGuard Mesh 25 cm
  *StoSeal F 100
  *Sto-Turbofix Mini
  o. glw.

Angeb. Fabrikat:  .......................................
  (vom Bieter einzutragen)

Abrechnung zum Nachweis.
Menge: 140,000 m

**04.05.0011 Fenster-,Türanschluss/Anputzleiste Supra**
Anputzleiste als Anschluss für Fenster-, Tür- und sonstigen Bauteilen liefern und anbringen.

Ausbilden einer wind- und schlagregendichte, bewegungsfähige Systemanschlussfuge mit Anputzleiste, bestehend aus:

-  Kunststoffleiste, selbstklebend
-  integriertem, komprimiertem Fugendichtband
-  Glasfasergewebestreifen (entsprechend der bauaufsichtl.
  System-Zulassung)
-  Schutzlasche
-  Putzanschlag.

Nachweis der Schlagregendichtigkeit durch einen Prüfbericht erbringen.

Aktivieren des integrierten Fugendichtbandes nach Fertigstellung der Putzarbeiten durch Entfernen der Schutzlasche.

Produkt:*Sto-Anputzleiste Supra
  o. glw.

Angeb. Fabrikat:.......................................
  (vom Bieter einzutragen)

Ort:Anschluss Fenster und Türen

Abrechnung zum Nachweis.
Menge: 429,000 m

**04.05.0012 Tropfkantenprofil**
Tropf-Kantenprofil aus Kunststoff mit integriertem Glasfasergewebe und zugehörigem Eckstück liefern und anbringen.

Ausbilden einer Tropfkante unter gedämmten Balkonunterseiten, Deckenauskragungen, Erkern, usw. mit Tropfkantenprofil, bestehend aus Kunststoffwinkel und Glasfasergewebe.

-  Profile miteinander verbinden (Überklipsen)
-  Tropfkantenprofil mit Armierungsmasse direkt auf
  die Dämmplatten ansetzen.
-  Beide Glasfasergewebestreifen (entsprechend der
  bauausfsichtlichen System-Zulassung)
  in die Systemarmierung einbetten.
  Gewebestöße 10 cm überlappen.
-  Tropfkantenprofil-Eckstücke für Eckverbindungen
  benutzen.

Produkt:*Sto-Tropfkantenprofil
  *Sto-Tropfkantenprofil Eckstück

Angeb. Fabrikat:.......................................
  (vom Bieter einzutragen)

Ort:Gesimsabschluss

Abrechnung zum Nachweis.
Menge: 95,000 m

**04.05.0013 Abschlussprofil aus Kunststoff**
ein Schenkel selbstklebend liefern und montieren

Produkt:  Klebewinkel PH o. glw.

Profil:  40 x 50 mm

Angeb. Fabrikat:  .......................................
  (vom Bieter einzutragen)

Ort:  Gesimsanschluss

Abrechnung zum Nachweis.
Menge: 175,000 m

**04.05.0014 Putzanschluss - Putzabschlussprofil Schichtdicke: '6' mm**
Putzabschlussprofil aus Kunststoff mit Anschlag und integriertem Glasfasergewebe liefern und anbringen.

Abschlussprofil für außen und innen zur Herstellung von sauberen Putzabschlüssen.

Schichtdicke:
'6' mm

Produkt:  *Sto-Putzabschlussprofil
  o. glw.

Ort:  Decken- und Wandabschlüsse
  zu massive Bauteilen

Angeb. Fabrikat:  .......................................
  (vom Bieter einzutragen)

Abrechnung zum Nachweis.
Menge: 175,000 m

**04.05.0015 Kantenschutz - Gewebewinkel Standard**
Kantenschutz - Gewebewinkel Standard

Kantenprofil aus Kunststoff mit Glasfasergewebe zur Eckausbildung bei Fassadendämmsystemen liefern und anbringen.

Vor der vollflächigen Armierung, Armierungsmörtel auftragen und Gewebewinkel einbetten. Flächenarmierungsgewebe bis zur Eckkante führen und 10 cm überlappen.

Schenkellänge:  (11/13) cm

Produkt:  *Sto-Gewebewinkel Standard
  o. glw.

Angeb. Fabrikat:  .......................................
  (vom Bieter einzutragen)

Ort:  Fenster, Türen

Abrechnung zum Nachweis.
Menge: 409,000 m

**04.05.0016 Ausführung wie Vorpos. 04.05.0015, nur**
wie Vorpos. 04.05.0015 im vollem Wortlaut beschrieben, jedoch

Schenkellänge:  11/22 cm

Ort:  Gebäudeecken/Gebäudeabschluss

Abrechnung zum Nachweis.
Menge: 40,000 m

**04.05.0017 Anschlussfugen mit seitenflächig imprägniertem Dichtband, schnell expa**
Schlagregendichtes Abdichten der Anschlussfugen mit schnell expandierendem Fugendichtband aus seitenflächig imprägniertem Weichschaumstoff, schlagregendicht nach DIN 18542 BG1.

Fugendichtband liefern und an der Fugenflanke verkleben. Dämmplatten press gestoßen. Armierungsschicht bis zum Fugenrand führen. Fugendichtband mit Schlussbeschichtung überdecken. Kellenschnitt herstellen.

Fugenbreite:
'5' mm

15/5-12: 5 mm, nach Ausdehnung max. 12 mm

Produkt:  *Sto-Fugendichtband Lento
  15/5-12 od. glw.

Angeb. Fabrikat:  .......................................
  (vom Bieter einzutragen)

Ort:  Fenster, Türen,
  Anschluss Fensterbank,
  Gesims Abschluss

Abrechnung zum Nachweis.
Menge: 610,000 m

**04.05.0018 Ausführung wie Vorpos. 04.05.0017, nur**
wie Vorpos. 04.05.0017 im vollem Wortlaut beschrieben, jedoch

Fugenbreite:  10 mm
Menge: 125,000 m

**04.05.0019 Montagequader - EPS 100 x 100 mm Format: 98 x 98 mm Dicke: '16' cm**
Montagequader aus EPS-Hartschaum 100 x 100 mm zur Befestigung von Fremdteilen, wie Markierungsschilder, Lampen, Jalousierückhalter, Außengeländer vor Treppenhausfenstern, Windwächter f. Störung Verschattungsanlagen etc., liefern und montieren.

Vertiefung im Dämmstoff bis auf den Untergrund erstellen. Montageplatte vollflächig mit Klebemörtel auf dem tragenden Untergrund verkleben.

Format: 100 x 100 mm
Nutzfläche: 80 x 80 mm
Dicke:
'160' mm

Produkt:*StoFix Quader ND Mini
  od. glw.

Angeb. Fabrikat:.......................................
  (vom Bieter einzutragen)

Abrechnung zum Nachweis.
Menge: 30,000 St

**04.05.0020 Aluminium-Sockelschienensystem**
Herstellen einer wärmebrückenminimierten fluchtgerechten Sockelausbildung. Stabile Aluminium-Winkelschiene liefern und anbringen.

Befestigung: 3 Dübel/m

Dübeltyp entsprechend dem Wandbaustoff. (Unebenheiten können mit Unterlegscheiben o.ä. ausgeglichen werden.)

Dämmplatten auf die Aluminium-Winkelschiene aufsetzen. Sockelprofil zwischen zwischen Startschiene und Fassadendämmung einschieben.
Das integrierte Glasfasergewebe in die Armierungsmasse einbetten. Flächenarmierungsgewebe bis zur Innenkante der Tropfnase führen und einbetten. Verbindung der Sockelprofile mittels Sockelleistenverbinder.

Produkt mit: Startprofil
  Schlagdübel
  Unterlegscheibe
  Sockelprofil Alu
  Sockelleistenverbinder L Alu
  o. glw.

Ausladung der
Winkelschiene:
'140'
  mm

Angeb. Fabrikat:.......................................
  (vom Bieter einzutragen)

Ort:Gebäudesockel,
  Wandanschluss massiver Anbau

Leistung einschl.:
-  liefern und montieren Gebäudekanten mit mitgelieferten
  Gehrungselementen;

Abrechnung zum Nachweis.
Menge: 95,000 m

**04.05.0021 Herstellen Kellenschnitte**
Herstellen von Kellenschnitten zur Trennung Putz an Bauteilen.

Ort:  Abtrennung von Anschlüssen
  und Einbauteilen

Abrechnung zum Nachweis.
Menge: 302,000 m

**04.05.0022 Sto-Gerüstankerverschluss CEP aus Kunststoff**
Gerüstankerverschluss mit streichfähiger, strukturierter Oberfläche aus Kunststoff

Liefern und Montieren von Verschlussstopfen aus imprägniertem Weichschaumstoff mit strukturierter Abdeckkappe zum Abdichten von Gerüstankerlöchern.

Am Gerüstankerloch nach Vorgaben des Systemlieferanten vorhandenen abgebundenen Oberputz ausfräsen, Gerüstankerverschluss mit der Abdeckkappe bündig zum Oberputz einsetzen, verkleben und beschichten.

Produkt:  * Sto-Gerüstankerverschluss CEP
        * StoSeal F 100
  o. glw.

Angeb. Fabrikat:  .......................................
  (vom Bieter einzutragen)

Abrechnung zum Nachweis.
Menge: 45,000 St

**04.05.0023 StoFix Zyrillo, Montagezylinder EPS**
Montagezylinder aus Polystyrol-Hartschaum für leichte Fremdmontagen wie Rohrschellen, Regenfallrohre usw., geeignet für alle Dämmplattendicken.

Montageunterlage für wärmebrückenfreie und leichte Fremdmontagen in Wärmedämm-Verbundsystemen liefern und mit separat erhältlichem Fräswerkzeug befestigen. Verschraubung direkt im Montageelement möglich.

Format:  Ø 70 mm, Nutzfläche 50 mm

Dicke:  160 mm

Verklebung mit StoSeal F 100, ausfräsen der Dämmplatte mit StoFix Zyrillo Fräswerkzeug.

Fremdmontage der Bauteile lt. separater Position. Vorschriften des Herstellers sind zu beachten. Markierung der Bauteile auf der Putzoberfläche.

Produkt:  *StoFix Zyrillo, Ø 70 mm
  *StoSeal F 100
  o. glw.

Ort:  Befestigung Schilder / Fallrohre

Angeb. Fabrikat:  .......................................
  (vom Bieter einzutragen)

Abrechnung zum Nachweis.
Menge: 50,000 St

**04.05.0024 StoFix Rondell, Montagescheibe aus Polypropylen Format: Durchmesser**
*** Bedarfsposition ohne GB
Montagescheibe aus Polypropylen (hochwertiger Kunststoff),  d = 90 mm, zur Befestigung von Fremdteilen wie, Jalousierückhalter oder Führungsschienen liefern und montieren.

Vertiefung im Dämmstoff, Herstellung der Aussparung mit  passenden Fräswerkzeug, für das Produkt in der Dämmplatte, in der erforderlichen Tiefe, herstellen.
Montageplatte vollflächig, dämmplattenbündig mit Klebemörtel in den ausgefrästen Bereich pressen bzw. verkleben.

Ausführung: gemäß Herstellervorschrift /
  techn. Merkblatt

Anwendung: Fensterlaibung im Außenbereich

Format: Durchmesser 90 mm

Nutzfläche: Durchmesser 70 mm

Dicke:
'10' mm

Produkt:*StoFix Rondell
  o. glw.

Angeb. Fabrikat:.......................................
  (vom Bieter einzutragen)

Leistung einschl.:
-  vor Aufbringen des Unterputzes, Herstellung einer
  Markierung mit einer kleinen Schraube;

Einbauort: nach Vorgabe der Bauleitung

Abrechnung zum Nachweis.
Menge: 1,000 St

**04.05.0025 StoFix Quader HD Maxi, Montagequader - PU 198x198 Format: 198 x 198**
Montagequader aus PU-Hartschaum 198 x 198 mm als Druckunterlage für Fremdteile mit hohen Lasten wie Verschattungsanlagen, sonst. Anbauten etc., liefern und montieren.

Vertiefung im Dämmstoff bis auf den Untergrund erstellen. Montageplatte vollflächig mit Klebemörtel auf dem tragenden Untergrund verkleben.

Format:  198 x 198 mm

Nutzfläche:  198 x 198 mm

Dicke:
'160' mm

Produkt:  *StoFix Quader HD Maxi
  o. glw.

Angeb. Fabrikat:  .......................................
  (vom Bieter einzutragen)

Abrechnung zum Nachweis.
Menge: 8,000 St

**04.05.0026 StoFix Eldoline, Montagdose aus Polyamid - d= 65 /106 mm**
*** Bedarfsposition ohne GB
Montagedose aus Polyamid für die wärmebrückenfreie Montage von Elektrodosen wie Steckdosen oder Schalter in Wärmedämm-Verbundsystemen liefern und montieren.

Einbautiefe:  60 mm
Durchmesser:  65 mm

aus Kunststoff, schwerentflammbar.

Ausfräsen der Dämmplatte mit StoFix Eldoline
Fräswerkzeug, Verklebung mit StoSeal F 100

Produkt:  *StoSeal F 100
  *StoFix Eldoline
  o. glw.

Angeb. Fabrikat:  .......................................
  (vom Bieter einzutragen)

Abrechnung zum Nachweis.
Menge: 1,000 St

**04.05.0027 Zulage zur Pos. 04.02.0001**
Zulage zur Pos. 04.02.0001 für die Herstellung von rückseitigen linienförmigen Aussparungen für Kabel und Rohrleitungen in der Wärmedämmung.

Querschnitt:  bis 5 x 5 cm

Abrechnung zum Nachweis.
Menge: 40,000 m

**04.05.0028 Zulage zur Pos. 04.02.0001**
Zulage zur Pos. 04.02.0001 für die Herstellung von rückseitigen linienförmigen Aussparungen für Kabel und Rohrleitungen in der Wärmedämmung.

Querschnitt:  bis 10 x 5 cm

Abrechnung zum Nachweis.
Menge: 23,000 m

**04.05.0029 Zulage für die Ausführung einzelner Arbeiten**
Zulage für die Ausführung einzelner Arbeiten in mehreren Bauabschnitten im Bereich der im Bestand verbleibenden Lüftungsanlage neuen Hauseingangsanlage, spätere Anarbeitung an die Anlage sowie der Schutz der Anlagenteile;
Zulage für die erschwerte Ausführung des WDVS im Bereich der Lüftungsanlage EG - Dach.
Menge: 1,000 psch

**04.05.0030 Liefern und montieren einer Montageplatte aus Stahlblech**
mit folgenden Leistungsumfang:

Montageplatte als flexible Rücklage für die Universalmontageplatte der Pos. 04.05.0033 liefern und montieren. Der Untergrund für die Montageplatte ist mit einem feinen zementären Spachtel plan auf dem Mauerwerk herzustellen.

Fläche:  300/300 mm

Die Lage der Montageplatte wird vom Gewerk Verschattung (in diesem Los) auf Grundlage der Maßdokumentation der demontierten Verschattungsanlagen vorgegeben.

Material Montageplatte:  Stahl S 235
Dicke:  8 mm
Abmessung:  B/H 200/300 mm
Oberfläche:  verzinkt
Bohrungen:  4x Stck. passend zu den
  Gewindestange AM 8, 9 mm
Bohrungen:  4x Stck. passend zur
  Schraube M 10-8.8, 11 mm

Befestigung der Montageplatte auf dem Untergrund der Außenwand im Bereich des Mauerwerkes, als tragendes Bauwerksteil.

Ankersystem:  fischer Injektionssystem FIS V Plus
  für Mauerwerk,
Injektionsmörtel:  FIS V Plus 360 S
Befestigungselement:  Ankerstange FIS A M 8 x 1000
  galvanisch verzinkter Stahl,
  Festigkeitsklasse 5.8
Rechnerische
Verankerungstiefe:  50 mm
Länge der Gewindestange:  ca. 240 mm

Abrechnung zum Nachweis.
Menge: 220,000 St

**04.05.0031 Ausführung wie Vorpos. 04.05.0030, nur**
wie Vorpos. 04.05.0030 im vollem Wortlaut beschrieben, jedoch

nur Befestigung der Montageplatte im Hochlochziegelmauerwerk mit folgendem Ankersystem,

Anker
Ankersystem:  fischer Injektionsanker FIS Plus
  für Mauerwerk
Injektionsmörtel:  FIS V Plus 360 S
Befestigungselement:  Innengewindeanker
  FIS E 11 x 85 M8,
  galvanisch verzinkter Stahl,
  Festigkeitsklasse 5.8
Befestigungsschraube:  Schraube M8,
  galvanisch verzinkter Stahl,
  Festigkeitsklasse 5.8, bauseits
Siebhülse:  FIS H 16 x 85 K
Rechnerische
Verankerungstiefe:  85,00 mm

Bohrlochtiefe:  ca. 85 mm

je Montageanker 4x Stck. Anker.

(Stck.= Montageplatte + 4x Stck. Anker).

Abrechnung zum Nachweis.
Menge: 220,000 St

**04.05.0032 Durchführung von Ausziehversuchen für die Anker der Vorpos. 04.05.0031**
Abrechnung zum Nachweis.
Menge: 3,000 St

**04.05.0033 StoFix UMP-ALU-TR Universalmontageplatten od. glw.**
UMP ® -ALU-TRI Universalmontageplatten bestehen ausschwarz eingefärbtem, fäulnisbeständigem und FCKW-freiem PU-Hartschaumstoff (Polyurethan) mit zwei eingeschäumten Stahlkonsolen zum kraftschlüssigen Verschrauben mit dem Untergrund, einer Aluplatte für die Verschraubung der Fremdmontage sowie einer Phenolharzplatte, welche eine optimale Druckverteilung an der Oberfläche gewährleistet.

Abmessungen:
Größe:  240 x 138 mm
Phenolharzplatte:  182 x 130 x 8 mm
Aluplatte:  182 x 130 x 8 mm
Nutzfläche:  162 x 80 mm
Dicke:  160 mm
Raumgewicht PU:  300 kg/m3

Mechanische Befestigung:  auf der Montageplatte
  der Pos.03.05.0031
Schrauben:  4x Stck. M10-8.8,
  mit Muttern und Unterlegscheibe,
  Länge 60 mm;

Brandverhalten und DIN 4102 B2
WLG des PU Wärmeleitfähigkeit = 0.04 W/mk
Befestigung gemäß technischem Merkblatt.

Ort:  Wiedermontage
  Verschattungsanlagen
  und sonst. Befestigungen

Abrechnung zum Nachweis.
Menge: 220,000 St

**04.05.0034 Ausführung wie Vorpos. 04.05.0033, nur**
wie Vorpos. 04.05.0033 im vollem Wortlaut beschrieben, jedoch

Dicke: 140 mm
Menge: 4,000 St

**04.05.0035 Ausführung wie Vorpos. 04.05.0033**
wie Vorpos. 04.05.0033 im vollem Wortlaut beschrieben, jedoch

nur Befestigung auf der Ausgleichsschicht der Wand mit Injektionssystem und Ankerstand, wie in Pos. 04.05.0030 beschrieben;
Dicke:  16 cm
Menge: 4,000 St

**04.05.0036 Durchführung von Ausziehversuchen**
für den Nachweis der vorgegebenen Dübel für die  Pos. 04.05.0030;
Menge: 3,000 St

**04.05.0037 Stundenlohn Facharbeiter**
Für evtl. erforderliche Arbeiten, die nicht im Leistungsverzeichnis erfasst sind und nur auf ausdrückliche Anweisung und gegen Nachweis zur Ausführung kommen, werden verrechnet für:  Facharbeiter
Menge: 12,000 h

**04.05.0038 Stundenlohn Helfer**
Für evtl. erforderliche Arbeiten, die nicht im Leistungsverzeichnis erfasst sind und nur auf ausdrückliche Anweisung und gegen Nachweis zur Ausführung kommen, werden verrechnet für:  Helfer
Menge: 8,000 h

#### Titel 04.06 WDVS Sockel / Gesims

**04.06.0001 Grundierung im Sockelbereich**
Grundierung (Haftgrund) aus zementverträglichem Dispersionsspachtel 1,0 : 1,0 Gew.-Teile mit Zement (CEM I oder CEM II A/LL oder CEM II B/LL) gemischt  und ca. 10 % Wasser verdünnt liefern und auftragen.

Mit der Bürste auf ebenen, trockenen und sauberen Untergrund auftragen und trocknen lassen.
Untergrund:  Bauwerksabdichtung

Produkt:  *StoFlexyl
  o. glw.

Ort:  Gebäudesockel

Angeb. Fabrikat:  .......................................
  (vom Bieter einzutragen)

Abrechnung zum Nachweis.
Menge: 57,000 m2

**04.06.0002 EPS-Dämmplatte 035 PW im Sockelbereich kleben Plattendicke: '14' cm**
Hartschaum EPS 035 PW mit wasserabdichtendem Kleber liefern und im Sockelbereich auf tragfähigem Untergrund verkleben.

Wärmedämmplatten aus expandiertem Polystyrol-Hartschaum EPS 035 nach EN 13163, Anwendungstyp PW nach  DIN V 4108-10, FCKW-frei,
Bemessungswert der Wärmeleitfähigkeit 0,035 W/m*K, schwerentflammbar nach DIN 4102, Euroklasse E nach  EN 13501-1, für Perimeterdämmung bauaufsichtlich zugelassen, mit einem wasserabdichtenden Kleber, aus zementverträglichem Dispersionsspachtel 1 ,0 : 1,0 Gew.-Teile gemischt mit Zement (CEM I oder CEM II A/LL oder  CEM II B/LL) auf tragfähigen vorbehandelten Untergrundkleben kleben.
Die Sockeldämmung ist im Spritzwasserbereich (ca. 40-50 cm über Geländeoberkante) und auf die zu dämmende Fläche im Erdreich, mindestens ca. 20 cm unter der späteren Geländeoberkante auszuführen.

Plattenrand:  stumpf

Plattendicke:
'14' cm

Produkt:  *Sto-Sockelplatte PS30SE
  *StoFlexyl
  o. glw.

Angeb. Fabrikat:  .......................................
  (vom Bieter einzutragen)

Ort:  Dach Anbau,
  Anschluss zur Wand H = 30 cm
  über HE-Dächern,
  Gebäudesockel über Gelände

Abrechnung zum Nachweis.
Menge: 57,600 m2

**04.06.0003 Ausführung wie vor, nur Plattendicke 12 cm**
wie Vorpos. 04.06.0002 im vollem Wortlaut beschrieben, jedoch

Plattendicke:
'12' cm

Produkt:  *Sto-Sockelplatte PS30SE
  *StoFlexyl
  o. glw.

Angeb. Fabrikat:  .......................................
  (vom Bieter einzutragen)

Ort:  Bereich über Anbauten am Dach

Abrechnung zum Nachweis.
Menge: 4,000 m2

**04.06.0004 Armierungputz und gefilzter Oberputz mit integriertem Feuchteschutz**
aufbringen;

Armierungputz und gefilzter Oberputz mit integriertem Feuchteschutz aufbringen - StoLevell SW plus

Mineralischen, wasserabweisenden Klebe- und Armiermörtel CS IV nach EN 998-1, mit integriertem Feuchteschutz (Allgemeines bauaufsichtliches Prüfzeugnis P-1201/6333/18 MPA-BS) mind. 5 - 6 mm volldeckend auf die vorbereiteten Sockel-Dämmplatten auftragen und alkalibeständiges Armierungsgewebe, Maschenweite mit ca. 165 g/m2 Flächengewicht vollflächig im oberen Drittel des Armiermörtels einbetten. Stoßüberlappung mind. 100 mm.

Am Folgetag nochmals StoLevell SW plus 1-2 mm aufziehen und filzen. StoLevell SW plus bis max 20 cm unter der Geländeoberkante führen. Bei einer Gesamtschichtdicke vom StoLevell SW plus  (Armiermörtel und Oberputz) von mind. 7 mm ist kein zusätzlicher Feuchteschutz auszuführen.

Produkt:*Sto-Levell SW plus
  *Sto-Glasfasergewebe F
  o. glw.

Angeb. Fabrikat:.......................................
  (vom Bieter einzutragen)

Ort:wie Vorpos. 03.06.0001

Abrechnung zum Nachweis.
Menge: 57,600 m2

**04.06.0005 Zulage Egalisationsspachtelung**
Liefern und Auftragen der zweiten Lage Armierungsmasse (wie vor, jedoch ohne Gewebe) auf Armierungsschicht als Egalisationsspachtelung bei Korngrößen < 3 mm und erhöhten Anforderung nach DIN 18202.

Produkt:  *StoLevell SW Plus
  od. glw.

Angeb. Fabrikat:  .......................................
  (vom Bieter einzutragen)

Ort:  04.06.0001 und 04.06.0002
  (Teilflächen)

Abrechnung zum Nachweis.
Menge: 61,600 m2

**04.06.0006 Algen/ Pilzschutz Siliconharzfarbe mit Filmkonservierung**
Zwischen- und Schlussbeschichtung hydrophob, mit erhöhter verkapselter Filmkonservierung.

Liefern und Auftragen einer echten Siliconharz-Fassadenfarbe mit erhöhter verkapselter Filmkonservierung für eine verzögernde und vorbeugende Wirkung gegen Algen- und/oder Pilzbefall der Beschichtung als Zwischen- und Schlussbeschichtung. Siliconharzanteil im Bindemittel von  ca. 50%.

Bauphysikalische Werte:

sd-Wert:  0,05 m

Klasse V1 hoch,  nach EN 1062-1
Klasse C0 durchlässig,  nach EN 1062-1

w24-Wert:  0,05 kg /(m2x h0,5)

Klasse W3 niedrig,  nach EN 1062-1

Produkt:  *StoColor Silco G
  od. glw.

Angeb. Fabrikat:  .......................................
  (vom Bieter einzutragen)

Ort:  wie in Pos. 04.06.0003

Abrechnung zum Nachweis.
Menge: 61,600 m2

**04.06.0007 Zusätzlicher Feuchteschutz im Sockelbereich**
Zusätzlicher Feuchteschutz im Sockelbereich liefern und vollflächig streichen.

Die vom Kies berührte Putzfläche (von der Unterkante der Dämmplatte bis ca. 5 cm über die spätere Geländeoberkante) mit zementverträglichem Dispersionsspachtel 1,0 : 1,0 Gew.-Teile mit Zement (CEM I oder CEM II A/LL oder CEM II B/LL) gemischt und ca. 10 % Wasser verdünnt, (auf den Putz) streichen. Ggf. nach Erdanpassung auf dem Feuchteschutz den Farbanstrich ergänzen.

Produkt:  Abdichtung Wandanschluss
  *StoFlexyl
  *StoFlexyl Cement
  od. glw.

Angeb. Fabrikat:  .......................................
  (vom Bieter einzutragen)

Ort:  Anschluss an Perimeterdämmung
  Sockel

Abrechnung zum Nachweis.
Menge: 18,000 m2

**04.06.0008 Schadstoffgeprüfte Universalgrundierung / Acrylatbasis**
Bauteil: Gebäude Gesims ohne WDVS

Schadstoffgeprüfte Universalgrundierung / Acrylatbasis

Schadstoffgeprüften, wässrigen Acrylat - Tiefengrund  auf mineralische und organische Untergründe und Beschichtungen liefern und auftragen. Zur Verfestigung von kreidenden, jedoch tragfähigen Altanstrichen und sandenden Putzen sowie zur Reduzierung der Saugfähigkeit von (Gipskartonplatten, porigen und saugenden Untergründen wie z. B. Putze, ungebrannten Mauerstein, Porenbeton etc.). Die Grundierung darf keinen Film bilden.

Produkteigenschaften:  saugfähigkeitsregulierend,
  oberflächenverfestigend,
  haftvermittelnd,
  lösemittel- und weichmacherfrei
  sowie emissionsarm,
  TÜV-Mark -fremdüberwacht,
  frei von fogging-aktiven
  Substanzen.

Bauteil:  Gesims

Produkt:  *StoPrim Plex
  od. glw.

Angeb. Fabrikat:  .......................................
  (vom Bieter einzutragen)

Abrechnung zum Nachweis.
Menge: 30,000 m2

**04.06.0009 Organische Spachtelmasse vollflächig auftragen Bauteil: 'wie vor '**
Organische Spachtelmasse vollflächig auftragen
(Gesims ohne WDVS);

Feinkörnige, organische Spachtelmasse (Korngröße 1,0 mm) manuell und maschinell verarbeitbar liefern, auftragen und plan eben abglätten.

Tönbar:  lt. Farbprojekt.
Bauteil: Gesims
Produkt:*StoLevell Deco od. glw.

Angeb. Fabrikat:  .......................................
  (vom Bieter einzutragen)

Ort:Gesims

Abrechnung zum Nachweis.
Menge: 30,000 m2

**04.06.0010 Putzgrund für mineralische und silikatische Folgebeschichtung Bauteil:**
Voranstrich auf Dispersion-Silikat-Basis für nachfolgende Sliconharz- und Slikat- und mineralische Beschichtungen, auf schwach saugenden, den  Herstellerichtlinien entsprechend, mineralischen Untergünden den Herstellerichtlinien entsprechend, liefern und auftragen.

Produkteigenschaften:  haftvermittelnd,
  pigmentiert, gefüllt,
  saugfähigkeitsegalisierend.
  CO2- und wasserdampfdurchlässig
  organischer Anteil < 5%,
  alkalibeständig

Verlängert die offene Zeit bei der Putzverarbeitung.

Bauteil:  Gesims

Farbton:
'..........'
nach StoColor System
  (begrenzte Farbtonauswahl,
  Hellbezugswert > 20%,
  bei StoTherm Classic >15%)

Produkt:  *StoPrep Miral od. glw.

Angeb. Fabrikat:  .......................................
  (vom Bieter einzutragen)

Abrechnung zum Nachweis.
Menge: 30,000 m2

**04.06.0011 Fassadenfarbe für höchste Farbtonvielfalt und - stabilität / 2x**
Fassadenfarbe für höchste Farbtonvielfalt und -stabilität, matt, für farbtonintensive Anstriche auf mineralische und organische, nicht elastische Untergründe als Zwischen- und Schlussbeschichtung liefern und auftragen.

Produkteigenschaften: Strukturerhaltend,
  sehr hoch wasserabweisend,
  wasserdampfdurchlässig,
  alkalibeständig,
  sehr gute Haftung,
  Reinacrylat-Bindemittel,
  besonders für intensive Farbtöne.

Mit verkapseltem Filmschutz.

Das Produkt kann zusätzlich mit StoAdditiv QS (wässriger Trocknungsbeschleuniger speziell bei feuchtkalter Witterung) ausgestattet werden.

Bauteil: Gebäudesockel mit WDVS

Farbton:
'..........'
nach StoColor System

Produkt:*StoColor Maxicryl od. glw.

Angeb. Fabrikat:.......................................
  (vom Bieter einzutragen)

Abrechnung zum Nachweis.
Menge: 30,000 m2

**04.06.0012 Stundenlohn Facharbeiter**
Für evtl. erforderliche Arbeiten, die nicht im Leistungsverzeichnis erfasst sind und nur auf ausdrückliche Anweisung und gegen Nachweis zur Ausführung kommen, werden verrechnet für:  Facharbeiter
Menge: 5,000 h

**04.06.0013 Stundenlohn Helfer**
Für evtl. erforderliche Arbeiten, die nicht im Leistungsverzeichnis erfasst sind und nur auf ausdrückliche Anweisung und gegen Nachweis zur Ausführung kommen, werden verrechnet für:  Helfer
Menge: 3,000 h

#### Titel 04.07 Sonstige Leistungen am WDVS

**04.07.0001 Dehnfugenprofil aus PVC in Wandfläche**
An der Dehnungsfuge ist die Dämmschicht in der vorgegebenen Fugenbreite zu unterbrechen. Ausbildung einer Dehnfuge in der geraden Wandfläche durch Einbettung des Dehnfugenprofils in die systemzugehörige Armierungsmasse, fassadenbündig. Dehnfugenprofil mit passender Abdeckschiene.

Fabrikat:  Dehnfugenprofil PVC E-Form.
  Fa. Sto o. glw.

Angeb. Fabr.  .......................................
  (vom Bieter einzutragen)

Ort:  Gebäudeseiten Westseite

Abrechnung zum Nachweis.
Menge: 10,000 m

**04.07.0002 Dehnfugenprofil Inneneckbereich PVC**
Ausbildung einer Dehnfuge im Innenbereich durch Einbettung des Dehnfugenprofils in die systemzugehörige Armierung-smasse, fassadenbündig. Dehnfugenprofil mit passender Abdeckschiene.

Fabrikat:  Dehnfugenprofil PVC V-Form.
  Fa. Sto, o. glw.

Angeb. Fabr.  .......................................
  (vom Bieter einzutragen)

Ort:  Gebäudeinnenecken

Abrechnung zum Nachweis.
Menge: 40,000 m

**04.07.0003 Flächen mit Buntsteinputz**
Die Oberfläche der Armierungsschicht auf der für Buntsteinputz vorgesehenen Fläche vorgrundieren, zur Regulierung der Saugfähigkeit sowie als Haftvermittler für den nachfolgenden Oberputz. Auftragen eines Buntsteinputzes, für hohe mechanische Beanspruchung, hoch wasserabweisend, wasserdampfdurchlässig.

Ort:  Eingangsbereich
Fabrikat:  Sto. o. glw.
  Premium Primer weiß
Mosaikputz:  0 - 1,8 mm
Farbton:  Farbtonkarte  Sto.

Angeb. Fabr.:  .......................................
  (vom Bieter einzutragen)

Abrechnung zum Nachweis.
Menge: 4,000 m2

**04.07.0004 Liefern und montieren einer Eckschutzschiene**
Liefern und montieren einer Eckschutzschiene aus Aluminium, farblich im RAL-Grundfarbton beschichtet;

Abmessung:  50 x 50 mm x 2.000 mm

Befestigung mit passenden Kleber auf dem WDVS.

Ort:  Eingangsbereiche - Laibungsecken

Abrechnung zum Nachweis.
Menge: 4,000 St

**04.07.0005 Dauerelastische Versiegelung der Kellenschnitte und**
Anschlüsse zu Einbauteilen.

mit witterungsbeständigem und UV-beständigen Dichtstoff, überstreichbar.

Angeb. Fabr.:  .......................................
  (vom Bieter einzutragen)

Abrechnung zum Nachweis.
Menge: 380,000 m

**04.07.0006 Panzergewebe**
Herstellen einer zusätzlichen Armierung unter der Armierungsschicht an stoßgefährdeten Flächen zur Verbesserung der mechanischen Stabilität gegen Stoßbeanspruchungen mit einem schiebefesten, alkalibeständigen, verstärkten Textilgewebe. Reißfestigkeit mind. 3,5 kN/5 cm. Dabei erfolgt die Verlegung Stoß an Stoß.

Fabrikat:  ProContact DC 56
  Panzergewebe od. glw.

Angebot. Fabrikat:  .......................................
  (vom Bieter einzutragen)

Ort:  Haus 1
  Eingangsbereiche, Laibungen,
        - EG - OK Fenstersturz,
        - Gebäudesockel an allen
  3x Gebäudeseiten;

Abrechnung zum Nachweis.
Menge: 195,000 m2

**04.07.0007 Fugenabdichtung an angrenzende Bauteile, Fugendichtband**
Erstellen einer Abschlussdichtung an angrenzende Bauteile mit vorkomprimiertem Fugendichtband.

Material:  witterungsbeständig,
  schlagregendicht
Breite
des Fugendichtbandes:  15 mm
Fugendichtband:  15 / 5-12
Arbeitsbereich:  5-12 mm

Ort:  Wandanschlüsse
  Natursteinfensterbank,

Abrechnung zum Nachweis.
Menge: 610,000 m

**04.07.0008 Schutzmaßnahmen für die Dachflächen**
welche als Arbeitsebenen vorgesehen sind, mit folgendem Leistungsumfang:

-  gründliche Reinigung der Dachfläche von Verunreinigungen
-  Abdeckung der Dachfläche mit 2 mm Malervlies
  sowie einer OSB-Platte d = 15 mm
-  Demontage der Schutzmaßnahmen und fachgerechte
  Entsorgung

Ort:  Anbau Dachbereich

Abrechnung zum Nachweis.
Menge: 30,000 m2

**04.07.0009 Stundenlohn Facharbeiter**
Für evtl. erforderliche Arbeiten, die nicht im Leistungsverzeichnis erfasst sind und nur auf ausdrückliche Anweisung und gegen Nachweis zur Ausführung kommen, werden verrechnet für:  Facharbeiter
Menge: 6,000 h

**04.07.0010 Stundenlohn Helfer**
Für evtl. erforderliche Arbeiten, die nicht im Leistungsverzeichnis erfasst sind und nur auf ausdrückliche Anweisung und gegen Nachweis zur Ausführung kommen, werden verrechnet für:  Helfer
Menge: 6,000 h

#### Titel 04.08 Außenfensterbänke - Natursteinschwellen

**04.08.0001 Fensterbänke, Naturstein, außen**
Liefern und verlegen einer äußeren Fensterbank aus Naturstein Bianco Cristal Granit, geflammt, R 11 - rutschfest, als Türaustritt vor dem Podest. Vorderseite mit oberseitiger Fase, örtlich dem Podest angepasst, inkl. aller dauerelastischen Anschlüsse.

Zum Leistungsumfang gehört die Lieferung und Montage von je 4 Stück Trittkonsolen zur wärmebrückenfreien Abstützung von Balkon- oder Terrassenauftritten liefern und montieren. Die Trittkonsolen im Abstand von max. 75 cm und mit einem seitlichen Abstand zur Laibung von etwa 25 cm einbauen.

Die Ausladung ist vor Ort zu bestimmen, wobei die Trittkonsole entsprechend gekürzt werden kann. Die Ausladung der Trittkonsolen darf die Dämmstoffdicke maximal um 50 mm unterschreiten.

Ausladung:  Trittkonsole max. 140 mm

Angeb. Fabrikat
derTrittkonsole:  .......................................
  (vom Bieter einzutragen)

Des Weiteren ausgleichende gleichmäßige Unterfütterungen für die neue Natursteinfensterbank mit feinem Zementmörtel im Auflagerbereich der Außenwand.

Natursteinfensterbank:

Breite:  ca. 34 cm
  als örtliche Anpassung
  zum Zugang Heizraum
Dicke:  4 cm
Länge:  ca. 200 cm

Abrechnung zum Nachweis.
Menge: 1,000 St

**04.08.0002 Ausführung wie Pos. 04.08.0001, nur L = 170 cm**
wie Vorpos. 04.08.0001 im vollem Wortlaut beschrieben, jedoch

Einzellänge:  170 cm
Menge: 3,000 St

**04.08.0003 Ausführung wie Pos. 04.08.0001, nur L = 170 cm**
wie Vorpos. 04.08.0001 im vollem Wortlaut beschrieben, jedoch

Herstellung als reine Fensterbank, ohne Konsolwinkel. Verlegung auf bauseitigem Dämmkeil für Fensterbrüstungen, im Gefälle verlegt.

Einzellänge:  170 cm
Oberfläche:  poliert
Dicke:  3 cm
Ausladung:  30 - 40 mm
Breite:  35 - 36 cm
Unterseite:  mit 5 mm tiefer Einfräsung als
  Tropfkante
  10 mm hinter der Vorderkante
Oberseite:  im vorderen Bereich am
  Laibungsabschluss,
  Einfräsung ca. 40 mm lang und
  5 mm breit, als Wasserrinne;

Abrechnung zum Nachweis.
Menge: 66,000 St

**04.08.0004 Ausführung wie Pos. 04.08.0003, nur L = 110 cm**
wie Vorpos. 04.08.0003 im vollem Wortlaut beschrieben, jedoch

Einzellänge: 110 cm

Abrechnung zum Nachweis.
Menge: 1,000 St

**04.08.0005 Ausführung wie Pos. 04.08.0004, nur Einzellänge 2x L = 142 cm**
wie Vorpos. 04.08.0004 im vollem Wortlaut beschrieben, jedoch

Einzellänge:  2x 142 cm
  für eine Gesamtlänge von
  ca. 284 cm

Ort:  Treppenhausfenster
  Gesamtlänge = 1 Stck.

Abrechnung zum Nachweis.
Menge: 2,000 St

**04.08.0006 Liefern und Verlegen von Sockel aus Naturstein Bianco Cristal Granit**
passend zum Naturstein der Austrittstufen.

Oberfläche:  poliert
Oberseite außen:  mit Fase 5 mm

Abmessung passend zur Laibungstiefe,
L=  ca. 320 mm,
H=  ca. 100 mm,
D=  ca. 10 mm

Verklebung mit passenden Kleber auf den Egalisierungs-spachtel der Laibung.

Ort:  Türen

Abrechnung zum Nachweis.
Menge: 10,000 St

**04.08.0007 Ausführung wie Vorpos. 04.08.0006, nur**
*** Bedarfsposition mit GB
wie Vorpos. 04.08.0006 im vollem Wortlaut beschrieben, jedoch

Abmessung passend zur Laibungstiefe,
L=  ca. 320 mm,
H=  ca. 60 mm,
D=  ca. 10 mm

Abrechnung zum Nachweis.
Menge: 130,000 St

**04.08.0008 Zulage zur Vorpos. 04.08.0001, für Herstellung Auflager Fensterbank**
Herstellung Auflager für Außenfensterbank mit kleinformatigen KS-Mauerwerk, Druckfestigkeitsklasse SFK >/= 12, MG III, einschl. Herstellung Verzahnung mit dem Bestandsmauerwerk;
Die Ausführung des KS-Mauerwerkes hat mit vermörtelten Stoß- und Lagerfugen zu erfolgen.

Ausmauerung:  L/B/H ca. 230/11,5/20 [cm]

Ort:  Abgleichen von Höhendifferenzen
  unter der Austrittsstufe
  Außenzugang Heizraum

Leistung einschl.:
-  aller erforderlichen Zuschneide- und Anpassarbeiten;
  sowie Entsorgung, Schuttabfuhr der Abbruchmaterialien;
-  Zulage für Kleinflächen von 0,5 - 1,0 m²;

Abrechnung zum Nachweis.
Menge: 1,000 St

**04.08.0009 Stundenlohn Facharbeiter**
Für evtl. erforderliche Arbeiten, die nicht im Leistungsverzeichnis erfasst sind und nur auf ausdrückliche Anweisung und gegen Nachweis zur Ausführung kommen, werden verrechnet für:  Facharbeiter
Menge: 6,000 h

**04.08.0010 Stundenlohn Helfer**
Für evtl. erforderliche Arbeiten, die nicht im Leistungsverzeichnis erfasst sind und nur auf ausdrückliche Anweisung und gegen Nachweis zur Ausführung kommen, werden verrechnet für:  Helfer
Menge: 6,000 h

#### Titel 04.09 Sonstige Leistungen

**04.09.0001 Herstellung einer Kernbohrung mit Diamantschneidgerät**
im Mauerwerk, inkl. Entsorgung der Bohrkerne.

Leistungsort:  Gerüstebene Haus 1
Wanddicke:  42 cm
Durchmesser:  110 mm

Leistung inkl. Laden sowie Transport- und Entsorgungskosten. Die Entsorgung sämtlicher Abfälle hat unter Erfüllung der abfallrechtlichen Deklarations-, Nachweis- und Dokumentationspflicht zu erfolgen.

Abfallschlüssel nach AVV:  170904
  gemischte Bau- u. Abbruchabfälle.

Ort:  Schule Haus 1, Fassade

Abrechnung zum Nachweis.
Menge: 4,000 St

**04.09.0002 Ausführung wie vor, nur**
wie Vorpos. 04.09.0001 im vollem Wortlaut beschrieben, jedoch

Wanddicke:  42 cm
Durchmesser:  50 mm
Menge: 4,000 St

**04.09.0003 Liefern und montieren eines Lüftungsgitter aus Aluminium**
Liefern und montieren eines Lüftungsgitter/Wetterschutzgitter aus Aluminum im RAL-Farbton (Standardfarben) pulverbeschichtet. Wetterschutzgitter für den Wandeinbau (WDVS) geeignet. Wetterschutzgitter mit horizontalen Lamellen Schlagregendicht sowie mit rückseitigen, feinmaschigen Insektenschutzgitter. Gitter mit umlaufender Eckzarge und verlängerten Haltern, ca. 10 cm, mit Abkantung und Bohrung zur fachgerechten Befestigung am Betonuntergrund mit 4x Stck. Metalldübeln M6, 60 mm Länge.

Gitterabmessung:  20 x 20 [cm]

Abrechnung zum Nachweis.
Menge: 4,000 St

**04.09.0004 Herstellung einer Bohrung DN 20 mm mit eingesetzten Leerrohr**
Herstellung einer Bohrung DN 20 mm mit eingesetztem Leerrohr passend zur Bohrung.

Einzellänge Bohrung: ca. 420 mm,
        - 25 mm Außenputz
        - 380 mm Hochlochziegel
        - 15 mm Innenputz
Einzellänge Leerrohr: ca. 600 mm

Einbauort: Kabelführung für Installationen
  unterhalb des neuen WDVS/
  Fassade durch die Außenwand;

Leistung fix und fertig liefern und herstellen.

Abrechnung zum Nachweis.
Menge: 6,000 St

**04.09.0005 Herstellung einer Bohrung DN 10 mm in der Außenwand**
Herstellung einer Bohrung DN 10 mm in der Außenwand.

Einzellänge Bohrung: ca. 420 mm,
        - 25 mm Außenputz
        - 380 mm Hochlochziegel
        - 15 mm Innenputz

Leistung fix und fertig liefern und herstellen.

Abrechnung zum Nachweis.
Menge: 8,000 St

**04.09.0006 Liefern und montieren einer Gewindestange DN 8 mm**
mit 2x Stck. passender Unterlegscheibe DN 30 mm,
mit Mutter M8,

Material:  V2A Edelstahl
Gewindestange:  mit durchgehenden Gewinde
Gewindeart:  metrisches Gewinde
Gewinde:  M8

Leistung fix und fertig liefern und herstellen.

Abrechnung zum Nachweis.
Menge: 8,000 St

**04.09.0007 Herstellung einer Aussparung mit Dosenbohrer DN 60 mm**
30 mm tief.

Das Abbruchmaterial ist fachgerecht zu entsorgen.

Abrechnung zum Nachweis.
Menge: 16,000 St

**04.09.0008 Zusätzl. Schrägschnitte, 45°, für die Perimeterdämmg. im Sockelbereich**
Sockel der Vorpos. 04.06.0002 und 04.06.0003,

Einbauort:  Haus 1 /
  unterer Sockelabschluss

Leistung fix und fertig liefern und herstellen.

Abrechnung zum Nachweis.
Menge: 15,700 m

#### Titel 04.10 Dokumentation

**04.10.0001 Dokumentationsunterlagen**
Zusammenstellung einer schriftlichen Dokumentation mit Angaben zu allen ausgeführten Leistungen:

-  Abnahme-, Einweisungs- und Prüfprotokolle
-  Nachweise zur Bauart
-  Bauprodukt-Datenblätter, Sicherheitshinweise
-  Wartungs- und Pflegehinweise
-  Hersteller-/Fabrikatsverzeichnis
-  Montage- und Werkstattzeichnungen nach dem Stand
  der Ausführung

Die Dokumentation ist als Bestandteil der Schlussabnahme in  2-facher Ausfertigung in Papierform und 1-fach in digitaler Form zu übergeben.
Menge: 1,000 psch

*Hinweis: ZTV Zusätzliche Technische Vertragsbedingungen*
ZTV Zusätzliche Technische Vertragsbedingungen

ZTV-1. Systembindung

Es dürfen nur Wärmedämm-Verbundsysteme mit einer allgemeinen bauaufsichtlichen Zulassung des Deutschen Instituts für Bautechnik (DIBt) bzw. im WDV-System nur die vorgegebenen Komponenten des gleichen Herstellers verarbeitet werden.
Ist dies nicht der Fall, kann der Bauherr / Investor umfangreich Ansprüche geltend machen.
Sie reichen von der Einbehaltung fälliger Zahlungen, der Forderung, das System auf Kosten des Ausführenden Handwerkers zurückzubauen bis zum Umstand, dass bei Systemmischungen jegliche Gewährleistung gemäß VOB und BGB erlischt.

Zur einwandfreien, fachgerechten Ausführung sind die vom Systemhersteller angebotenen Werkzeuge und Hilfsmaterialien zu benutzen, sowie die Ausführungshinweise der Technischen Merkblätter des Herstellers zu beachten.

Alternativ-Systeme, mit Nachweis der geforderten System- und Systemkomponenten-Eigenschaften, sind als komplettes System zulässig.

Der Nachweis der geforderten Eigenschaften muss zusammen mit der Abgabe des Alternativangebotes erbracht werden. Der Nachweis muss bezüglich der Anwendung (gleiches Anwendungsgebiet) und der Stoffzusammensetzung (Nachweis durch Laboranalyse) geführt werden.

### Gewerk 05 Gerüstbauarbeiten

#### Titel 05.01 Arbeits- und Schutzgerüst

*Hinweis: VOB Teil C: Allgemeine Technische Vertragsbedingungen*
VOB Teil C: Allgemeine Technische Vertragsbedingungen für Bauleistungen (ATV); Gerüstarbeiten - DIN 18451

Allgemeine ergänzende Angaben

Angaben zur Baustelle
-  Das Gerüst ist auf befestigter und unbefestigter Geländeoberfläche zu errichten.
  Der AN sorgt für eine ausreichende Lastverteilung und damit Standsicherheit
  der Rüstung.
-  Gebäudekubatur/-Abmessungen: s.h. Baubeschreibung, Titel "Allgemeines"

Angaben zur Ausführung
-  Zur Ausführung der Gerüstarbeiten sind u.a. die DIN 18451 Gerüstarbeiten,
  die Festlegungen in DIN 4420 "Arbeits- und Schutzgerüste" sowie die
  Unfallverhütungsvorschriften "Bauarbeiten", zu beachten.
-  Das Gerüst ist als Arbeits- u. Schutzgerüst für nachfolgende Gewerke zu errichten:
>  Dachdeckerarbeiten, Klempnerarbeiten, Zimmererarbeiten, Blitzschutzarbeiten,
  Verschattungsarbeiten, PV-Anlage-arbeiten und WDVS,
  einschl. aller erforderlichen Vor-, Nach- und Nebenleistungen.
-  Angaben zum Verankerungsgrund gem. Baubeschreibung Mauerwerk;
-  Die Prüfung des Gerüstes erfolgt nach der Montage durch den Gerüstersteller.
-  Die Mehrfachnutzung des Gerüstes ist zu berücksichtigen; das Gerüst ist den
  vorgenannten Gewerken zu übergeben. Die mangelfreie Übergabe
  an die Gerüstbenutzer ist zu protokollieren.
-  Konstruktive Veränderungen an den Gerüsten darf nur der AN der Gerüstarbeiten
  ausführen.
-  Seitens des AG werden dem AN keine Personen- und/ oder Lastenaufzüge zur
  Verfügung gestellt.

Sonstiges
Der AN übergibt vor Beginn der Leistungen an den AG:
-  die Typengenehmigung oder allgemeine bauaufsichtliche Zulassung für alle Bereiche
  der Gerüststellung
-  erforderliche prüffähige statische Berechnungen und dazugehörige Zeichnungen
  für baugenehmigungspflichtige Gerüstkonstruktionen.

Abnahme
Spätestens zwei Wochen vor Abnahme durch den Bauherrn, hat der AN die erforderlichen Fachunternehmererklärungen, Fachbauleitererklärungen, Übereinstimmungserklärungen sowie evtl. Behördenabnahmepapiere vollständig beizubringen.

Firmenwerbung
Firmenwerbung ist außerhalb des Bauschilds auf der Baustelle nicht erlaubt.

Für die Mengenermittlung der Positionen
"Vorhaltung der Grundeinsatzzeit" wurde die Gesamtmenge der Position mit der vorgesehenen zusätzlichen Vorhaltedauer (Wochen) multipliziert. Anzugeben ist daher jeweils der EP für die Vorhaltung von 1 [Einheit] pro Woche!

**05.01.0001 Pflaster und Gehwege etc. schützen**
Vor dem Aufstellen des Gerüstes sind die Pflasterstreifen unter dem Gerüst folgendermaßen zu schützen:

-  Verlegen einer PE-Folie auf der Aufstellfläche
-  Abdecken mit PE-Folie mit geeigneten Material
  (mind. Malervlies), um Pflasterstreifen vor herabfallendem
  Abbruch-, Reinigungs- und Putzmaterial zu schützen.
-  Folie stoßüberlappend verlegen
-  gegen Sturm zu sichern
-  Folienschäden sind umgehend zu beheben

dies ist in den EP einzukalkulieren.

Gebrauchsdauer: für die Dauer der Bauzeit
Breite: ca. 3,00 m
Ort:Gerüstflächen
  Ost- und Westseite,
  Eingangsseite Ostseite,

Nach Beendigung der Arbeiten sind die Schutzeinrichtungen zu demontieren und fachgerecht zu entsorgen, die Flächen sind besenrein zu verlassen.

Abrechnung zum Nachweis.
Menge: 65,000 m2

**05.01.0002 Schutzmaßnahmen wie vor, nur**
wie Vorpos. 05.01.0001 im vollem Wortlaut beschrieben, jedoch

Schutz der Dachfläche im Bereich des Gerüstes.

Ort:  Dach Anbau Ostseite

Abrechnung zum Nachweis.
Menge: 32,000 m2

**05.01.0003 Fassadengerüst**
Arbeits- und Schutzgerüst als Stahlrohr-Fassadengerüst,

gemäß DIN EN 12811-1 als längenorientiertes Standgerüst (Fassadengerüst DIN EN 12810-1), bestehend aus Gerüstlagen, von jeweils 2.0 m aufwärts gestaffelt, aufgestellt auf tragfähigen Untergrund, für Zwecke anderer Unternehmer für folgende auszuführende Arbeiten:
-  Zimmerer-, Dachdecker- und Klempnerarbeiten
-  Blitzschutzarbeiten, WDVS-arbeiten, Verschattungs-arbeiten,
  PV-Anlagen-arbeiten;

Standgerüst mehrteilig, liefern, aufbauen und abbauen/ beseitigen, abtransportieren einschl.:
-  Gerüst mit Vollrüstung als umlaufendes Gerüst
-  der erforderlichen Bordbretter,
-  der Geländer- und Zwischenholme,
-  Verstrebungen, Seitenschutz etc.

Die Gerüstständerrahmen (Vertikalrahmen) müssen die nachträgliche Montage eines inneren Seitenschutzes (Innengeländer) ermöglichen. Die Ausführung hat nach den Vorschriften:
-  der DIN 4420, DIN 4422
-  der Gerüstordnung,
-  den Vorschriften der Bauberufsgenossenschaft
-  und den geltenden behördlichen Vorschriften
-  sowie Richtlinien der neuesten VOB zu erfolgen,
-  inkl. Beibringen aller für die Gerüststellung
  erforderlichen Nachweise.

Höhe: der einzurüstenden Fläche
  ab OK Gelände bis Traufe
  H= 10,50 m
Breitenklasse:SW09/250,
Gerüstlagen: 90 cm breit
Lastklasse: 4 (Verkehrslast < 3 kN/m2 ~
  300 kg/m2)
Standfläche: z.T. eben,
  z.T. leicht ansteigend,
  normal belastbar
Wandaufbau: 43 cm MW (Ziegelmauerwerk EG)
  von außen nach innen:
        - 3,0 cm Außenwandputz
  1,59 kg/dm³
        - 36,5 cm Hochloch-Ziegel
  1,20 kg/dm³
        - Innenputz
  beidseits verputzt;
Dachneigung: ca. 5°

Der Ankergrund für das Gerüst ist Ziegelmauerwerk  D= min. 36,5 cm.

Der Gerüstabstand zur Fassade und die Gerüstausführung ist auf folgende Gewerke abzustimmen:
-  Gewerk Dachdecker-, Klempner-, Zimmerer- und
  Blitzschutzarbeiten
-  Gewerk WDVS, Verschattung, PV-Anlagen-arbeiten

Gerüstzulassung ist nachzuweisen!

Leistung einschl.:
-  An- und Abtransport, Montage und Demontage
-  Abstellen der Gerüstrahmen auf geeigneten
  Ausgleichshölzern bzw. Platten zur Lastverteilung;
-  Reinigen und Abräumen der Gerüste von grober
  Verschmutzung, Abfällen und Rückständen
  jeder Art;
-  Winterdienst, Schneeberäumung;
-  Liefern und Anbringen von Gerüstbeschilderung
  gem. den Vorgaben der Berufsgenossenschaft
  einschl. folgenden Piktogrammes in der
  erforderlichen Anzahl (mind. Leitergänge) ist in
  den Einheitspreis dieser Position einzurechnen;
-  Abstimmung Gerüstaufteilung / Gerüstabstand
  auf die auszuführenden Leistungen u. Öffnungen
-  Zuwegungen bzw. Behinderungen im Rahmen
  der Baustellenzufahrt sind zu beachten und
  einzukalkulieren;
-  bei Nutzung fremder Grundstücke sind die dazu
  erforderlichen Genehmigungen der Eigentümer
  einzuholen;
-  Einrichtungen zur Materialbeförderung sowie
  Erschwernisse aufgrund der örtlichen Situation
  sind einzurechnen;
-  liefern und montieren von Ankerhülsen beim
  Abrüsten mit Gerüstverschluss aus Kunststoffpfropfen im Standardfarbton, nach Wahl des AG;
-  das Gerüst muss für die Erweiterung
  der Dachüberstände ausgelegt sein;
-  Schutzmaßnahme mit Bautenschutzmatten
  und Lastverteilerplatten zum Schutz
  der Dacheindeckung;
  Es sind entsprechende der Dachhaut angepasste
  Lagesicherungen zu verwenden
-  Erschwerniszuschlag für Gerüstan- und abtransport,
  bei Einrüstung Hof- bzw. Gebäuderückseite,
  inkl. Krankosten sind einzukalkulieren;

Folgende Hinweise sind bei der Gerüsterstellung aufgrund der örtlichen zu beachten:

1.  Zur Einhaltung des zulässigen Abstandes von 30 cm
  für die unterschiedlichen Bauzustände (Traufe),
  WDVS ca. 16 cm,
  wird die Montage eines zusätzlichen Konsolgerüstes
  zur Wandseite erforderlich (extra Pos.) bzw.
  im Gesimsbereich nach außen kragend erf..
  Die Lage der Konsole wird mit dem Gewerk WDVS
  festgelegt.

Ort:3-seitig,
  2x Längsseiten und
  1x Giebelseiten

Abrechnung zum Nachweis.
Menge: 1021,000 m2

**05.01.0004 Vorhaltung Fassadengerüst, wie vor**
über die vereinbarte Grundeinsatzzeit: für 34 Wochen vorhalten.
Abrechnung nach m² x Wochen.

Diese Pos. beinhaltet alle notwendigen Maßnahmen zur Sicherstellung der Verkehrssicherheit.
Menge: 34714,000 m2Wo

**05.01.0005 Gerüsttreppe, Gerüst als Zulage**
Gerüsttreppen als Podesttreppenaufstiege mit einem vorgesetzten Gerüstfeld nach DIN EN 12811-1 "Arbeitsgerüste", ein-/gleichläufig, Mindestbreite ca. 500 mm, von Standfläche bis oberste Gerüstlage, in das vorgenannte Gerüst integriert, einschl. Außen- und Innengeländer mit entsprechenden Halterungen herstellen und nach Beendigung der Arbeiten wieder beseitigen einschl. Sicherung des Treppenzugangsbereiches gegen unbefugte Nutzung außerhalb der Arbeitszeiten mittels Bauzaunelementen o.ä.(umlaufend um Treppenanlage); es sind die Sicherheitsvorschriften der BauBG einzuhalten; Ausführung zusätzlich zu im Gerüst integrierten Leitergängen sowie passenden Gerüstaufsatz/ Gerüst-erweiterung zum Betreten der Dachfläche.

Gerüsthöhe:  bis ca. 11,50 m;
Ausführung:  Längsseiten
  (1x Giebelseite - und Westseite,
  1x Ostseite)
  nach Angabe der BL.

Leistung einschl.:
-  An- und Abtransport, Montage und Demontage;
-  erforderlicher Geländer mit entsprechenden
  Halterungen erstellen;
-  mit umlaufenden Seitenschutz und zusätzlicher
  Verankerung;
-  Herstellung Gerüstzugänge mit zusätzliche verschließbarer
  Tür und passenden Vorhängeschloss (Zahlenschloss);

Abrechnung zum Nachweis.
Menge: 3,000 St

**05.01.0006 Vorhaltung Gerüsttreppen**
über die vereinbarte Grundeinsatzzeit: für 34 Wochen vorhalten.

Diese Pos. beinhaltet alle notwendigen Maßnahmen zur Sicherstellung der Verkehrssicherheit.
Menge: 102,000 StWo

**05.01.0007 Zulage für die Durchführung von Ausziehversuchen in Mauerwerk**
für die Bemessung der Gerüstverankerung.

Abrechnung zum Nachweis.
Menge: 4,000 St

**05.01.0008 Zulage zum Fassadengerüst für die Anpassung des gesamten Gerüstes**
an die im Bestand vorhandene Fluchttreppe in der Art einer Wendeltreppe, vor der Fassade.

Abrechnung zum Nachweis.
Menge: 1,000 psch

**05.01.0009 Aufweitung des Gerüstes mit Gerüstkonsolen**
Gerüstverbreiterung passend zum Fassadengerüst. Aufweitung des Gerüstes zur Wandseite mit Gerüstkonsolen von 30 cm Ausladung, zur Einhaltung der Maximalabstände zur Wand. Im Rahmen der Montage des WDVS erfolgt jeweils die Demontage der Gerüstkonsole, inkl. Gerüstbohlen.

Leistung einschl.:
-  An- und Abtransport, Montage und Demontage;

Abrechnung zum Nachweis.
Menge: 472,000 m

**05.01.0010 Vorhaltung Gerüstkonsole wie vor,**
über die vereinbarte Überlassungsleistung/Grundeinsatz-zeit/Gebrauchsüberlassung: für 34 Wochen.
Abrechnung nach m x Wochen.

Diese Pos. beinhaltet alle notwendigen Maßnahmen zur Sicherstellung der Verkehrssicherheit.

Abrechnung zum Nachweis.
Menge: 16048,000 mWo

**05.01.0011 Zulage für das zusätzliche Nachrüsten der Gerüstkonsole**
der Pos. 05.01.0009 nach der Demontage der Verschattung auf der Hofseite.
Menge: 1,000 psch

**05.01.0012 Zulage für das Setzen von Winkelhaken**
geeignet für die Befestigung an der Seite des Zwischenbaues.

Abrechnung zum Nachweis.
Menge: 3,000 St

**05.01.0013 Dachfanggerüst, Erweiterung, Arbeitsgerüst der Pos. 05.01.0003**
in der obersten Gerüstlage, nach DIN 4420-1 "Schutzgerüste" durch Einbau von Schutzwänden aus Schutznetzen und Erweiterung von Belagteilen, inkl. erforderlicher Konsolen, Dachdeckerfangrüstung gemäß den Unfallverhütungsvor-schriften sowie gemäß den Vorgaben der BG-Bau höhengerecht für Ausführung der Dachdecker-, Klempner-, Zimmerer- und Blitzschutzarbeiten nach DIN 4420-1:2004-04 herstellen und abbauen; Um- und Abbau nach Weisung der Bauleitung.

Schutzwandhöhe:</= 2,00 m
Schutznetz:</= 100 mm Maschenweite,
  DIN EN 1263
  Auffangnetz nach DIN 32767
  und BGR 179,
  ringsum mit Nylon-Randseil
  12 mm,
  Kauschenbügel DBGM
  an den vier Ecken und
  an den Seiten im Abstand
  von 2,5 m;
Material: Polyproylen hochfest

Ort: oberste Gerüstlagen
  im Bereich Traufbereich,
  2x Längsseiten,
  1x Giebelseiten

Leistung einschl.:
-  An- und Abtransport, Montage und Demontage,
-  Konsole für Dachfanggerüst,
  ggf. erforderlicher zusätzlicher Verankerung
  an der Fassade

Abrechnung zum Nachweis.
Menge: 106,000 m

**05.01.0014 Vorhaltung Dachfanggerüst**
über die vereinbarte Grundeinsatzzeit: für 34 Wochen vorhalten.
Abrechnung nach m x Wochen.

Diese Pos. beinhaltet alle notwendigen Maßnahmen zur Sicherstellung der Verkehrssicherheit.
Menge: 3604,000 mWo

**05.01.0015 Flachdachschutzausrüstung**
gemäß den Unfallverhütungsvorschriften herstellen und Beseitigen von Trag- und Unterkonstruktionen sowie der erforderlichen Aussteifungen und Befestigungen bestehend aus
Brust-, Knie- und Fußbrettern,

Umwehrungshöhe: mind. 1,10 m;

für die Nutzung durch am Bau Beteiligter, über die eigene Nutzungsdauer hinaus;

Um- und Abbau nach Weisung der Bauleitung.

Leistung einschl.:
-  An- und Abtransport, Montage und Demontage,
-  aller erforderlichen Vor-, Nach- und Nebenarbeiten;
  die Absturzsicherung ist entsprechend
  Arbeitsstättenrichtlinie herzustellen;
-  Seitenschutz nach DIN EN 12811 "Arbeits- und Schutzgerüste" zur Sicherung gegen Absturz von Personen
-  Die Konstruktion ist so auszuführen, dass die im Bereich
  der Schutzeinrichtung tätigen Gewerke bei
  der Ausführung ihrer Arbeiten nicht behindert sind.

Einbauort: Flachdach Zwischenbau
  (Hof- und Straßenseite)

Abrechnung zum Nachweis.
Menge: 63,000 m

**05.01.0016 Flachdachschutzausrüstung, Gebrauchsüberlassung**
Flachdachschutzausrüstung über die vereinbarte  Grundeinsatz-zeit: für 34 Wochen vorhalten, einschl. Wartung und Kontrolle. Die Mehraufwendungen für späteren sowie zeitversetzten Abbau sind mit einzurechnen, weitere 5 Wochen.

Abrechnung nach m x Wochen.
Menge: 2583,000 mWo

**05.01.0017 Gerüstbekleidung mit armierter Baufolie;**
Vollflächige Gerüstbekleidung gemäß DIN 4420-1, in schwerentflammbarer Ausführung nach DIN 4102 B1, äußerst reißfest, mit engmaschigen, lichtdurchlässigen PE-Planen/ armierter Baufolie, gitterverstärkt, UV-stabilisiert, mit vorgelochten/vorgestanzten Ösenbändern bzw. Befestigungs-bändern; als geschlossene und wasserdichte Plane montieren und nach Abschluss der Arbeiten bzw. Freigabe der BL wieder abbauen; die Abhängung muss ein Herabfallen von Schutt u. dgl. verhindern und sturmsicher befestigt sein.

Diese Schutzmaßnahme ist für die Dauer der Gerüststellung vorzuhalten und ständig zu warten.

Material:  PP Drehergewebe,
  LDPE Beschichtung
Farbe: weiß
Baustoffklasse: nach DIN 4102-1 : B1

In der angegebenen Menge sind zusätzlich Gerüst-Planen enthalten, damit in Abhängigkeit von der Technologie des AN Arbeitsbereiche ggf. abgeschottet werden können!

Leistung einschl.:
-  An- und Abtransport, Montage und Demontage,
-  partielle Abplanung nach Vorgabe der Bauleitung
  Dieses Leistung ist als Zulage in diesen
  Einheitspreis einzurechnen.

Einbauort: Ostseite, Westseite, Giebelseite

Abrechnung zum Nachweis.
Menge: 1040,000 m2

**05.01.0018 Vorhaltung Gerüstbekleidung mit armierter Baufolie;**
über die vereinbarte Grundeinsatzzeit: für 30 Wochen vorhalten.
Abrechnung nach m² x Wochen.

Abrechnung zum Nachweis.
Menge: 31200,000 m2Wo

**05.01.0019 Gerüstbekleidung mit engmaschigen Netzen**
Vollflächige Gerüstbekleidung gemäß DIN 4420-1 mit engmaschigen, extrem reißfesten, staubdichten,Schutznetzen/ Gerüstnetzen als Passantenschutz, mit an den Netzlängsseiten und in der Netzmitte eingewebten, verstärkten Knopflöchern im Abstand von 10 cm, liefern, anbringen und nach Abschluss der Arbeiten bzw. Freigabe der BL wieder abbauen; die Abhängung muss ein Herabfallen von Schutt u. dgl. verhindern und sturmsicher befestigt sein.

Material:  gestricktes HDPE Monofilament

Diese Schutzmaßnahme ist für die Dauer der Gerüststellung vorzuhalten und ständig zu warten.

Leistung einschl.:
-  An- und Abtransport, Montage und Demontage,
-  partielle Abplanung nach Vorgabe der Bauleitung
  Dieses Leistung ist als Zulage in diesen
  Einheitspreis einzurechnen.

Einbauort: Hofseite und Giebelseiten

Abrechnung zum Nachweis.
Menge: 588,000 m2

**05.01.0020 Vorhaltung Gerüstbekleidung mit engmaschigen Netzen**
über die vereinbarte Grundeinsatzzeit: für 30 Wochen vorhalten.
Abrechnung nach m² x Wochen.

Abrechnung zum Nachweis.
Menge: 17640,000 m2Wo

**05.01.0021 Zulage doppelte Ständerstellung**
Zulage für doppelte Ständerstellung bis zu einer Höhe von 10,50 m ü. OK G.

Einbauort:  Giebelbereich zur Abfangung
  Gerüstträger,
  bei Herstellung v. Teilabschnitten;

Leistung einschl.:
-  Die Vorhaltung ist mit in den Einheitspreis einzukalkulieren;

Zur Kalkulationssicherheit wird eine Ortsbesichtigung empfohlen.

Abrechnung zum Nachweis.
Menge: 8,000 St

**05.01.0022 Zulage Fassadengerüst - Gerüstabfangung Gitterträger Zwischenbau**
in der Gerüstkonstruktion mit entsprechender Lastklasse liefern, aufbauen und wieder abbauen. Überbrückung in Gerüst mit Ausführung aus Gitterträgern, im Gerüstsystem, einschl. Gerüstbelag und Seitenschutz;

Einbauort: Breite ca. 3,00 m
Einbauort: Einbauhöhe ca. 3,50 m
  ü. OK G.

nach DIN 18451 Gerüstarbeiten, sowie den geltenden Sicherheitsvorschriften.

Einbauort: Überbrückung Eingangsbereich
  Heizungsraum

Die Mengenangabe bezieht sich auf die Anzahl der zu überbrückenden Gebäudeteile!.

Zur Kalkulationssicherheit wird eine Ortsbesichtigung empfohlen.

Leistung einschl.:
-  An- und Abtransport, Montage, Demontage und Vorhaltung
  sind mit in den Einheitspreis einzukalkulieren;

Abrechnung zum Nachweis.
Menge: 1,000 St

**05.01.0023 Vorhaltung Fassadengerüst - Gerüstabfangung Gitterträger Zwischenbau**
über die vereinbarte Grundeinsatzzeit: für 34 Wochen vorhalten.
Abrechnung nach m² x Wochen.

Abrechnung zum Nachweis.
Menge: 34,000 StWo

**05.01.0024 Zulage Fassadengerüst - Gerüstabfangung Gitterträger Hauseingang Ost**
in der Gerüstkonstruktion mit entsprechender Lastklasse liefern, aufbauen und wieder abbauen. Überbrückung in Gerüst mit Ausführung aus Gitterträgern, im Gerüstsystem, einschl. Gerüstbelag und Seitenschutz;

Einbauort HE:Breite ca. 2,00 m
Einbauort HE:Einbauhöhe ca. 3,50 m
  ü. OK G.

nach DIN 18451 Gerüstarbeiten, sowie den geltenden Sicherheitsvorschriften.

Einbauort: Überbrückung Hauseingang
  und Podeste der Fluchttreppe

Hinweis:
Die Mengenangabe bezieht sich auf die Anzahl der zu überbrückenden Hauseingänge.

Zur Kalkulationssicherheit wird eine Ortsbesichtigung empfohlen.

Leistung einschl.:
-  An- und Abtransport, Montage und Demontage,

Abrechnung zum Nachweis.
Menge: 4,000 St

**05.01.0025 Vorhaltg. Fassadengerüst - Gerüstabfang. Gitterträger HE, wie vor**
über die vereinbarte Grundeinsatzzeit: für 34 Wochen vorhalten.
Abrechnung nach St x Wochen.

Abrechnung zum Nachweis.
Menge: 136,000 StWo

**05.01.0026 Ausladendes Passantenschutzdach**
gemäß DIN 4420/DIN 18 451, Auf-, Um-, Abbau eines ausladenden Passantenschutzdaches nach DIN 4420 und DIN 18451 - Gerüstbauarbeiten - sowie den geltenden Sicherheitsvorschriften, in einer Gerüstebene herstellen, mit doppeltem Bohlenbelag und Rieselschutzfolie/Schutzplane wasserdicht, sturmsicher, überlappend, abgedeckt.

Nutzung: Sicherung des Gehwegbereiches
  im Bereich Hauseingang,
  in Bereichen, über denen
  die Gefahr des Herabfallens
  von Gegenständen besteht!
Länge: ca. 7,00 m
Schutzdachbreite: ist Gerüstbreite plus zusätzlich
(Ausladung)mind. 2,00 m,
Belag: ist bis zum Bauwerk hin
  auszulegen
Höhe: ca. 2,50 m
Bordwandhöhe: mit geneigter Bordwand, mind.
  0,60 m;
Art der Bordwand: Holzbauplatten geschlossen
Einbauort: Hauseingang

Leistung einschl.:
-  An- und Abtransport, Montage und Demontage,
-  ggf. Winterdienst und Schneeberäumung,
-  mehrmalige Wartung der Rieselschutzfolie/Schutzplane,

Abrechnung zum Nachweis.
Menge: 1,000 St

**05.01.0027 Vorhaltung Passantenschutzdach**
über die vereinbarte Grundeinsatzzeit: für 34 Wochen vorhalten.
Abrechnung nach St x Wochen.

Abrechnung zum Nachweis.
Menge: 34,000 StWo

**05.01.0028 Podestgeländer von der Fluchttreppe (Wendeltreppe) einkürzen**
Podestgeländer von der Fluchttreppe zur Fluchttür um ca. 20 cm einkürzen. Geländer abscheiden und Herstellen eines fachgerechten Abschlusses sowie Erneuerung der Geländerbefestigung am Podestrahmen.

Leistung einschl.:
-  inkl. fachgerechter Rostschutzbehandlung der Schnittstellen
  z.B. mit Zinkspray etc., optisch passend zum Bestand;

Zur Kalkulation wird eine Vor-Ort-Besichtigung empfohlen.

Abrechnung zum Nachweis.
Menge: 6,000 St

**05.01.0029 Gerüststatik**
Erstellung und Lieferung einer prüffähigen Gerüststatik außerhalb der Regelausführung, für die Herstellung des Fassadengerüstes, einschließlich der vorgenannten Sonderkonstruktionen.

Die freigegebene Gerüststatik ist dem Bauherrn mindestens 2 Wochen vor dem Aufbau des Gerüstes zu übergeben!

Die Statik ist sofort nach Auftragserteilung zu erstellen.

Leistung einschl.:
-  für Abfangungen sowie Gerüstträger und Gerüsttürme/
  Gerüsttreppentürme, Gerüsttreppen, Gerüst-Schutzdach,
  Passantenschutzdach, Gerüsterweiterungen für Zugang
  zum Dach etc.;
-  inkl. Bemessung der Verankerungen- Ausziehversuche
  zur Dübelbemessung sind dabei einzukalkulieren.

Ort:ges. Fassade Haus 1

Abrechnung zum Nachweis.
Menge: 1,000 psch

**05.01.0030 Zulage für zeitversetzte Gerüststellung aan der Ostseite Haus 1**
Leistung nach Vorgabe des AG.
Menge: 1,000 psch

**05.01.0031 Fachgerechte Erdung des Fassadengerüstes**
Fachgerechte Erdung des gesamten Gerüstes am Gebäudeerder des Gebäudes. Montage und Demontage der zusätzlichen Gerüsterdung.
Menge: 1,000 psch

**05.01.0032 Liefern und montieren und Unterhalten Absperrbake**
Farbe:rot/weiß
mit Fuß und mit oberseitiger Warnbeleuchtung.
-  1x Stck. Befestigung am äußeren Gerüstpfosten
-  1x Stck. mit Fuß vor der Bauzaunbegrenzung
zur Abgrenzung Zufahrt zur Mehrzweckhalle.
Grundvorhaltezeit: 4 Wochen
Nach Abschluss der Bauarbeiten wieder demontieren.

Ort:Haus 1 / Westseite

Abrechnung zum Nachweis.
Menge: 2,000 St

**05.01.0033 Anpassung des Gerüstes an die Lüftungsanlage sowie der Halter**
Anpassung des Fassadengerüstes an die im Bestand vorhandene Lüftungsanlage sowie deren Halter/Befestigung.
Lüftungsanlage Rohr DN 250 mm, vor der Fassade mit 6x Stck. Haltern an der Fassade befestigt.

Ort:Gebäudeende Ostseite

Abrechnung zum Nachweis.
Menge: 1,000 psch

**05.01.0034 Abbruch Fallrohr bis zum Standrohr**
Fallrohr der Dachentwässerung mit Befestigung, Mauerhaken, Rohrverbindungen zum Einlaufkasten und Standrohr, ohne Schadstoffbelastung, demontieren, nach unten bringen, abfahren und komplett entsorgen.
Einzellänge:  ca. 9 m bis zum Standrohr

Leistung einschl.:
-  Transport- und Entsorgungskosten
-  Container- und Deponiegebühren
-  Entsorgung sämtlicher Abfälle hat unter Erfüllung
  der abfallrechtlichen Deklarations-, Nachweis- und
  Dokumentationspflicht zu erfolgen

Material: Titanzink
Nennweite: DN 100
Ort:Ost- und Westeite

Abrechnung zum Nachweis.
Menge: 10,000 St

**05.01.0035 Herstellung einer provisorischen Dachentwässerung am Gerüst entlang**
Liefern, herstellen und vorhalten einer provisorischen Dachentwässerung in Form von flexiblen Kunststoffrohren in ausreichender Länge an jeder Regenablauföffnung.

Größe:  DN 100
Traufhöhe:  ca. 10,50 m
Befestigung:  am Gerüst
Einbauort:  Ost- und Westseite
Vorhaltung:  34 Wochen

Leistung einschl.:
-  Trennen der alten Regenentwässerung Zinkrohr, DN 100
  und Anschluss eines flexiblen PVC-Rohres
-  an den verbleibenden Rohrstutzen der Regenentwässerung,
  mit zugsicherer Manschette befestigen;
-  an den verbleibenden Standrohren der Regenentwässerung,
  mit zugsicherer Manschette befestigen;
-  teilweise bis OK Gelände, 5 m vom Gebäude entfernt
  verlegen;
-  PVC-Rohr sturmsicher, geschossweise, sichern;
-  PVC-Rohr = ca. 16,00 m nach Montage der neuen
  Regenentwässerung (Arbeiten erfolgen zeitversetzt)
  wieder demontieren; Material wird Eigentum des AN.
-  Lieferung und Montage sämtlich erforderlicher
  Verbindungs- bzw. Adapterstücke sind einzukalkulieren;
-  Wartungsarbeiten;

1x Stück Anlage = 1x Stück.

Rohr mindestens 5 m vom Gebäude wegführen sowie gegen Verschiebung sichern.

Leistung einschl.:
-  Lieferung und Montage sämtlich erforderlicher
  Verbindungs- bzw. Adapterstücke sind in den
  Einheitspreis einzukalkulieren;

Leistung fix und fertig liefern und herstellen

Abrechnung zum Nachweis.
Menge: 10,000 St

**05.01.0036 Stundenlohn Helfer Gerüstarbeiten**
Für eventuell erforderliche Arbeiten, die nicht im Leistungsverzeichnis erfasst sind und nur auf ausdrückliche Anweisung und gegen Nachweis zur Ausführung kommen, werden berechnet für:  Helfer.
Menge: 6,000 h

**05.01.0037 Stundenlohn Facharbeiter Gerüstarbeiten**
Für eventuell erforderliche Arbeiten, die nicht im Leistungsverzeichnis erfasst sind und nur auf ausdrückliche Anweisung und gegen Nachweis zur Ausführung kommen, werden berechnet für:  Facharbeiter.
Menge: 10,000 h

### Gewerk 06 Außenbereich Sockel

#### Titel 06.01 Erdarbeiten zur Freilegung der Fundamente

**06.01.0001 Betonpflaster aufnehmen**
Betonpflaster aufnehmen, aufladen, Abtransport zum Entsorgungsunternehmen sowie die Übernahme der Entsorgungskosten unter Erfüllung der abfallrechtlichen Deklaration.

Pflasterdicke:  10 cm
Pflasterformat:  10 x 20 cm
Zuordnung Abfall:  nicht schadstoffbelasteter Beton
Abfallschlüssel nach AVV:  170101/170504
  gemischte Abbruchabfälle
  Beton/Stein

Abrechnung zum Nachweis.
Menge: 34,000 m2

**06.01.0002 Ausführung wie Vorpos. 06.01.0001, nur Rasenborde aufnehmen**
wie Vorpos. 06.01.0001 im vollem Wortlaut beschrieben, jedoch

Rasenborde aufnehmen.
Menge: 6,000 m

**06.01.0003 Einholung der erforderlichen Schachtgenehmigungen**
auf der Grundlage der vorhandenen Lagepläne und vorhandenen Leitungsauskünfte vom Amt Burg, LWG, Telekom, Elt. etc.;

Ort:  Haus 1,
  Straßenseite, Hofseite u. Ostseite
Menge: 1,000 psch

**06.01.0004 Durchführung von Suchschachtungen**
in Abstimmung mit den v.g. Medienträgern als Handschachtung, 4x Stellen nach Vorgabe des AG/BL.

Abrechnung zum Nachweis.
Menge: 4,000 m3

**06.01.0005 Untersuchung des ausgehobenen Materials**
Probenahme und Untersuchung des ausgehobenen und entsorgten Bodenmaterials; einschl. der zugehörigen Prüfberichte. Prüfberichte, einschl. Probenahmeprotokoll sind vor Entsorgung bei der Bauleitung einzureichen.

Abrechnung zum Nachweis.
Menge: 1,000 St

**06.01.0006 Zulage für die Freilegung u. Sicherung der Elektrozuleitung zum Haus 1**
(Kabeltiefe am Gebäudefundament ca. 30 cm u. OK G.),
Sicherung auf einer Länge von 30 m.

Abrechnung zum Nachweis.
Menge: 1,000 psch

**06.01.0007 Antrag auf Abfallerzeugernummer**
Beantragung einer Abfallerzeugernummer bei der Sonderabfall-gesellschaft Berlin/Brandenburg.

SBB Sonderabfallgesellschaft
Brandenburg/Berlin mbH
Postfach 60 13 52
14413 Potsdam

Der Auftragnehmer ist der Abfallerzeuger.
Menge: 1,000 St

**06.01.0008 Oberboden lösen und abfahren**
Oberboden profilgerecht lösen, laden und abfahren. Das Material ist zu beseitigen.

Bodenklasse: 2 - 5
Abtragdicke: 30 cm

Leistung einschl.:
-  ggf. erforderliche Zwischenlagerungen des
  abzutransportierenden Bodens im Baustellenbereich.
-  Nachweis Entsorgung (Wiegeschein, Annahmebestätigung)
  eines zugelassenen Verwerters sind unaufgefordert
  zu übergeben.
-  Sämtliche anfallende Kosten bzw. Gebühren der Entsorgung
  sowie evtl. Gebührenerhöhungen sind einzurechnen.
-  Erschwernisse infolge von Unterbrechungen der
  aufzunehmenden Flächen (Bewuchs etc.)
  sind in den Einheitspreis einzukalkulieren.
-  Das Aufnehmen und Beseitigen von Fremdbestandteilen
  jeglicher Art ist einzukalkulieren und wird nicht gesondert
  vergütet.
-  Anfallende, nicht für eine Wiederverwendung geeignete
  Stoffe in Eigentum des AN übernehmen, von der Baustelle
  entfernen und einer Verwertung/Entsorgung durch den AN
  zuführen, einschl. aller entstehenden Kosten.

Ort:Haus 1 / 3x Seiten

Abrechnung zum Nachweis.
Menge: 103,000 m2

**06.01.0009 Boden maschinell lösen, laden, abtransportieren**
zur Entsorgung, inkl. Entsorgungskosten.

Baugrubenboden als Arbeitsebene herrichten. Aushub nicht schadstoffbelastet.

Zuordnung:  Z0
Aushubtiefe:  bis 70 cm
Baugrubensohle:  70 cm
Grabenlänge:  ca. 86 m

Ort:  Haus 1 / 3x Seiten

Abrechnung zum Nachweis.
Menge: 31,000 m3

**06.01.0010 Ausführung wir vor, nur Material zur Wiederverwendung seitlich lagern**
*** Bedarfsposition ohne GB
Material:  Kies, Sand und
  Splitt unter dem Pflasterbelag

Ort:  Haus 1 / 3x Seiten

Abrechnung zum Nachweis.
Menge: 31,000 m3

**06.01.0011 Verfüllung Baugrube außen, mit seitlich gelagerten Material d. Vorpos.**
*** Bedarfsposition ohne GB
Einbaustärke:  ab OK Baugrubensohle bis  30 cm
  UK Gelände
Höhe:  bis ca. 0,40 m
Verdichtungsgrad:  Dpr mind. >/= 98 %

Beim Bodeneinbau ist darauf zu achten, dass das seitlich gelagerte Material nachweislich lagenweise verdichtet wird; das Auffüllen darf erst nach Freigabe durch den Bauleiter erfolgen, Protokolle über den Verdichtungsnachweis sind der Bauleitung zu übergeben.

Einbauort:  Haus 1 / 3x Seiten

Abrechnung zum Nachweis.
Menge: 31,000 m3

**06.01.0012 Erstellung von Entsorgungsnachweisen**
für die abtransportierten Erdstoffe, inkl. Kosten für die Prüfung dieser Erdstoffe.
Menge: 1,000 psch

**06.01.0013 Erschwerniszulage Boden Kleinaushub / Handarbeit lösen, lagern**
Erdaushub wie in vorgenannten Pos. beschrieben, jedoch Zulage zu den einzelnen Fraktionen für Mehraufwand:

-  Boden für Such- und Fundamentgräben/
  Freilegung der Standrohre, der Regenentwässerung;
-  Aushub im Wurzelbereich
-  Aushub im Bereich 0,5 m neben Leitungen oder
-  Aushub in beengter Lage
-  zusätzliche Sucharbeit per Hand ab Geländeoberfläche
  profilgerecht lösen, seitlich geordnet lagern

Aushub zur Wiederverwendung bzw. Geländemodellierung seitlich lagern.

Förderweg: bis 2 m
Aushubtiefe: bis ca. 1,00 m
Bodengruppe:....

Mengenermittlung nach Aufmaß an der Entnahmestelle.

Abrechnung zum Nachweis.
Menge: 6,000 m3

**06.01.0014 Kanalreinigung**
Hindernis und Verunreinigungen in Regenwassergrundleitung mit Hochdruck gründlich durchspülen (mehrmals), einschl. aller erforderlichen Gerätschaften. Aufstellung eines Prüfprotokolls nach der Prüfung. Abbau und Abtransport der Gerätschaften nach Fertigstellung (6x Stck. Einzelleitungen m. im Mittel 8 m Länge).

Abrechnung zum Nachweis.
Menge: 90,000 m

**06.01.0015 Kanal-TV-Inspektion / Kamerabefahrung**
Präzise Prüfung der Regenwassergrundleitung auf Schäden und Verunreinigungen mit hochauflösender abbiegefähiger Kamera (Dreh-/Schwenkkopfkamera) inkl. Dokumentation und Protokollerstellung für weitere Sanierungmaßnahmen, in Papierform und in digitaler Form (USB-Stick zur weiteren Verwendung).

TV-Untersuchung:  nach ATV/DWA Richtlinien
Menge: 40,000 m

**06.01.0016 Betonhindernisse im Boden abbrechen**
Abbruch von unvorhergesehenen Hindernissen im Aushub-bereich, wie Wand- und Fundamentteile aus Beton, größer als 0,1 m³, als Maschinenarbeit. Das Abbruchmaterial ist nach Wahl des Auftragnehmers zu beseitigen; inkl. Kippgebühren.
Menge: 0,500 m3

**06.01.0017 Standrohrbereich aufnehmen, Kleinaushub von Hand**
Im freigelegten Standrohrbereich der Regenentwässerung  - Leitung zwischen Standrohrende und Grundleitung - aufnehmen; Grundleitungsendstück bis zur Anschlussmuffe aufnehmen; Abbruch von Hand;
Das demontierte Rohrmaterial ist unter Erfüllung der abfallrechtlichen Deklaration zu entsorgen.

Abfallschlüssel AVV:  170203
  Kunststoff
Länge:  ca. 2,50 m

Abrechnung zum Nachweis.
Menge: 10,000 St

**06.01.0018 Lieferung von KG-Rohr DN 100, als Standrohrverlängerung**
Lieferung und Montage von KG-Rohr DN 100 als Standrohrverlängerung bis zur Grundleitung, L= 1,00 m. Liefern und montieren eines Doppelbogen KG DN 100. Liefern und montieren eines neuen Grundleitungsanschluss KG DN 100 an die vorhandene Grundleitung, Länge= 1,20 m. Lieferung und Montage der erforderlichen Dichtungen und Paßstücke DN 100 zur Anpassung an Standrohr und Grundleitung.
Lieferung und Einbau von Füllmaterial (Kies 0 - 8 etc.) für die fachgerechte Einbettung der Rohrleitungen.
Preisbildung als Komplettleistung, als 1x Stck. Anschluss (Erdarbeiten in den Vorpositionen enthalten).

Leistung fix und fertig liefern und herstellen.

Abrechnung zum Nachweis.
Menge: 10,000 St

**06.01.0019 Forstschutzschicht aus Kies**
Frostschutzschicht aus Kies 0/16 anliefern, einbauen und profilgerecht verdichten.

Einbauort:  Sockelbereich Haus 1
Schichtdicke:  ca. 40 cm
Körnung:  0/16
Verdichtungsgrad:  DPr 100%

Abrechnung zum Nachweis.
Menge: 35,000 m3

**06.01.0020 Stundenlohn Facharbeiter Erdarbeiten**
Für eventuell erforderliche Arbeiten, die nicht im Leistungsverzeichnis erfasst sind und nur auf ausdrückliche Anweisung und gegen Nachweis zur Ausführung kommen, werden berechnet für:  Facharbeiter.
Menge: 15,000 h

### Gewerk 07 Abdichtung Sockelmauerwerk

#### Titel 07.01 UK-Gelände

**07.01.0001 Vorbereitung Wand- und Sohlenanschlüsse**
Intensives Reinigen der Wand- und Sohlflächen durch mechanische Einwirkung mit Stahlbesen zur Entfernung haftungsmindernder Bestandteile.

Ort:  Gebäudesockel
  70 cm unter Gelände OK

Gebäudesockel an 3 Seiten bis UK 70 cm Gelände.

Abrechnung zum Nachweis.
Menge: 60,000 m2

**07.01.0002 Nachreinigung der Sockelbereiche der Vorpos.**
mit Hochdruckwasserstrahl.

Ort:  wie Pos. 07.01.0001

Abrechnung zum Nachweis.
Menge: 60,000 m2

**07.01.0003 Ausbruchstellen vom Sockelmauerwerk oder offene klaffende Fugen**
mit schwindarmen, schnellabbindenden Dichtungsmörtel schließen.

Fabrikat:  webertec 933, ca. 1,5 kg/dm³,
  o. glw.
Ort:  wie Pos. 07.01.0001,
  Teilbereiche 2 kg/m²

Angebot. Fabrikat:  .......................................
  (vom Bieter einzutragen)

Abrechnung zum Nachweis.
Menge: 60,000 m2

**07.01.0004 Egalisierungsspachtelung des Sockelmauerwerkes**
mit schwindarmen, schnellabbindenden Dichtungsmörtel auf vorgenässten mineralischen Untergrund. Herstellung als ebener Untergrund für die vertikale Sockelabdichtung.

Angebot. Fabrikat:  .......................................
  (vom Bieter einzutragen)

Abrechnung zum Nachweis.
Menge: 60,000 m2

**07.01.0005 Grundierung Sockel, z. B. mit weber prim 900, o. glw.**
1 : 1 RT mit Wasser verdünnt, auftragen, Verbrauch passend zum Untergrund der Vorpos. ; ca. 75 - 150 ml/m²

Angebot. Fabrikat:  .......................................
  (vom Bieter einzutragen)

Abrechnung zum Nachweis.
Menge: 60,000 m2

**07.01.0006 Fußpunktvordichtung**
als Schutz gegen rückwärtige Durchfeuchtung am  Wand-/Sohlenanschluss; ca. 15 cm Abwicklung.

Angebot. Fabrikat:  .......................................
  (vom Bieter einzutragen)

Abrechnung zum Nachweis.
Menge: 86,000 lfm

**07.01.0007 Hohlkehlausbildung mineralisch**
Radius ca. 5 cm im Übergangsbereich Boden/Wand außen aus weber tec 933 o. glw. als schwindarmer wasserundurchlässiger Egalisier- und Hohlkehlmörtel herstellen. Inkl. Haftbrücke als Vorleistung in Form von Haftschlämme mit schlämmfähigem angemachtem Material aufbringen. Abwicklung ca. 15 cm.

Abrechnung zum Nachweis.
Menge: 86,000 lfm

**07.01.0008 Bauwerksabdichtung**
Abdichtung des Sockelbereichs aus weber.tec Superflex D 24 (bis ca. 30 cm ü. GOK) in 2 Arbeitsgängen in einer Mindestschichtdicke von 4 mm auftragen, einschl. Spritzbewurf vollflächig mit weber.san 951 S für einen späteren Putzauftrag auf durchgetrocknete Sockelabdichtung aus weber.tec Superflex D 24 aufbringen.

Verbrauch:  weber.tec Superflex D 24
  ca. 3,5 kg/m² o. glw.
  werber.san 951 S
  ca. 5 - 7 kg/m² o. glw.
Untergrund:  Egalisierungsputz
  der Pos. 07.01.0004
Wassereinwirkungsklasse:  W4-E
Rissklasse:  R1-E bis 0,2 mm

Angebot. Fabrikat:  .......................................
  (vom Bieter einzutragen)

Abrechnung zum Nachweis.
Menge: 60,000 m2

**07.01.0009 Zulage für die Anarbeitung der Abdichtung der Vorpos.**
an Rohrleitungen DN 80 - 110 mm.

Abrechnung zum Nachweis.
Menge: 4,000 St

**07.01.0010 Zulage für die Anarbeitung der Abdichtung**
an Rohrleitungen und Kabel DN 20 - 50 mm.

Abrechnung zum Nachweis.
Menge: 4,000 St

**07.01.0011 Grundierung (Haftgrund)**
aus zementverträglichem Dispersionsspachtel 1,0 : 1,0 Gew.-Teile mit Zement (CEM I oder CEM II A/LL oder CEM II B/LL) gemischt und ca. 10 % Wasser verdünnt liefern und auftragen.

Mit der Bürste auf ebenen, trockenen und sauberen Untergrund auftragen und trocknen lassen.

Produkt:  StoFlexyl
Ort:  Perimeterdämmung OK Gelände
  bis OK Fund.
  Untergrund Bitumenbahn

Abrechnung zum Nachweis.
Menge: 60,000 m2

**07.01.0012 Hartschaum**
EPS 035 PW mit wasserabdichtendem Kleber liefern und im Sockelbereich auf tragfähigem Untergrund verkleben.

Wärmedämmplatten aus expandiertem Polystyrol-Hartschaum EPS 035 nach EN 13163, Anwendungstyp PW nach DIN V 4108-10, FCKW-frei, Bemessungswert der Wärmeleitfähigkeit 0,035 W/m*K, schwer entflammbar nach DIN 4102, Euroklasse E nach EN 13501-1, für Perimeterdämmung bauaufsichtlich zugelassen, mit einem wasserabdichtenden Kleber, aus zementverträglichem Dispersionsspachtel 1,0 : 1,0 Gew.-Teile gemischt mit Zement (CEM I oder CEM II A/LL oder CEM II B/LL) auf tragfähigen vorbehandelten Untergrund kleben.

Die Sockeldämmung ist im Spritzwasserbereich (ca. 40 cm über Geländeoberkante) und auf die zu dämmende Fläche im Erdreich, mindestens ca. 60 cm unter der späteren Geländeoberkante auszuführen.

Anpassung der Dämmplatten an die Hohlkehle 68 m im Anschluss zum Fundament. Die Dämmplatten sind vollflächig mit Sto Flexyl od. glw. aufzukleben, so dass ein Hinterlaufen mit Wasser unmöglich ist. Plattenkanten und -stöße sind zu verspachteln.

Dämmplatte außen mit Sto Flexyl od. glw. als Schlämme bis ca. 5 cm unter OK Gelände 2-fach auftragen, Dämmplatte an der Unterkante mit Schrägschnitt ca. 45°C ausbilden.

Plattenrand:  stumpf
Plattendicke:  10 cm
Untergrund:  Bitumenspachtel
Produkt:  Sto-Sockelplatte PS30SE
  Sto-Flexyl
Ort:  wie vor

Abrechnung zum Nachweis.
Menge: 60,000 m2

**07.01.0013 Noppenbahn, Kunststoff, senkrechte Anwendung**
3-lagiges Schutz- und Dränsystem, bestehend aus Gleitfolie, Noppenbahn (Polyethylen) und filterstabiles Geotextil, für vertikale Flächen, für eine sichere Trennung von Grundmauer und feuchtem Erdreich, einschl. Eckausbildung und Herstellen von Randabschlüssen als Schutz- und Sickerschicht auf vorbeschriebene Perimeterdämmung gem. Herstellerangaben einbauen.

Noppenhöhe:  ca. 9 mm
Luftvolumen:  zwischen den Noppen ca. 7,9 l/m²
Farbe:  schwarz
Geotextil:  grau
Gleitfolie:  schwarz
Temperaturbeständigkeit:  -30 °C bis +80 °C

Zur Abdeckung der Oberkante der Schutz- und Dränsysteme, passend zum System, liefern und fachgerecht einbauen.

Material:  aus Metall,
  dauerhaft UV-Licht geeignet
Länge:  umlaufend, ca. 8,5 m
Einbauort:  Übergang zum Sockel
Fabrikat:  PM-Randabschlussprofil o. glw.
  86 m

Angebot. Fabrikat:  .......................................
  (vom Bieter einzutragen)

Abrechnung zum Nachweis.
Menge: 70,000 m2

### Gewerk 08 Verschattungsanlagen

#### Titel 08.01 Hof- und Giebelseite

*Hinweis: Sonnenschutzanlagen - Raffstoreanlagen Neumontage Techn. Ausführg.*
An der Ost- und Südseite des Hauses 1, befinden sich im EG - 2.OG Verschattungsanlagen, welche demontiert, eingelagert und nach Fertigstellung der WDVS-arbeiten wieder montiert werden sollen.
Die Befestigung erfolgt auf der Wand, wie nachfolgend beschrieben:

-  Befestigung mit Halter wie Bestandsanlagen mit Grundplatte B/L/D 40/120/10 mm,
  mit 2x St. Bohrungen zur Befestigung auf dem Einbauteil Sto Fix UMP-ALU-TR;
-  Abstandshalter aus Flachstahl 50/10 mm, Länge ca. 200 mm
  Führungsschiene über eine doppelseitige Oese mit Verschraubung am Halter
  pulverbeschichtet, Befestigungsmaterial aus Edelstahl;

Einzelbeschreibung Raffstore zur äußeren Verschattung.

Alle Befestigungen (Schrauben usw.) grundsätzlich aus Edelstahl. Verbindungsteile Aluminium, Kunststoff. korrosionsbeständig (A2), Alle Maßnahmen und Leistungen zur Befestigung der Sonnenschutz-Anlagen an der Fassade, die Einbindung in das WDVS bestehend aus 14 cm dicker Mineralwolle bzw. die Kabelführungen, sind rechtzeitig eigenverantwortlich mit den anderen AN und mit dem AG abzustimmen. erforderlichen

In den Einheitspreisen sind folgende Leistungen enthalten:
Für die Anschlüsse der Elektro-Leitungs- installation, -Verdrahtungen und -Anschlüsse sowie Montage die vom AN zu liefernden Steuergeräte hat der AN die vollständigen Leitungs- und Stromlaufpläne nach den Anforderungen des Elektroplaners eigenverantwortlich zu erstellen. Die komplette Leitungsführung, sowie der Anschluss an die Anschlussdose des Elektroanschlusses ist Leistungsbestandteil des AN. Das Probefahren sowie die Abnahme hat im Beisein des zuständigen Elektromonteurs zu erfolgen.

Die angebotenen Produkte müssen der DIN EN 13659:2009-01 (Raffstoren/Außen-Jalousien/Rollladen) entsprechen und CE erklärt sein. Produkte ohne diese Kennzeichnung sind nicht zugelassen.

Die Demontage und Montage erfolgt in Abschnitten und Teilleistungen entsprechend dem Bauablauf (z. B. Konsolen vorab, Bespannung zu einem spätere Zeitpunkt).

Alle notwendigen Maßnahmen und Leistungen zur Befestigung der Sonnenschutz Anlagen an der Fassade (z. B. Verstärkungen, Gewinde, Bohrungen für Bolzen, Setzen von Gewinde- bzw. Stehbolzen usw.) sind rechtzeitig und eigenverantwortlich abzuklären und im Zuge der Planfreigaben vorzustellen.

In den Einheitspreisen sind folgende Leistungen enthalten:
-  Das Probefahren sowie die Abnahme hat im Beisein des zuständigen Elektromonteurs
  zu erfolgen.
-  Alle notwendigen Maßnahmen und Leistungen zur Befestigung der Sonnenschutz-
  Anlagen an der Fassade bzw. Fensterkonstruktionen (z. B. Verstärkungen, Gewinde,
  Bohrungen für Bolzen, Setzen von Gewinde- bzw. Stehbolzen usw.) sowie Bohrungen,
  Leerrohre für Wanddurchdringungen.

Im Bestand vorhandene Raffstoren mit randgebördelten Lamellen wie nachfolgend beschrieben:

-  Die Querstege der Leiterkordel wurden durch Spezialstanzungen jeweils fest mit
  den Lamellen verklemmt.
-  Die Oberschiene ist aus stranggepresstem Aluminium (kein Zink oder Alu-Blech).

Oberschiene 59 mm breit, 51 mm hoch, aus 1,5 mm starkem, stranggepresstem Aluminiumprofil ohne Oberflächenbehandlung (kein rollgeformtes Aluminium-Band oder verzinkte Stahlbänder). Aus optischen Gründen wurde die Kopfleiste nach unten geschlossen ausgeführt.
Dadurch wurde ein Verschieben oder Wandern der Einbauteile ausgeschlossen.

Wendewelle aus verzinktem Vierkant-Stahlrohr. Wartungsfreie, gekapselte, teflonhaltige Lager mit Wenderolle und Bandspule aus Kunststoff, Segmentwendung zur Verhinderung der selbsttätigen Verstellung der Lamellen.

Lamellen randgebördelt
80 mm breit, ca. 0,45 mm dick, konkav-konvex-gewölbt, aus speziallegiertem, mit lichtechtem Lack im Spezialverfahren korrosionsbeständig einbrennlackiertem Aluminium. Lamellen mit Federstahl-Effekt zur Verhinderung bleibender Deformierungen. Sämtliche Stanzungen in den Lamellen wurden mit schwarzen Schutzösen zur Führung der Aufzugsbänder (Verminderung des Abriebes) und zur Befestigung der Stege der Leiterkordel hergestellt. Der Behang fährt geschlossen ab und waagerecht auf.

Leiterkordel
Polyester-Leiterkordel, mit Kevlar-Einlage, schwarz, in schwerer Sonderausführung, mit Doppelstegen. Jede Lamelle wurde am oberen Steg der Leiterkordel befestigt.
Schutzösen für das Aufzugsband wurden so zu minimiert, dass der Lichteinfall in den Innenraum im Bereich der Schutzösen des Aufzugsbandes auf ein Minimum reduziert wurde.

Unterschiene
80 mm breit, 20 mm hoch, aus stranggepresstem Aluminiumprofil, mit schwarzen Endkappen aus Kunststoff. In den Endkappen wurden verschiebbare Führungsnippel mit Hinterschnitt montiert, um ein Aushängen des Behanges zu verhindern, Ausführung in schlageregendichter Ausführung mit wasserableitenden Endverschlüssen.

Führungsschienen seitlich
Seitenführung durch schwarze Führungsnippel aus glasfaserverstärktem Polyamid, schlagfest, mit den Lamellen verbunden, wechselseitig genippelt sowie Führungsschienen als C-Profil ca. 25/18 mm, aus stranggepresstem Aluminium, mit eingezogenen schwarzen Kedern zur Geräuschdämmung. Befestigung der Führungsschienenhalter, abgestimmt auf den Befestigungsuntergrund, auf Fassade.
Führungsschienenhalter ca. 22 cm (Bestandsanlagen an der Ost- und Südseite) Ausladung und in verstellbarer Ausführung. Befestigungsmittel bauaufsichtlich zugelassen, nach statischen Erfordernissen sowie nach Herstellerrichtlinien. Diese müssen nachträglich montierbar sein und sich beim Einbau durch eine EPDM Dichthülse selbständig abdichten.

Kasten
aus strangepressten Aluminium, Kasten in geschlossener Ausführung (seitlich links/rechts mit Kappen, 90° gerade (Revision unten), Oberfläche zwei-schicht-pulverbeschichtet und einbrennlackiert. Vorderseite bleibt sichtbar.
Kastengröße: Im Bestand - einheitliche Kastenhöhe für alle Fensteranlagen.

Oberflächen-behandlung
Alle sichtbaren Teile der Raffstoreanlagen wurden pulverbeschichtet ausgeführt.
Farbton: RAL 9007 (Graualuminium)

Antrieb verdeckt eingebauter, wartungsfreier Mittelmotor (230V, 50 Hz, Schutzart IP 54, mit Schutz gegen thermische Überlastung) mit angeflanschten Planetengetriebe und beidseitigem Wellenabgang, eingebauten Endschaltern und Thermoschutzschalter. Es wurden generell Motoren mit einstellbarem oberen und unteren Endschalter sowie zusätzlichem oberen Schaltfühler eingebaut. Heben und Senken der Raffstoren durch Betätigung des Schalters bis zur Raststellung. Die Zielposition durch die Steuerung ohne zusätzliche Geräusche sanft angefahren werden können. Wenden der Lamellen durch leichtes Antippen der jeweiligen Richtung.
Bei Erreichen der oberen oder unteren Endposition, bewirken die im Motor eingebauten Endschalter das automatische Abschalten des Antriebes. Motor-Verkabelung einschl. fest verdrahteter Hirschmann-Kupplung (STAK 3) inkl. Kunststoffgehäuse (Jalousiestecker + Gegenstück)entsp. dem abgestimmten Leitungsplan.
Verlegung bis Übergabedose des AN Elektro. Die Kabeldurchführungen sind sorgfältig mit Dichtprofilen zu schließen. Die Motoren wurden generell mit einem geräuschoptimierten Oberschienenträger montiert, um die Körperschallübertragung auf eine Minimum zu reduzieren.

Bedienung
Über, in den Räumen vorhandene, Bedienelemente für Heben und Senken der Raffstoren, durch Betätigung des Schalters bis zur Raststellung. Wenden der Lamellen durch leichtes Antippen in der jeweiligen Richtung. Bei Erreichen der oberen oder unteren Endlage bewirken die im Motor eingebauten Endschalter das automatische Abschalten des Antriebes. Betätigung nur raumweise und übergeordnete Steuergeräte (Wind-/Regenwächter).
Alle Leitungen zu Dosen und Schaltern sind unter Putz zu verlegen!

Schnittstellen zu bauseitigen Leistungen
Für die bauseitigen Elektro-Leitungsinstallation sind nach den Anforderungen des Elektroplaners vollständig Leitungs- und Stromlaufpläne zu erstellen und zu übergeben (2-fach auf Papier sowie als CAD-Datei über dxf- oder dwg-Schnittstelle). Das Probefahren sowie die Abnahme hat im Beisein des zuständigen Elektromonteurs zu erfolgen. Vor Ausführung sind von allen Konsolen fertig bearbeitete Zeichnungen und/oder Muster zur Genehmigung vorzulegen.

Leistung Gewerk Elektro
-  raumweise
-  Verdrahtung der in die Übergabedose geführten Anschlusskabel und Auflegen
  auf die Steuerungsanlage- Anschlusspunkt in unmittelbarem Fensterbereich
  der jeweiligen Raffstoreanlage nach Angabe des AG.

Außerdem:
Stellen aller Hilfskräfte, Hilfseinrichtungen, Werkzeuge, Geräte zur einwandfreien Durchführung der Arbeiten erforderlich sind. Das Probefahren sowie die Abnahme hat im Beisein des zuständigen Elektromonteurs zu erfolgen.
Die Bauleitung ist hierüber ein Inbetriebnahmeprotokoll vorzulegen.

Vorbehandlung:
Oberflächen mit schmutzabweisender Eigenschaft ausgestattet, feucht abwischbar.

**08.01.0001 Demontage und Neumontage Verschattungsanlagen**
Demontage und Neumontage der elektrischen Verschattungs-anlagen vor den Fenstern der Südseite des Hauses 2, zur Herstellung der Baufreiheit für das Wärmedämmverbund-system.

Zum Leistungsumfang gehören folgende Leistungen:
-  Demontage der Befestigung je 4 St. Flachstähle (40/108 mm)
  mit 2 St. Bohrungen mit Schraube und Dübelbefestigung.
-  Demontage des Raffstoregehäuses mit Führungsschienen
  und Befestigungen.
-  Transport der gesamten Anlage zum Lager des AN, inkl.
  Lagerkosten, Transport der gesamten Anlage zurück zur
  Baustelle zum Zweck der Wieder-/Neumontage.
-  Neue Montage der Anlage,
  inkl. Herstellung des Steckanschlusses über
  Hirschmannkupplung sowie Funktionsprüfung.

Die Demontage erfolgt vom bauseits vorhandenen Gerüst. Für die Neumontage sind passende Hubbühnen einzukalkulieren. Die befestigte Fläche als Standfläche für die Hebebühnen befindet sich in einem Abstand von ca. 2,5 m vom Gebäude. Weitergehende Befestigungen des Untergrundes bis zum Gebäude, sind je nach Art der Hebebühne herzustellen.

Die neue Befestigung der Verschattung erfolgt auf speziellen bauseits, im Rahmen der Herstellung des WDVS, montierten Montageplatten aus Polymethan-Hartschaum mit eingeschäumten Stahlkonsolen. Zur Herstellung der erforderlichen Randabstände ist ein Distanzpassstück aus Stahl erforderlich.

Parameter der Raffstoreanlagen:
Breite: ca. 180 cm
Höhe: ca. 220 cm
Abstand der Halter
zur Wand auf Putz: ca. 24 cm

Anzahl der
Befestigungshalter: im Bestand 4 Stück
  ca. B/L/D 40/108/10 mm

Neue Befestigung der 4x Stck. Halter je Verschattungsanlage, für die Führungsschienen auf Montageplatte aus Polyurethan-Hartschaum Sto FIX UMP-ALU-TR Bauseits befestigt,, mit eingeschäumten Stahlkonsolen
mit folgender Befestigung: je Halter 2x M8-5.6 Edelstahl
  mit Unterlegscheibe Edelstahl.
Die Befestigung darf nur in der Nutzfläche/zugelassenen Befestigungsfläche von 162 x 80 [mm] erfolgen.

Die Raffstoreanlagen können in Breite und Höhe sowie bei den Randabständen zur Fensterlaibung geringfügig differieren.

Ort:Fensteranlagen
  vor den Klassenräumen

Leistung fix und fertig liefern und abnahmefähig herstellen.

Abrechnung zum Nachweis.
Menge: 53,000 St

**08.01.0002 Ausführung wie Vorpos. 08.01.0001, nur Demontage und Neumontage**
wie Vorpos. 08.01.0001 im vollem Wortlaut beschrieben, jedoch

Verschattungsanlagen:  B/H ca. 296/475 [cm]
  mit je 8x Stck. Befestigungshalter;

Ort:  Fensteranlagen Treppenhaus
Menge: 2,000 St

**08.01.0003 Prüfung der Anlagen der Vorpos. 08.01.0001 u. 08.01.0002**
auf Beschädigungen,

wie z.B.
Schäden an den Beschichtungen, gemeinsam mit AG und Bauleitung vor der Demontage..

Dokumentation von Beschädigungen:
-  Deformierungen vom Raffstoregehäuse bzw. den Lamellen
-  Verschmutzungen, welche nicht mehr entfernt werden
  können;
-  55x Stck. Verschattungsanlagen;
Menge: 1,000 psch

**08.01.0004 Trennung des Elektroanschlusses vom vorhandenen Stromanschluss**
nach vorheriger Prüfung der Abschaltung der Anlage. Die Verlängerung der Zuleitung erfolgt bauseits.

Abrechnung zum Nachweis.
Menge: 55,000 St

**08.01.0005 Aufarbeitung der in Pos. 08.01.0001 beschriebenen Raffstoreanlage**
-  Gründliche Reinigung der Anlage, wie z. B. Gehäuse innen
  und außen, Lamellen und Führungsgestänge.
-  Überprüfung der beweglichen Teile auf Funktionsfähigkeit.
-  Überprüfung der Elektroanschlüsse im Gehäuse.
-  Inbetriebnahme und Probebetrieb.

Abrechnung zum Nachweis.
Menge: 53,000 St

**08.01.0006 Ausführung wie Vorpos. 08.01.0005, nur Aufarbeitung**
wie Vorpos. 08.01.0005 im vollem Wortlaut beschrieben, jedoch

Verschattungsanlagen:  der Vorpos. 08.01.0002

Ort:  Fensteranlagen Treppenhaus
Menge: 2,000 St

**08.01.0007 Aufmaßarbeiten für die Wiedermontage der Verschattungsanlage**
Herstellung einer Aufmass-Skizze, in welcher die Koordinaten der Befestigung, passend zum jeweiligen Fenster, eingetragen werden. Auf dem Fenster sind dafür, passend zu den Koordinaten, unverrückbare Bezugspunkte anzulegen, damit im Rahmen der Herstellung des WDVS, die Lage der neuen Befestigungsrücklagen bestimmt werden kann. Dokumentation der Aufmaße (55x Stck. Fenster).
Menge: 1,000 psch

**08.01.0008 Durchankerung mit Gewindestange**
Ausführung der Befestigung der Halter für die Verschattungs-anlage, als Direktbefestigung.
Befestigung der Halter auf einem Druckelement StoFix Quader HD Maxi, bauseits montiert, mit folgendem Leistungsumfang:

Ausführung als Direktmontage, ohne Dübel, mit 2x Stck. Bohrungen DN 10 mm durch den StoFix Quader bis in das Mauerwerk bestehend aus Hochlochziegeln (insges. ca. 170 mm).
-  Fortführung der Bohrung DN 10 mm durch das Mauerwerk
  aus Hochlochziegeln und Innenputz,
  Tiefe der Bohrung ca. 380 mm;
-  Herstellung einer runden Aussparung DN 60 mm
  mit Dosenbohrer, 30 mm tief, in der Mitte der Bohrung
  angesetzt;
-  Befestigung der Halter mit 2x Stck.  Bohrungen passend zu
  den Bohrungen des Halters, für die Verschattungsanlage,
  als Druckverteilung auf den StoFix Quader;
-  Befestigung der Halter mit 2x Stck. Gewindestangen
  DN 8 mm aus Edelstahl, mit Einzellänge ca. 550 mm;
-  Verschraubung der Halter außen mit Unterlegscheibe
  DN 20 mm und Hutmutter M8 aus Edelstahl,
  innen wie vor, mit Mutter M8;
-  Verschluss der Öffnung DN 60 mm, im Innenbereich,

Stck. = Stck. Halterbefestigung

Abrechnung zum Nachweis.
Menge: 8,000 St

**08.01.0009 Stundenlohn Facharbeiter Verschattungsanlagen**
Für eventuell erforderliche Arbeiten, die nicht im Leistungsverzeichnis erfasst sind und nur auf ausdrückliche Anweisung und gegen Nachweis zur Ausführung kommen, werden berechnet für Facharbeiter: Verschattungsanlagen
Menge: 20,000 h
